# Ventilateur pour fenêtre ou paroi

- Propriété du fichier: CYPE INGENIEROS, S.A.
- Format: FIEBDC-3/2002
- Devise: EUR
- Coûts indirects: 3.00 %
- Frais généraux: 13.00 %
- Bénéfice: 6.00 %
- TVA: 20.00 %

## T Équipements techniques

### TV Climatisation et ventilation

#### TVA Distribution d'air

**TVA050** U Ventilateur pour fenêtre ou paroi.
Ventilateur hélicoïdal d'ABS, actionnement par télécommande via radiofréquence, puissance maximale de 34 W, débit maximum de 600 m³/h, de 300x164x325 mm, niveau de pression sonore de 43 dBA, avec six options de fonctionnement (arrêt avec persienne fermée/arrêt avec persienne ouverte/marche rapide comme extracteur/marche lente comme extracteur/marche rapide comme impulseur/marche lente comme impulseur), constitué de corps, persienne automatique, contrôle à distance et moteur de deux vitesses pour alimentation monophasée à 230 V et 50 Hz de fréquence. Comprend les accessoires et les éléments de fixation.
Inclut: Implantation. Mise en place et fixation du ventilateur. Connexion et contrôle de son bon fonctionnement.
Critère pour le métré: Nombre d'unités prévues, selon documentation graphique du Projet.
Critère pour le mémoire: On mesurera le nombre d'unités réellement exécutées selon les spécifications du Projet.

| Code | U | Désignation | Quantité | Prix | Montant |
|---|---|---|---|---|---|
| mt42vsp116a | U | Ventilateur hélicoïdal d'ABS, actionnement par télécommande via radiofréquence, puissance maximale de 34 W, débit maximum de 600 m³/h, de 300x164x325 mm, niveau de pression sonore de 43 dBA, avec six options de fonctionnement (arrêt avec persienne fermée/arrêt avec persienne ouverte/marche rapide comme extracteur/marche lente comme extracteur/marche rapide comme impulseur/marche lente comme impulseur), constitué de corps, persienne automatique, contrôle à distance et moteur de deux vitesses pour alimentation monophasée à 230 V et 50 Hz de fréquence. (matériau) | 1.000 | 364.25 | 364.25 |
| mo011 | h | Compagnon professionnel III/CP2 monteur. (main-d'œuvre) | 0.150 | 30.20 | 4.53 |
| mo080 | h | Ouvrier professionnel II/OP monteur. (main-d'œuvre) | 0.150 | 26.02 | 3.90 |
| % | % | Frais de chantier des unités d'ouvrage | 2 % | 372.68 | 7.45 |
|  |  | Coûts directs |  |  | 380.13 |
