# Unité extérieure d'air conditionné, avec récupération de chaleur, pour système VRF

- Propriété du fichier: CYPE INGENIEROS, S.A.
- Format: FIEBDC-3/2002
- Devise: EUR
- Coûts indirects: 3.00 %
- Frais généraux: 13.00 %
- Bénéfice: 6.00 %
- TVA: 20.00 %

## T Équipements techniques

### TV Climatisation et ventilation

#### TVI Système Mitsubishi Heavy Industries à débit de réfrigérant variable

**TVI120** U Unité extérieure d'air conditionné, avec récupération de chaleur, pour système VRF.
Combinaison de deux unités extérieures d'air conditionné, système air-air multisplit KXZR2 Smart avec débit variable de réfrigérant et récupération de chaleur, modèle FDC735KXZRE2 "MITSUBISHI HEAVY INDUSTRIES", pour gaz R-410A, alimentation triphasée (400V/50Hz), constituée d'une unité modèle FDC335KXZRE2 et une unité modèle FDC400KXZRE2, puissance frigorifique 73,5 kW (température de bulbe sec de l'air extérieur 35°C, température de bulbe humide de l'air intérieur 19°C), SEER 6,94, EER 3,47, consommation électrique nominale en refroidissement 21,21 kW, puissance calorifique 73,5 kW (température de bulbe humide de l'air extérieur 6°C, température de bulbe sec de l'air intérieur 20°C), SCOP 4,41, COP 4,04, consommation électrique nominale en chauffage 18,2 kW, dimensions 2052x2700x720 mm, poids 677 kg, niveau sonore 65,5 dBA, nombre maximal d'unités intérieures connectables 78, intervalle de capacité connectable 50 - 160%.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mhi344a | U | Combinaison de deux unités extérieures d'air conditionné, système air-air multisplit KXZR2 Smart avec débit variable de réfrigérant et récupération de chaleur, modèle FDC735KXZRE2 "MITSUBISHI HEAVY INDUSTRIES", pour gaz R-410A, alimentation triphasée (400V/50Hz), constituée d'une unité modèle FDC335KXZRE2 et une unité modèle FDC400KXZRE2, puissance frigorifique 73,5 kW (température de bulbe sec de l'air extérieur 35°C, température de bulbe humide de l'air intérieur 19°C), SEER 6,94, EER 3,47, consommation électrique nominale en refroidissement 21,21 kW, puissance calorifique 73,5 kW (température de bulbe humide de l'air extérieur 6°C, température de bulbe sec de l'air intérieur 20°C), SCOP 4,41, COP 4,04, consommation électrique nominale en chauffage 18,2 kW, dimensions 2052x2700x720 mm, poids 677 kg, niveau sonore 65,5 dBA, nombre maximal d'unités intérieures connectables 78, intervalle de capacité connectable 50 - 160%. (matériau) | 1.000 | 43519.00 | 43519.00 |
| mt42mhi537a | U | Kit de distribution de la ligne frigorifique pour gaz R-410A, pour combinaison de deux unités extérieures avec récupération de chaleur, système air-air multisplit avec débit variable de réfrigérant, modèle KIT-BM-DOS-2A-1R "MITSUBISHI HEAVY INDUSTRIES", constitué de trois joints, un pour la ligne de liquide, un pour la ligne de décharge de gaz et un pour la ligne de succion de gaz. (matériau) | 1.000 | 338.00 | 338.00 |
| mo005 | h | Compagnon professionnel III/CP2 installateur de climatisation. (main-d'œuvre) | 8.175 | 30.20 | 246.89 |
| mo104 | h | Ouvrier professionnel II/OP installateur de climatisation. (main-d'œuvre) | 8.175 | 25.99 | 212.47 |
| % | % | Frais de chantier des unités d'ouvrage | 2 % | 44316.36 | 886.33 |
|  |  | Coûts directs |  |  | 45202.69 |
