# Unité extérieure d'air conditionné, pompe à chaleur

- Propriété du fichier: CYPE INGENIEROS, S.A.
- Format: FIEBDC-3/2002
- Devise: EUR
- Coûts indirects: 3.00 %
- Frais généraux: 13.00 %
- Bénéfice: 6.00 %
- TVA: 20.00 %

## T Équipements techniques

### TV Climatisation et ventilation

#### TVL Système Mitsubishi Electric à débit de réfrigérant variable

**TVL010** U Unité extérieure d'air conditionné, pompe à chaleur.
Unité extérieure d'air conditionné, pour système air-air multisplit, avec débit variable de réfrigérant, pompe à chaleur, pour gaz R-410A, alimentation triphasée (400V/50Hz), gamme City Multi, série Y, modèle PUHY-P400YSNW-A2 "MITSUBISHI ELECTRIC", constituée de deux modules PUHY-P200YNW-A1, puissance frigorifique nominale 45 kW (température de bulbe humide de l'air intérieur 19°C, température de bulbe sec de l'air extérieur 35°C), EER 5,13, SEER 7,42, consommation électrique nominale en refroidissement 12,47 kW, intervalle de fonctionnement de température de bulbe sec de l'air extérieur en refroidissement de -5 à 52°C, puissance calorifique nominale 50 kW (température de bulbe sec de l'air intérieur 20°C, température de bulbe humide de l'air extérieur 6°C), COP 5,29, SCOP 4,35, consommation électrique nominale en chauffage 10,37 kW, intervalle de fonctionnement de température de bulbe sec de l'air extérieur en chauffage de -20 à 15,5°C, connectibilité d'au maximum 34 unités intérieures avec un pourcentage de capacité minimum de 50% et maximum de 130%, compresseurs scroll hermétiquement scellés avec contrôle Inverter, 1840x1858x740 mm, pression sonore 61 dBA, puissance sonore 78 dBA, longueur totale maximale d'une tuyauterie frigorifique 1000 m, différence maximale de hauteur d'installation 90 m si l'unité extérieure se trouve au-dessus des unités intérieures et 60 m si elle se trouve en dessous, et kit de tuyauteries de connexion multiple à 2 unités extérieures, modèle CMY-Y100VBK3.
Critère d'évaluation économique: Le prix ne comprend les éléments antivibratoires de sol, la canalisation ni le câblage électrique d'alimentation.
Inclut: Implantation. Mise en place et fixation. Connexion aux lignes frigorifiques. Connexion au réseau électrique. Connexion au réseau de tout à l'égout. Mise en marche.
Critère pour le métré: Nombre d'unités prévues, selon documentation graphique du Projet.
Critère pour le mémoire: On mesurera le nombre d'unités réellement exécutées selon les spécifications du Projet.

| Code | U | Désignation | Quantité | Prix | Montant |
|---|---|---|---|---|---|
| mt42mee025a | U | Unité extérieure d'air conditionné, pour système air-air multisplit, avec débit variable de réfrigérant, pompe à chaleur, pour gaz R-410A, alimentation triphasée (400V/50Hz), gamme City Multi, série Y, modèle PUHY-P400YSNW-A2 "MITSUBISHI ELECTRIC", constituée de deux modules PUHY-P200YNW-A1, puissance frigorifique nominale 45 kW (température de bulbe humide de l'air intérieur 19°C, température de bulbe sec de l'air extérieur 35°C), EER 5,13, SEER 7,42, consommation électrique nominale en refroidissement 12,47 kW, intervalle de fonctionnement de température de bulbe sec de l'air extérieur en refroidissement de -5 à 52°C, puissance calorifique nominale 50 kW (température de bulbe sec de l'air intérieur 20°C, température de bulbe humide de l'air extérieur 6°C), COP 5,29, SCOP 4,35, consommation électrique nominale en chauffage 10,37 kW, intervalle de fonctionnement de température de bulbe sec de l'air extérieur en chauffage de -20 à 15,5°C, connectibilité d'au maximum 34 unités intérieures avec un pourcentage de capacité minimum de 50% et maximum de 130%, compresseurs scroll hermétiquement scellés avec contrôle Inverter, 1840x1858x740 mm, pression sonore 61 dBA, puissance sonore 78 dBA, longueur totale maximale d'une tuyauterie frigorifique 1000 m, différence maximale de hauteur d'installation 90 m si l'unité extérieure se trouve au-dessus des unités intérieures et 60 m si elle se trouve en dessous, et kit de tuyauteries de connexion multiple à 2 unités extérieures, modèle CMY-Y100VBK3. (matériau) | 1.000 | 23053.00 | 23053.00 |
| mo005 | h | Compagnon professionnel III/CP2 installateur de climatisation. (main-d'œuvre) | 6.908 | 30.20 | 208.62 |
| mo104 | h | Ouvrier professionnel II/OP installateur de climatisation. (main-d'œuvre) | 6.908 | 25.99 | 179.54 |
| % | % | Frais de chantier des unités d'ouvrage | 2 % | 23441.16 | 468.82 |
|  |  | Coûts directs |  |  | 23909.98 |
