# Douche avec lave-pieds de plage, en acier

- Propriété du fichier: CYPE Ingenieros S.A.
- Format: FIEBDC-3/2016
- Logiciel: Generador de precios de la construcción. CYPE Ingenieros, S.A.
- Date: 15/06/2024
- Devise: EUR
- Coûts indirects: 3 %
- Frais généraux: 13 %
- Bénéfice: 6 %
- TVA: 20 %

## M Mobilier urbain

### MP Mobilier de plage

#### MPD Douches et rince-pieds

**MPD020** U Douche avec lave-pieds de plage, en acier.
Douche avec lave-pieds de plage composée de: plaque d'ancrage de 250x250x10 mm en acier inoxydable AISI 304 fixée à une surface support (non comprise dans ce prix); corps de forme prismatique et de section carrée de 20x20 cm et 2,8 m de hauteur, en acier inoxydable AISI 316 finition poli, avec couvercles amovibles fixés avec des vis de sécurité; lave-pieds avec repose-pieds réalisé avec tubes en acier inoxydable AISI 316 finition poli fixé au corps central avec des plaques et des vis de sécurité; 2 temporisateurs démontables sous forme de boutons en acier finition chromée, hébergés à l'intérieur du corps de la douche; 2 pommes de douche en acier finition chromée, vissées dans le corps de la douche, avec système antivandalisme et antivol. Comprend l'implantation, raccord de connexion de 3/4", les tuyauteries en acier inoxydable AISI 304 pour conduction d'eau, les éléments d'ancrage et la suppression et le nettoyage du matériau excédant.
Inclut: Implantation. Montage de la douche. Suppression et nettoyage du matériau excédant.
Critère pour le métré: Nombre d'unités prévues, selon documentation graphique du Projet.
Critère pour le mémoire: On mesurera le nombre d'unités réellement exécutées selon les spécifications du Projet.

| Code | U | Désignation | Quantité | Prix | Montant |
|---|---|---|---|---|---|
| mt52dlv010o | U | Douche avec lave-pieds pour plage composée de: plaque d'ancrage de 250x250x10 mm en acier inoxydable AISI 304; corps de forme prismatique et de section carrée de 20x20 cm et 2,8 m de hauteur, en acier inoxydable AISI 316 finition poli, avec couvercles amovibles fixés avec des vis de sécurité; lave-pieds avec repose-pieds réalisé avec tubes en acier inoxydable AISI 316 finition poli fixé au corps central avec des plaques et des vis de sécurité; 2 temporisateurs démontables sous forme de boutons en acier finition chromée, hébergés à l'intérieur du corps de la douche; et 2 pommes de douche en acier finition chromée, vissées dans le corps de la douche, avec système antivandalisme et antivol. Comprend raccord de connexion de 3/4", les tuyauteries en acier inoxydable AISI 304 pour conduction d'eau et boulons d'ancrage. (matériau) | 1 | 2646.09 | 2646.090 |
| mt09reh330 | kg | Mortier de résine époxy avec sable de silice, à durcissement rapide, pour remplissage des ancrages. (matériau) | 0.2 | 5.11 | 1.022 |
| mq04cag010a | h | Camion grue jusqu'à 6 t de charge maximale. (matériel) | 0.33 | 56.47 | 18.635 |
| mo041 | h | Compagnon professionnel III/CP2 VRD espaces publics. (main-d'œuvre) | 4.95 | 29.25 | 144.788 |
| mo087 | h | Ouvrier professionnel II/OP VRD espaces publics. (main-d'œuvre) | 4.95 | 26.02 | 128.799 |
| % | % | Frais de chantier des unités d'ouvrage | 2 % | 2939.334 | 58.787 |
|  |  | Coûts directs |  |  | 2998.121 |

Déchets:
- pose: mt09reh330 Mortier de résine époxy avec sable de silice, à durcissement rapide, pour remplissage des ancrages; facteur de déchet 0.042925

## Ressources

**mt52dlv010o** U Douche avec lave-pieds pour plage composée de: plaque d'ancrage de 250x250x10 mm en acier inoxydable AISI 304; corps de
Données techniques: Coût énergétique 2383.197 MJ; Émission de CO2 353.459 kg
Déchets:
- emballage: re150101 Emballages en papier et en carton. (composant de déchet); quantité 4.069 kg; Code CED 15 01 01; Masse de l'élément 1 kg; Volume 0.001333 m3

**mt09reh330** kg Mortier de résine époxy avec sable de silice, à durcissement rapide, pour remplissage des ancrages
Données techniques: Coût énergétique 2.251 MJ; Émission de CO2 0.184 kg; Code CED 17 09 04; Masse de l'élément 1 kg; Volume 0.000667 m3
Déchets:
- emballage: re170203 Plastique. (composant de déchet); quantité 0.003 kg; Code CED 17 02 03; Masse de l'élément 1 kg; Volume 0.001667 m3
