# Écran de protection contre l'éboulement de la couche superficielle du manteau végétal

- Propriété du fichier: CYPE Ingenieros S.A.
- Format: FIEBDC-3/2016
- Logiciel: Generador de precios de la construcción. CYPE Ingenieros, S.A.
- Date: 15/06/2024
- Devise: EUR
- Coûts indirects: 3 %
- Frais généraux: 13 %
- Bénéfice: 6 %
- TVA: 20 %

## S Sécurité et santé

### SC Équipements de protection collective

#### SCD Protection des talus

**SCD010** m Écran de protection contre l'éboulement de la couche superficielle du manteau végétal.
Protection contre l'éboulement de la couche superficielle du manteau végétal, constituée d'un écran composé d'un filet de polyamide de haute ténacité, de couleur blanche, de 2 m de hauteur, et de profilés en acier NF EN 10025 S355JR, laminé à chaud, de la série IPN 100, galvanisé à chaud, de 3 m de longueur, enfoncés dans le terrain tous les 2,0 m, amortissables en 1 utilisation. Comprend les câbles en acier et les éléments de fixation au sol pour l'ancrage des profilés sur le terrain.
Critère pour le métré: Longueur mesurée selon Plan général de coordination en matière de sécurité et de protection de la santé.
Critère pour le mémoire: La longueur mesurée sera celle réellement montée selon spécifications d'Étude ou d'Étude Basique de Sécurité et Santé.

| Code | U | Désignation | Quantité | Prix | Montant |
|---|---|---|---|---|---|
| mt50spr070 | m² | Filet vertical de sécurité type U, selon NF EN 1263-1, en polyamide de haute ténacité, de couleur blanche. Corde de filet de calibre 4,5 mm. Énergie du filet A2 (entre 2,2 et 4,4 kJ). Configuration du filet en losange, avec ralingue en polypropylène de 16 mm de diamètre. (matériau) | 2 | 2.85 | 5.700 |
| mt50spr100c | m | Câble en acier de 3 mm de diamètre, pour la fixation de profilés métalliques, avec la plaque base, les ferrures, les tendeurs et les porte-câbles. (matériau) | 5 | 1.81 | 9.050 |
| mt07ala110wb | m | Profilé en acier NF EN 10025 S355JR, série IPN 100, laminé à chaud, avec recouvrement galvanisé, pour applications structurales. Travaillé et monté en atelier, à placer sur site. (matériau) | 2.1 | 31.99 | 67.179 |
| mt07aco050c | kg | Barres en acier haute adhérence, Fe E 500, fourni sur chantier en barres brutes, de divers diamètres. (matériau) | 0.44 | 2.04 | 0.898 |
| mq07gte010a | h | Grue autopropulsée à bras télescopique avec une capacité d'élévation de 12 t et 20 m de hauteur maximale de travail. (matériel) | 0.11 | 55.96 | 6.156 |
| mq03tab040 | h | Équipement d'enfoncement des profilés métalliques, à chenilles. (matériel) | 0.11 | 48.67 | 5.354 |
| mo119 | h | Compagnon professionnel III/CP2 Sécurité et Santé. (main-d'œuvre) | 0.77 | 29.25 | 22.523 |
| mo120 | h | Ouvrier Sécurité et Santé. (main-d'œuvre) | 0.77 | 24.51 | 18.873 |
| % | % | Frais de chantier des unités d'ouvrage | 2 % | 135.733 | 2.715 |
|  |  | Coûts directs |  |  | 138.448 |

Déchets:
- pose: mt50spr070; facteur de déchet 1
- pose: mt50spr100c; facteur de déchet 0.0154332
- pose: mt07ala110wb; facteur de déchet 0.0137631
- pose: mt07aco050c Barres en acier haute adhérence, Fe E 500, fourni sur chantier en barres brutes, de divers diamètres; facteur de déchet 0.0075

## Ressources

**mt50spr070** m² Filet vertical de sécurité type U
Données techniques: Coût énergétique 35.167 MJ; Émission de CO2 1.746 kg; Code CED 17 02 03; Masse de l'élément 0.329 kg; Volume 0.000548 m3
Déchets:
- emballage: re170203 Plastique. (composant de déchet); quantité 0.034 kg; Code CED 17 02 03; Masse de l'élément 1 kg; Volume 0.001667 m3

**mt50spr100c** m Câble en acier de 3 mm de diamètre
Données techniques: Coût énergétique 0.581 MJ; Émission de CO2 0.086 kg; Code CED 17 04 11; Masse de l'élément 0.0554 kg; Volume 0.000037 m3
Déchets:
- emballage: re150101 Emballages en papier et en carton. (composant de déchet); quantité 0.068 kg; Code CED 15 01 01; Masse de l'élément 1 kg; Volume 0.001333 m3

**mt07ala110wb** m Profilé en acier NF EN 10025 S355JR
Données techniques: Coût énergétique 81.786 MJ; Émission de CO2 4.243 kg; Code CED 17 04 05; Masse de l'élément 8.32 kg; Volume 0.003962 m3

**mt07aco050c** kg Barres en acier haute adhérence, Fe E 500, fourni sur chantier en barres brutes, de divers diamètres
Données techniques: Coût énergétique 9.830 MJ; Émission de CO2 0.510 kg; Code CED 17 04 05; Masse de l'élément 1 kg; Volume 0.000476 m3
