# Panneau de planches en bois pour la protection d'une petite trémie horizontale

- Propriété du fichier: CYPE Ingenieros S.A.
- Format: FIEBDC-3/2016
- Logiciel: Generador de precios de la construcción. CYPE Ingenieros, S.A.
- Date: 15/06/2024
- Devise: EUR
- Coûts indirects: 3 %
- Frais généraux: 13 %
- Bénéfice: 6 %
- TVA: 20 %

## S Sécurité et santé

### SC Équipements de protection collective

#### SCH Protections des ouvertures horizontales dans des structures

**SCH030** m² Panneau de planches en bois pour la protection d'une petite trémie horizontale.
Protection d'une trémie de surface inférieure ou égale à 1 m² avec petites planches en bois de pin de 15x5,2 cm, placées les unes contre les autres jusqu'à couvrir la totalité du vide, renforcées dans leur partie inférieure avec des petites planches clouées en sens contraire, l'ensemble ayant une résistance suffisante pour reprendre les efforts auxquels il sera soumis et fixé au plancher avec des pointes plates en acier de façon à empêcher le mouvement horizontal. Amortissable en 4 utilisations.
Critère pour le métré: Surface du vide horizontale, mesurée selon Plan général de coordination en matière de sécurité et de protection de la santé.
Critère pour le mémoire: La surface mesurée sera celle réellement montée selon spécifications d'Étude ou d'Étude Basique de Sécurité et Santé.

| Code | U | Désignation | Quantité | Prix | Montant |
|---|---|---|---|---|---|
| mt50spa050g | m³ | Petite planche en bois de pin, dimensions 15x5,2 cm. (matériau) | 0.024 | 434 | 10.416 |
| mt50sph020 | kg | Pointes plates en acier de 20x100 mm. (matériau) | 0.136 | 1.24 | 0.169 |
| mo119 | h | Compagnon professionnel III/CP2 Sécurité et Santé. (main-d'œuvre) | 0.165 | 29.25 | 4.826 |
| mo120 | h | Ouvrier Sécurité et Santé. (main-d'œuvre) | 0.165 | 24.51 | 4.044 |
| % | % | Frais de chantier des unités d'ouvrage | 2 % | 19.455 | 0.389 |
|  |  | Coûts directs |  |  | 19.844 |

Déchets:
- pose: mt50spa050g Petite planche en bois de pin, dimensions 15x5,2 cm; facteur de déchet 1
- pose: mt50sph020 Pointes plates en acier de 20x100 mm; facteur de déchet 0.010598

## Ressources

**mt50spa050g** m³ Petite planche en bois de pin, dimensions 15x5,2 cm
Données techniques: Coût énergétique 78108.000 MJ; Émission de CO2 -1069.500 kg; Code CED 17 02 01; Masse de l'élément 575 kg; Volume 0.522727 m3

**mt50sph020** kg Pointes plates en acier de 20x100 mm
Données techniques: Coût énergétique 9.830 MJ; Émission de CO2 0.510 kg; Code CED 17 04 05; Masse de l'élément 1 kg; Volume 0.000476 m3
