# Base en béton

- Propriété du fichier: CYPE Ingenieros S.A.
- Format: FIEBDC-3/2016
- Logiciel: Generador de precios de la construcción. CYPE Ingenieros, S.A.
- Date: 15/06/2024
- Devise: EUR
- Coûts indirects: 3 %
- Frais généraux: 13 %
- Bénéfice: 6 %
- TVA: 20 %

## V Voiries

### VP Revêtement de sols extérieurs

#### VPP Préparation du terrain

**VPP050** m² Base en béton.
Base en béton avec ajout de fibres de 15 cm d'épaisseur, avec des joints, réalisée avec béton C25/30 (XC1(F)+ XF2(F); D10; S2; Cl 0,4) prêt à l'emploi, avec un contenu de fibres avec fonction structurale, fibres polymères bicomposant de 3 kg/m³, extension et vibrage manuel, via règle vibrante, avec finition lissée à la règle, pour son utilisation future en tant que support de revêtement; appuyée sur une couche de base existante.
Critère d'évaluation économique: Le prix ne comprend pas la couche de base.
Inclut: Préparation de la surface d'appui du béton. Implantation des joints de construction et de dilatation. Application des niveaux à l'aide de guides en béton ou de règles. Arrosage de la surface de base. Formation de joints de construction et de joints de dilatation. Mélange dans le camion malaxeur. Coulage, extension et vibrage du béton. Séchage du béton.
Critère pour le métré: Surface mesurée selon documentation graphique du Projet.
Critère pour le mémoire: On mesurera la surface réellement exécutée selon les spécifications du Projet.

| Code | U | Désignation | Quantité | Prix | Montant |
|---|---|---|---|---|---|
| mt10haf030fLEa | m³ | Béton C25/30 (XC1(F) + XF2(F); D10; S2; Cl 0,4), prêt à l'emploi, selon NF EN 206. (matériau) | 0.158 | 143.1 | 22.610 |
| mq06vib020 | h | Règle vibrante de 3 m. (matériel) | 0.095 | 5.33 | 0.506 |
| mo041 | h | Compagnon professionnel III/CP2 VRD espaces publics. (main-d'œuvre) | 0.048 | 29.25 | 1.404 |
| mo087 | h | Ouvrier professionnel II/OP VRD espaces publics. (main-d'œuvre) | 0.048 | 26.02 | 1.249 |
| % | % | Frais de chantier des unités d'ouvrage | 2 % | 25.769 | 0.515 |
|  |  | Coûts directs |  |  | 26.284 |

## Ressources

**mt10haf030fLEa** m³ Béton C25/30 (XC1(F) + XF2(F); D10; S2; Cl 0,4), prêt à l'emploi, selon NF EN 206
Données techniques: Coût énergétique 1840.000 MJ; Émission de CO2 230.000 kg; Code CED 17 01 01; Masse de l'élément 2300 kg; Volume 1.533333 m3
