# Base en béton

- Propriété du fichier: CYPE Ingenieros S.A.
- Format: FIEBDC-3/2016
- Logiciel: Generador de precios de la construcción. CYPE Ingenieros, S.A.
- Date: 15/06/2024
- Devise: EUR
- Coûts indirects: 3 %
- Frais généraux: 13 %
- Bénéfice: 6 %
- TVA: 20 %

## V Voiries

### VP Revêtement de sols extérieurs

#### VPP Préparation du terrain

**VPP050** m² Base en béton.
Base en béton avec un treillis soudé de 15 cm d'épaisseur, avec des joints, réalisée avec béton C20/25 (XC1(F); D10; S3; Cl 1,0) prêt à l'emploi, avec treillis soudé en sous-faces, RAF R 200x300 mm en acier Fe E 500, extension et vibrage manuel, via règle vibrante, avec treillis soudé en sous-faces, RAF R 200x300 mm en acier Fe E 500, avec finition lissée à la règle, pour son utilisation future en tant que support de revêtement; appuyée sur une couche de base existante.
Critère d'évaluation économique: Le prix ne comprend pas la couche de base.
Inclut: Préparation de la surface d'appui du béton. Implantation des joints de construction et de dilatation. Application des niveaux à l'aide de guides en béton ou de règles. Arrosage de la surface de base. Formation de joints de construction et de joints de dilatation. Mise en place du treillis soudé avec des séparateurs homologués. Coulage, extension et vibrage du béton. Séchage du béton.
Critère pour le métré: Surface mesurée selon documentation graphique du Projet.
Critère pour le mémoire: On mesurera la surface réellement exécutée selon les spécifications du Projet.

| Code | U | Désignation | Quantité | Prix | Montant |
|---|---|---|---|---|---|
| mt07aco020o | U | Séparateur homologué pour treillis soudé en sous-faces. (matériau) | 2 | 0.49 | 0.980 |
| mt07ame030aah | m² | Treillis soudé RAF R 200x300 mm, avec fils de fer longitudinaux de 4,5 mm de diamètre et fils de fer transversaux de 4,5 mm de diamètre, acier Fe E 500, selon NF A35-024. (matériau) | 1.2 | 3.11 | 3.732 |
| mt10haf030fODc | m³ | Béton C20/25 (XC1(F); D10; S3; Cl 1,0), prêt à l'emploi, selon NF EN 206. (matériau) | 0.158 | 153.13 | 24.195 |
| mq06vib020 | h | Règle vibrante de 3 m. (matériel) | 0.095 | 5.33 | 0.506 |
| mo041 | h | Compagnon professionnel III/CP2 VRD espaces publics. (main-d'œuvre) | 0.065 | 29.25 | 1.901 |
| mo087 | h | Ouvrier professionnel II/OP VRD espaces publics. (main-d'œuvre) | 0.065 | 26.02 | 1.691 |
| % | % | Frais de chantier des unités d'ouvrage | 2 % | 33.005 | 0.660 |
|  |  | Coûts directs |  |  | 33.665 |

Déchets:
- pose: mt07ame030aah; facteur de déchet 0.020536

## Ressources

**mt07aco020o** U Séparateur homologué pour treillis soudé en sous-faces
Données techniques: Coût énergétique 1.105 MJ; Émission de CO2 0.114 kg
Déchets:
- emballage: re150101 Emballages en papier et en carton. (composant de déchet); quantité 0.072 kg; Code CED 15 01 01; Masse de l'élément 1 kg; Volume 0.001333 m3

**mt07ame030aah** m² Treillis soudé RAF R 200x300 mm
Données techniques: Coût énergétique 10.253 MJ; Émission de CO2 0.532 kg; Code CED 17 04 05; Masse de l'élément 1.043 kg; Volume 0.000497 m3

**mt10haf030fODc** m³ Béton C20/25 (XC1(F); D10; S3; Cl 1,0), prêt à l'emploi, selon NF EN 206
Données techniques: Coût énergétique 1840.000 MJ; Émission de CO2 230.000 kg; Code CED 17 01 01; Masse de l'élément 2300 kg; Volume 1.533333 m3
