# Paire de guêtres

- Propriété du fichier: CYPE INGENIEROS, S.A.
- Format: FIEBDC-3/2002
- Devise: EUR
- Coûts indirects: 3.00 %
- Frais généraux: 13.00 %
- Bénéfice: 6.00 %
- TVA: 20.00 %

## S Sécurité et santé

### SI Équipements de protection individuelle

#### SIP Pieds et jambes

**SIP020** U Paire de guêtres.
Paire de guêtres pour extinction des incendies, amortissable en 2 utilisations.
Critère pour le métré: Nombre d'unités prévues, selon Plan général de coordination en matière de sécurité et de protection de la santé.
Critère pour le mémoire: On mesurera le nombre d'unités réellement fournies selon spécifications d'Étude ou d'Étude Basique de Sécurité et Santé.

| Code | U | Désignation | Quantité | Prix | Montant |
|---|---|---|---|---|---|
| mt50epp020l | U | Paire de guêtres pour extinction des incendies, EPI de catégorie III, selon NF EN ISO 6942, NF EN 367 et NF EN 702, respectant toutes les réquisitions de sécurité selon le Décret nº 92-765, le Décret nº 92-766 et le Décret nº 92-768, du 29 juillet 1992. (matériau) | 0.500 | 100.75 | 50.38 |
| % | % | Frais de chantier des unités d'ouvrage | 2 % | 50.38 | 1.01 |
|  |  | Coûts directs |  |  | 51.39 |
