# Dallage avec revêtement de sol en béton

- Propriété du fichier: CYPE INGENIEROS, S.A.
- Format: FIEBDC-3/2002
- Devise: EUR
- Coûts indirects: 3.00 %
- Frais généraux: 13.00 %
- Bénéfice: 6.00 %
- TVA: 20.00 %

## V Voiries

### VP Revêtement de sols extérieurs

#### VPA Pavés et dalles

**VPA080** m² Dallage avec revêtement de sol en béton.
Fourniture et mise en place d'un revêtement de sol pour utilisation publique dans une zone de terrasses et patios, de dalles en béton pour extérieurs, finition superficielle de la face visible: bas-relief non poli, classe résistance à la flexion T, classe résistante selon la charge de rupture 4, classe d'usure par abrasion H, format nominal 30x30x4 cm, couleur marron, selon NF EN 1339, pose à coup de maillet M-5 de 3 cm d'épaisseur, en laissant entre elles un joint de séparation compris entre 1,5 et 3 mm. Comprend, les joints structuraux et de dilatation, les découpes à réaliser pour les ajuster aux bords du confinement ou aux intrusions existantes dans le revêtement et le remplissage des joints avec sable siliceux de taille 0/2 mm.
Critère d'évaluation économique: Le prix ne comprend pas la base d'appui.
Inclut: Implantation des guides et des niveaux. Extension de la couche de mortier. Humidification des pièces à placer. Mise en place individuelle, à coup de maillet, des pièces. Réalisation des joints et des rencontres. Nettoyage du revêtement et des joints. Remplissage des joints avec un sable sec, par brossage. Suppression du matériau excédant de la surface, par balayage.
Critère pour le métré: Surface mesurée en projection horizontale, selon documentation graphique du Projet, en déduisant les ouvertures de surface supérieure à 1,5 m². Les découpes n'ont pas été prises en compte en tant que coefficient d'influence pour augmenter la mesure chaque fois qu'a été considéré, dans la décomposition, le pourcentage général de casses.
Critère pour le mémoire: On mesurera, en projection horizontale, la surface réellement exécutée selon les spécifications du Projet, en déduisant les ouvertures de surface supérieure à 1,5 m².

| Code | U | Désignation | Quantité | Prix | Montant |
|---|---|---|---|---|---|
| mt09mor010c | m³ | Mortier de ciment CEM II/B-P 32,5 N type M-5, confectionné sur site avec 250 kg/m³ de ciment et une proportion en volume 1/6. (matériau) | 0.030 | 117.80 | 3.53 |
| mt08cem011a | kg | Ciment Portland CEM II/B-L 32,5 R, couleur grise, en sacs, selon NF EN 197-1. (matériau) | 1.000 | 0.10 | 0.10 |
| mt18bhd010dcce | m² | Dalle en béton pour extérieurs, finition superficielle de la face visible: bas-relief non poli, classe résistance à la flexion T, classe résistante selon la charge de rupture 4, classe d'usure par abrasion H, format nominal 30x30x4 cm, couleur marron, selon NF EN 1339, avec résistance au glissement (indice USRV) > 45. (matériau) | 1.050 | 11.95 | 12.55 |
| mt01arp020a | kg | Sable naturel, fin et sec, de 2 mm de taille maximale, exempt de sels nuisibles, présenté en sacs. (matériau) | 1.000 | 0.36 | 0.36 |
| op00sie030 |  | Scie à disque de diamant, pour table de travail, à coupe humide. | 1.000 | 0.00 | 0.00 |
| mo041 | h | Compagnon professionnel III/CP2 VRD espaces publics. (main-d'œuvre) | 0.330 | 29.25 | 9.65 |
| mo087 | h | Ouvrier professionnel II/OP VRD espaces publics. (main-d'œuvre) | 0.330 | 26.02 | 8.59 |
| mo023 | h | Compagnon professionnel III/CP2 carreleur en revêtements de sols. (main-d'œuvre) | 0.330 | 29.25 | 9.65 |
| mo061 | h | Ouvrier professionnel II/OP carreleur en revêtements de sols. (main-d'œuvre) | 0.330 | 26.02 | 8.59 |
| % | % | Frais de chantier des unités d'ouvrage | 2 % | 53.02 | 1.06 |
|  |  | Coûts directs |  |  | 54.08 |
