# Base en béton

- Propriété du fichier: CYPE INGENIEROS, S.A.
- Format: FIEBDC-3/2002
- Devise: EUR
- Coûts indirects: 3.00 %
- Frais généraux: 13.00 %
- Bénéfice: 6.00 %
- TVA: 20.00 %

## V Voiries

### VP Revêtement de sols extérieurs

#### VPP Préparation du terrain

**VPP050** m² Base en béton.
Base en béton avec un treillis soudé de 15 cm d'épaisseur, avec des joints, réalisée avec béton C16/20 (X0(F); D10; S4; Cl 1,0) prêt à l'emploi et coulage à la pompe, avec treillis soudé en surface comme armature de répartition, PAF C 200x200 mm en acier Fe E 500, extension et vibrage manuel, via règle vibrante, avec treillis soudé en surface comme armature de répartition, PAF C 200x200 mm en acier Fe E 500, avec finition lissée à la règle, pour son utilisation future en tant que support de revêtement; appuyée sur une couche de base existante.
Critère d'évaluation économique: Le prix ne comprend pas la couche de base.
Inclut: Préparation de la surface d'appui du béton. Implantation des joints de construction et de dilatation. Application des niveaux à l'aide de guides en béton ou de règles. Arrosage de la surface de base. Formation de joints de construction et de joints de dilatation. Mise en place du treillis soudé avec des séparateurs homologués. Coulage, extension et vibrage du béton. Séchage du béton.
Critère pour le métré: Surface mesurée selon documentation graphique du Projet.
Critère pour le mémoire: On mesurera la surface réellement exécutée selon les spécifications du Projet.

| Code | U | Désignation | Quantité | Prix | Montant |
|---|---|---|---|---|---|
| mt07aco020n | U | Séparateur homologué pour treillis soudé en surface. (matériau) | 2.000 | 1.08 | 2.16 |
| mt07ame030adg | m² | Treillis soudé PAF C 200x200 mm, avec fils de fer longitudinaux de 4,5 mm de diamètre et fils de fer transversaux de 4,5 mm de diamètre, acier Fe E 500, selon NF A35-024. (matériau) | 1.200 | 3.39 | 4.07 |
| mt10hmf030i | m³ | Béton massif C16/20 (X0(F); D10; S4; Cl 1,0), prêt à l'emploi, selon NF EN 206. (matériau) | 0.158 | 119.93 | 18.95 |
| mq06vib020 | h | Règle vibrante de 3 m. (matériel) | 0.095 | 5.33 | 0.51 |
| mq06bhe010 | h | Camion pompe stationné sur chantier, pour pompage de béton. (matériel) | 0.007 | 194.16 | 1.36 |
| mo041 | h | Compagnon professionnel III/CP2 VRD espaces publics. (main-d'œuvre) | 0.065 | 29.25 | 1.90 |
| mo087 | h | Ouvrier professionnel II/OP VRD espaces publics. (main-d'œuvre) | 0.065 | 26.02 | 1.69 |
| % | % | Frais de chantier des unités d'ouvrage | 2 % | 30.64 | 0.61 |
|  |  | Coûts directs |  |  | 31.25 |
