# Sous-base en béton

- Propriété du fichier: CYPE INGENIEROS, S.A.
- Format: FIEBDC-3/2002
- Devise: EUR
- Coûts indirects: 3.00 %
- Frais généraux: 13.00 %
- Bénéfice: 6.00 %
- TVA: 20.00 %

## V Voiries

### VP Revêtement de sols extérieurs

#### VPP Préparation du terrain

**VPP060** m² Sous-base en béton.
Sous-base en béton massif de 15 cm d'épaisseur, réalisée avec béton C16/20 (X0(F); D10; S3; Cl 1,0) prêt à l'emploi et coulage depuis le camion, extension et vibrage manuel, via règle vibrante, avec finition lissée à la règle, pour son utilisation future en tant que support de revêtement; appuyée sur une couche de base existante.
Critère d'évaluation économique: Le prix ne comprend pas la couche de base.
Inclut: Préparation de la surface d'appui du béton. Implantation des joints de construction et de dilatation. Application des niveaux à l'aide de guides en béton ou de règles. Arrosage de la surface de base. Formation de joints de construction et de joints de dilatation. Coulage, extension et vibrage du béton. Séchage du béton.
Critère pour le métré: Surface mesurée selon documentation graphique du Projet.
Critère pour le mémoire: On mesurera la surface réellement exécutée selon les spécifications du Projet.

| Code | U | Désignation | Quantité | Prix | Montant |
|---|---|---|---|---|---|
| mt10hmf030h | m³ | Béton massif C16/20 (X0(F); D10; S3; Cl 1,0), prêt à l'emploi, selon NF EN 206. (matériau) | 0.158 | 114.93 | 18.16 |
| mq06vib020 | h | Règle vibrante de 3 m. (matériel) | 0.095 | 5.33 | 0.51 |
| au00auh020 |  | Rigole pour le coulage du béton. | 0.019 | 0.00 | 0.00 |
| mo041 | h | Compagnon professionnel III/CP2 VRD espaces publics. (main-d'œuvre) | 0.045 | 29.25 | 1.32 |
| mo087 | h | Ouvrier professionnel II/OP VRD espaces publics. (main-d'œuvre) | 0.045 | 26.02 | 1.17 |
| % | % | Frais de chantier des unités d'ouvrage | 2 % | 21.16 | 0.42 |
|  |  | Coûts directs |  |  | 21.58 |
