# Coffret en maçonnerie

- Propriété du fichier: CYPE Ingenieros S.A.
- Format: FIEBDC-3/2016
- Logiciel: Generador de precios de la construcción. CYPE Ingenieros, S.A.
- Date: 15/06/2024
- Devise: EUR
- Coûts indirects: 3 %
- Frais généraux: 13 %
- Bénéfice: 6 %
- TVA: 20 %

## A VRD et aménagements extérieurs

### AL Clôtures et divisions

#### ALF Coffrets

**ALF010** U Coffret en maçonnerie.
Coffret de 70x100x30 cm, en maçonnerie de brique creuse en terre cuite (tochana), à revêtir, 29x14x7 cm, avec des joints de 10 mm d'épaisseur, placé avec du mortier de ciment confectionné sur chantier, avec 250 kg/m³ de ciment, couleur grise, dosage 1:6, fourni en sacs, pour hébergement des installations. Comprend la fondation en béton massif C20/25 (X0(F); D20; S2; Cl 1,0), la traversée de paroi, la fermeture supérieure par panneau céramique, l'enduit intérieur et extérieur avec du mortier de ciment confectionné sur chantier, avec 250 kg/m³ de ciment, couleur grise, dosage 1:6, fourni en sacs, et mise en place des cadres et des portes (non compris dans ce prix).
Inclut: Réalisation de la fondation. Préparation du mortier. Réalisation de la maçonnerie. Mise en place des traversées de paroi. Réalisation de la fermeture supérieure de la niche. Mise en place des cadres et des portes. Enduit de ciment intérieur et extérieur.
Critère pour le métré: Nombre d'unités prévues, selon documentation graphique du Projet.
Critère pour le mémoire: On mesurera le nombre d'unités réellement exécutées selon les spécifications du Projet.

| Code | U | Désignation | Quantité | Prix | Montant |
|---|---|---|---|---|---|
| mt04lcc010b | U | Brique creuse en terre cuite (tochana), à revêtir, 29x14x7 cm, pour utilisation en maçonnerie protégée (pièce en P), densité 805 kg/m³, selon NF EN 771-1. (matériau) | 49 | 0.35 | 17.150 |
| mt08aaa010a | m³ | Eau. (matériau) | 0.012 | 1.5 | 0.018 |
| mt01arg005a | t | Sable de carrière, pour mortier confectionné sur le chantier. (matériau) | 0.035 | 18 | 0.630 |
| mt08cem011a | kg | Ciment Portland CEM II/B-L 32,5 R, couleur grise, en sacs, selon NF EN 197-1. (matériau) | 5.375 | 0.1 | 0.538 |
| mt10hmf030p | m³ | Béton massif C20/25 (X0(F); D20; S2; Cl 1,0), prêt à l'emploi, selon NF EN 206. (matériau) | 0.063 | 115 | 7.245 |
| mt04lcg010a | U | Brique creuse en terre cuite (súper mahón), à revêtir, 50x20x4 cm, pour utilisation en maçonnerie protégée (pièce en P), densité 845 kg/m³, selon NF EN 771-1. (matériau) | 4 | 0.46 | 1.840 |
| mq06hor010 | h | Bétonnière électrique avec une capacité de gâchage de 160 l. (matériel) | 0.017 | 3.45 | 0.059 |
| mo041 | h | Compagnon professionnel III/CP2 VRD espaces publics. (main-d'œuvre) | 5.711 | 29.25 | 167.047 |
| mo087 | h | Ouvrier professionnel II/OP VRD espaces publics. (main-d'œuvre) | 5.958 | 26.02 | 155.027 |
| % | % | Frais de chantier des unités d'ouvrage | 2 % | 349.554 | 6.991 |
|  |  | Coûts directs |  |  | 356.545 |

Déchets:
- pose: mt04lcc010b; facteur de déchet 0.0310799
- pose: mt01arg005a Sable de carrière, pour mortier confectionné sur le chantier; facteur de déchet 0.00501329
- pose: mt08cem011a Ciment Portland CEM II/B-L 32,5 R, couleur grise, en sacs, selon NF EN 197-1; facteur de déchet 0.01512
- pose: mt10hmf030p Béton massif C20/25 (X0(F); D20; S2; Cl 1,0), prêt à l'emploi, selon NF EN 206; facteur de déchet 0.00107478
- pose: mt04lcg010a; facteur de déchet 0.0126

## Ressources

**mt04lcc010b** U Brique creuse en terre cuite (tochana)
Données techniques: Coût énergétique 8.702 MJ; Émission de CO2 0.528 kg; Code CED 17 01 02; Masse de l'élément 2.29 kg; Volume 0.001832 m3
Déchets:
- emballage: re170201 Bois. (composant de déchet); quantité 0.014 kg; Code CED 17 02 01; Masse de l'élément 1 kg; Volume 0.000909 m3
- emballage: re170203 Plastique. (composant de déchet); quantité 0.001 kg; Code CED 17 02 03; Masse de l'élément 1 kg; Volume 0.001667 m3

**mt08aaa010a** m³ Eau
Données techniques: Coût énergétique 60.000 MJ; Émission de CO2 30.000 kg

**mt01arg005a** t Sable de carrière, pour mortier confectionné sur le chantier
Données techniques: Coût énergétique 75.000 MJ; Émission de CO2 4.000 kg; Code CED 01 04 08; Masse de l'élément 1000 kg; Volume 0.666667 m3

**mt08cem011a** kg Ciment Portland CEM II/B-L 32,5 R, couleur grise, en sacs, selon NF EN 197-1
Données techniques: Coût énergétique 7.009 MJ; Émission de CO2 0.899 kg; Code CED 17 01 01; Masse de l'élément 1 kg; Volume 0.000667 m3
Déchets:
- emballage: re150101 Emballages en papier et en carton. (composant de déchet); quantité 0.011 kg; Code CED 15 01 01; Masse de l'élément 1 kg; Volume 0.001333 m3
- emballage: re170203 Plastique; quantité 0.002 kg

**mt10hmf030p** m³ Béton massif C20/25 (X0(F); D20; S2; Cl 1,0), prêt à l'emploi, selon NF EN 206
Données techniques: Coût énergétique 1840.000 MJ; Émission de CO2 230.000 kg; Code CED 17 01 01; Masse de l'élément 2300 kg; Volume 1.533333 m3

**mt04lcg010a** U Brique creuse en terre cuite (súper mahón)
Données techniques: Coût énergétique 11.458 MJ; Émission de CO2 0.717 kg; Code CED 17 01 02; Masse de l'élément 3.1 kg; Volume 0.00248 m3
Déchets:
- emballage: re170201 Bois; quantité 0.017 kg
- emballage: re170203 Plastique; quantité 0.001 kg
