# Grille classique barreaudée métallique pour clôture, sur mur en maçonnerie avec pilastres intermédiaires

- Propriété du fichier: CYPE Ingenieros S.A.
- Format: FIEBDC-3/2016
- Logiciel: Generador de precios de la construcción. CYPE Ingenieros, S.A.
- Date: 15/06/2024
- Devise: EUR
- Coûts indirects: 3 %
- Frais généraux: 13 %
- Bénéfice: 6 %
- TVA: 20 %

## A VRD et aménagements extérieurs

### AL Clôtures et divisions

#### ALG Grilles et grillages métalliques

**ALG080** m Grille classique barreaudée métallique pour clôture, sur mur en maçonnerie avec pilastres intermédiaires.
Clôture sur mur en maçonnerie avec pilastres intermédiaires, constituée de grille classique composée de barreaux horizontaux de carré plein de profilé massif en acier laminé à chaud de 12x12 mm fixés avec des vis aux pilastres intermédiaires, barreaux verticaux de carré plein de profilé massif en acier laminé à chaud de 16x16 mm de 1 m de hauteur et poteaux du même matériau encastrés dans des murs en maçonnerie. Comprend le mortier de ciment pour la réception des poteaux.
Critère d'évaluation économique: Le prix ne comprend ni le mur ni les pilastres intermédiaires.
Inclut: Implantation. Préparation des points d'ancrage. Présentation des tronçons de grille. Aplomb et nivellement des tronçons. Fixation des tronçons via l'ancrage de leurs éléments.
Critère pour le métré: Longueur mesurée selon documentation graphique du Projet, en déduisant la largeur de passage des portes et des portails.
Critère pour le mémoire: On mesurera la longueur réellement exécutée selon les spécifications du Projet, en déduisant la largeur de passage des portes et des portails.

| Code | U | Désignation | Quantité | Prix | Montant |
|---|---|---|---|---|---|
| mt26aac010aa | m | Carré plein de profilé massif en acier laminé à chaud de 12x12 mm, monté en atelier avec un traitement anticorrosion selon NF EN ISO 1461 et à une impression SHOP-PRIMER à base de résine de polyvinyle de butyral avec une épaisseur moyenne de recouvrement de 20 microns. (matériau) | 1.25 | 5.66 | 7.075 |
| mt26aac010ac | m | Carré plein de profilé massif en acier laminé à chaud de 16x16 mm, monté en atelier avec un traitement anticorrosion selon NF EN ISO 1461 et à une impression SHOP-PRIMER à base de résine de polyvinyle de butyral avec une épaisseur moyenne de recouvrement de 20 microns. (matériau) | 10 | 7.43 | 74.300 |
| mt26aaa033a | U | Ancrage mécanique avec cheville en nylon et vis en acier galvanisé, à tête fraisée. (matériau) | 2 | 0.29 | 0.580 |
| mt08aaa010a | m³ | Eau. (matériau) | 0.006 | 1.5 | 0.009 |
| mt09mif010ka | t | Mortier industriel pour maçonnerie, de ciment, couleur grise, avec adjuvant hydrofuge, catégorie M-10 (résistance à la compression 10 N/mm²), fourni en sacs, selon NF EN 998-2. (matériau) | 0.019 | 65.98 | 1.254 |
| mo018 | h | Compagnon professionnel III/CP2 menuisier PVC et métal. (main-d'œuvre) | 0.5 | 29.71 | 14.855 |
| mo059 | h | Ouvrier professionnel II/OP menuisier PVC et métal. (main-d'œuvre) | 0.5 | 26.1 | 13.050 |
| mo041 | h | Compagnon professionnel III/CP2 VRD espaces publics. (main-d'œuvre) | 0.5 | 29.25 | 14.625 |
| mo087 | h | Ouvrier professionnel II/OP VRD espaces publics. (main-d'œuvre) | 0.556 | 26.02 | 14.467 |
| % | % | Frais de chantier des unités d'ouvrage | 2 % | 140.215 | 2.804 |
|  |  | Coûts directs |  |  | 143.019 |

Déchets:
- pose: mt26aac010aa; facteur de déchet 0.015
- pose: mt26aac010ac; facteur de déchet 0.015
- pose: mt26aaa033a Ancrage mécanique avec cheville en nylon et vis en acier galvanisé, à tête fraisée; facteur de déchet 0.00430435
- pose: mt09mif010ka; facteur de déchet 0.0189

## Ressources

**mt26aac010aa** m Carré plein de profilé massif en acier laminé à chaud de 12x12 mm
Données techniques: Coût énergétique 11.108 MJ; Émission de CO2 0.576 kg; Code CED 17 04 05; Masse de l'élément 1.13 kg; Volume 0.000538 m3

**mt26aac010ac** m Carré plein de profilé massif en acier laminé à chaud de 16x16 mm
Données techniques: Coût énergétique 19.758 MJ; Émission de CO2 1.025 kg; Code CED 17 04 05; Masse de l'élément 2.01 kg; Volume 0.000957 m3

**mt26aaa033a** U Ancrage mécanique avec cheville en nylon et vis en acier galvanisé, à tête fraisée
Données techniques: Coût énergétique 1.599 MJ; Émission de CO2 0.133 kg; Code CED 17 04 05; Masse de l'élément 0.046 kg; Volume 0.000022 m3
Déchets:
- emballage: re150101 Emballages en papier et en carton. (composant de déchet); quantité 0.001 kg; Code CED 15 01 01; Masse de l'élément 1 kg; Volume 0.001333 m3

**mt08aaa010a** m³ Eau
Données techniques: Coût énergétique 60.000 MJ; Émission de CO2 30.000 kg

**mt09mif010ka** t Mortier industriel pour maçonnerie
Données techniques: Coût énergétique 2050.870 MJ; Émission de CO2 177.583 kg; Code CED 17 01 01; Masse de l'élément 1000 kg; Volume 0.666667 m3
Déchets:
- emballage: re150101 Emballages en papier et en carton; quantité 8.571 kg
- emballage: re170201 Bois. (composant de déchet); quantité 0.463 kg; Code CED 17 02 01; Masse de l'élément 1 kg; Volume 0.000909 m3
- emballage: re170203 Plastique. (composant de déchet); quantité 0.241 kg; Code CED 17 02 03; Masse de l'élément 1 kg; Volume 0.001667 m3
