# Menuiserie extérieure en aluminium

- Propriété du fichier: CYPE Ingenieros S.A.
- Format: FIEBDC-3/2016
- Logiciel: Generador de precios de la construcción. CYPE Ingenieros, S.A.
- Date: 15/06/2024
- Devise: EUR
- Coûts indirects: 3 %
- Frais généraux: 13 %
- Bénéfice: 6 %
- TVA: 20 %

## E Enveloppe et finition extérieure

### EM Menuiseries extérieures

#### EMU Aluminium

**EMU020** U Menuiserie extérieure en aluminium.
Fenêtre en aluminium, gamme basique, deux vantaux battants, s'ouvrant vers l'intérieur, dimensions 2100x500 mm, finition laquée imitation bois, avec le tampon QUALICOAT, qui garantit l'épaisseur et la qualité du processus de laquage, composée de vantail de 48 mm et cadre de 40 mm, parcloses, dormant, joints d'étanchéité en EPDM, poignée et ferrures, selon NF EN 14351-1; transmittance thermique du cadre: Uh,m = à partir de 5,7 W/(m²K); épaisseur maximale du vitrage: 26 mm, avec classification à la perméabilité à l'air classe 4, selon NF EN 12207, classification à l'étanchéité à l'eau classe 9A, selon NF EN 12208, et classification à la résistance à la charge du vent classe C5, selon NF EN 12210, sans précadre et sans volet roulant. Comprend les pattes d'ancrage pour la fixation de la menuiserie, le mastic adhésif et le silicone neutre pour le scellement des joints périphériques extérieur et intérieur, entre la menuiserie et l'ouvrage.
Critère d'évaluation économique: Le prix ne comprend pas la mise en place sur site de la menuiserie.
Inclut: Ajustement final des vantaux. Scellement du joint périphérique entre la menuiserie extérieure et le parement.
Critère pour le métré: Nombre d'unités prévues, selon documentation graphique du Projet.
Critère pour le mémoire: On mesurera le nombre d'unités réellement exécutées selon les spécifications du Projet.

| Code | U | Désignation | Quantité | Prix | Montant |
|---|---|---|---|---|---|
| mt25pfx140anad | U | Fenêtre en aluminium, gamme basique, deux vantaux battants, s'ouvrant vers l'intérieur, dimensions 2100x500 mm, finition laquée imitation bois, avec le tampon QUALICOAT, qui garantit l'épaisseur et la qualité du processus de laquage, composée de vantail de 48 mm et cadre de 40 mm, parcloses, dormant, joints d'étanchéité en EPDM, poignée et ferrures, selon NF EN 14351-1; transmittance thermique du cadre: Uh,m = à partir de 5,7 W/(m²K); épaisseur maximale du vitrage: 26 mm, avec classification à la perméabilité à l'air classe 4, selon NF EN 12207, classification à l'étanchéité à l'eau classe 9A, selon NF EN 12208, et classification à la résistance à la charge du vent classe C5, selon NF EN 12210. (matériau) | 1 | 612.59 | 612.590 |
| mt22www010a | U | Cartouche de 290 ml de mastic adhésif monocomposant, neutre, super-élastique, à base de polymère MS, couleur blanche, avec résistance aux intempéries et aux rayons UV et élongation jusqu'à rupture 750%. (matériau) | 0.884 | 5.29 | 4.676 |
| mt22www050a | U | Cartouche de 300 ml de silicone neutre oxymique, à élasticité permanente et séchage rapide, couleur blanche, intervalle de température de travail de -60 à 150°C, avec résistance aux rayons UV, dureté Shore A approchée de 22, selon NF EN ISO 868 et élongation à la rupture >= 800%, selon NF EN ISO 8339. (matériau) | 0.416 | 4.73 | 1.968 |
| mo018 | h | Compagnon professionnel III/CP2 menuisier PVC et métal. (main-d'œuvre) | 1.593 | 29.71 | 47.328 |
| mo059 | h | Ouvrier professionnel II/OP menuisier PVC et métal. (main-d'œuvre) | 1.096 | 26.1 | 28.606 |
| % | % | Frais de chantier des unités d'ouvrage | 2 % | 695.168 | 13.903 |
|  |  | Coûts directs |  |  | 709.071 |

Déchets:
- pose: mt22www010a; facteur de déchet 0.06
- pose: mt22www050a; facteur de déchet 0.06

## Ressources

**mt25pfx140anad** U Fenêtre en aluminium
Données techniques: Coût énergétique 1928.725 MJ; Émission de CO2 135.667 kg
Déchets:
- emballage: re150101 Emballages en papier et en carton. (composant de déchet); quantité 0.18 kg; Code CED 15 01 01; Masse de l'élément 1 kg; Volume 0.001333 m3
- emballage: re170201 Bois. (composant de déchet); quantité 0.1 kg; Code CED 17 02 01; Masse de l'élément 1 kg; Volume 0.000909 m3
- emballage: re170203 Plastique. (composant de déchet); quantité 0.129 kg; Code CED 17 02 03; Masse de l'élément 1 kg; Volume 0.001667 m3
- emballage: re170604 Matériaux d'isolation distincts de ceux spécifiés dans les codes 17 06 01 et 17 06 03. (composant de déchet); quantité 0.026 kg; Code CED 17 06 04; Masse de l'élément 1 kg; Volume 0.001667 m3

**mt22www010a** U Cartouche de 290 ml de mastic adhésif monocomposant
Données techniques: Coût énergétique 70.388 MJ; Émission de CO2 3.428 kg; Code CED 17 09 04; Masse de l'élément 0.421 kg; Volume 0.000281 m3
Déchets:
- emballage: re170203 Plastique; quantité 0.1 kg

**mt22www050a** U Cartouche de 300 ml de silicone neutre oxymique
Données techniques: Coût énergétique 61.288 MJ; Émission de CO2 2.605 kg; Code CED 17 09 04; Masse de l'élément 0.3 kg; Volume 0.0002 m3
Déchets:
- emballage: re170203 Plastique; quantité 0.1 kg
