# Mur perspirant à ossature bois

- Propriété du fichier: CYPE Ingenieros S.A.
- Format: FIEBDC-3/2016
- Logiciel: Generador de precios de la construcción. CYPE Ingenieros, S.A.
- Date: 18/05/2024
- Devise: EUR
- Coûts indirects: 3 %
- Frais généraux: 13 %
- Bénéfice: 6 %
- TVA: 20 %

## E Enveloppe et finition extérieure

### EO Murs à ossature bois

#### EOP Perspirant

**EOP010** m² Mur perspirant à ossature bois.
Mur perspirant à ossature bois, constitué des éléments suivants: OSSATURE: montants avec un entraxe de 400 mm, lisses haute et basse, traverses haute et basse sur bande de capillarité, de 45x120 mm, en bois de sapin rouge (Picea abies) traité en autoclave, avec classe d'emploi 3; CONTREVENTEMENT ET ISOLATION EXTÉRIEURE: panneau de fibres en bois de 2510x635 mm et 16 mm d'épaisseur, selon NF EN 13171, résistance thermique 0,18 m²K/W, conductivité thermique 0,09 W/(mK), fixé sur l'ossature; FREIN-VAPEUR HYGROVARIABLE: film de polyéthylène copolymère avec une armature de polypropylène non tissé, de 0,40 mm d'épaisseur et 110 g/m², de 0,25 à 25 m d'épaisseur de la couche d'air équivalente à la diffusion de la vapeur d'eau, selon NF EN 1931, fixé sur les montants de la structure; ISOLATION ENTRE MONTANTS: flocons d'ouate de cellulose insufflés entre montants, de 120 mm d'épaisseur moyenne, densité 55 kg/m³, résistance thermique 3,24324 m²K/W, conductivité thermique 0,037 W/(mK); BARDAGE: lames en sapin nordique traité en autoclave, à bords à rainure et languette, finition verni, de 2350x120x19 mm, avec classe d'emploi 2 selon NF EN 335, fixées sur des lattes en bois national. Comprend les ancrages, les vis, les clous, le ruban adhésif, le mastic, la résolution des points singuliers et les travaux et matériaux nécessaires à la réalisation des ouvertures. Totalement terminé et prêt à recevoir un doublage intérieur compatible et complétant le mur.
Inclut: Implantation de l'ossature principale. Mise en place d'une bande d'étanchéité. Montage de l'ossature principale en bois. Implantation des ouvertures de façade sur les lisses hautes et basses. Montage de l'ossature d'encadrement pour la réalisation des ouvertures de façade. Fixation sur l'ossature du panneau multifonction. Fixation à la structure du frein-vapeur hygrovariable. Insufflation de l'isolant entre les montants. Fixation des lattes sur le panneau multifonction et l'ossature. Fixation des lames sur les lattes. Traitement des ouvertures.
Critère pour le métré: Surface mesurée selon documentation graphique du Projet, sans dupliquer les coins ni les rencontres, en déduisant les ouvertures de surface supérieure à 2 m².
Critère pour le mémoire: On mesurera la surface réellement exécutée selon les spécifications du Projet, sans dupliquer les coins ni les rencontres, en déduisant les ouvertures de surface supérieure à 2 m², en ajoutant en échange la surface de la partie intérieure du vide, correspondant au développement des jambages et des linteaux.

| Code | U | Désignation | Quantité | Prix | Montant |
|---|---|---|---|---|---|
| mt16pdg040a | m | Bande flexible de polyéthylène réticulé à cellules fermées, de 10 mm d'épaisseur et 150 mm de largeur, résistance thermique 0,25 m²K/W, conductivité thermique 0,04 W/(mK), Euroclasse E de réaction au feu selon NF EN 13501-1. (matériau) | 1.05 | 1.34 | 1.407 |
| mt07mee300j | m | Lisse basse de 45x120 mm, en bois de sapin rouge (Picea abies) traité en autoclave, avec classe d'emploi 3 selon NF EN 335, à utiliser pour des murs à ossature bois. (matériau) | 0.4 | 2.18 | 0.872 |
| mt18mva085b | U | Cheville expansive métallique et tire-fond, pour la fixation d'éléments en bois sur un support de base en béton. (matériau) | 1 | 0.79 | 0.790 |
| mt07mee300g | m | Traverse basse de 45x120 mm, en bois de sapin rouge (Picea abies) traité en autoclave, avec classe d'emploi 3 selon NF EN 335, à utiliser pour des murs à ossature bois. (matériau) | 0.4 | 2.18 | 0.872 |
| mt07mee300a | m | Montant de 45x120 mm, en bois de sapin rouge (Picea abies) traité en autoclave, avec classe d'emploi 3 selon NF EN 335, à utiliser pour des murs à ossature bois. (matériau) | 2.8 | 2.18 | 6.104 |
| mt07mee300d | m | Traverse haute de 45x120 mm, en bois de sapin rouge (Picea abies) traité en autoclave, avec classe d'emploi 3 selon NF EN 335, à utiliser pour des murs à ossature bois. (matériau) | 0.4 | 2.18 | 0.872 |
| mt07mee300m | m | Lisse haute de chaînage de 45x120 mm, en bois de sapin rouge (Picea abies) traité en autoclave, avec classe d'emploi 3 selon NF EN 335, à utiliser pour des murs à ossature bois. (matériau) | 0.4 | 2.18 | 0.872 |
| mt50spa101 | kg | Clous en acier. (matériau) | 0.9 | 1.87 | 1.683 |
| mt16pwf010a | m² | Panneau de fibres en bois provenant de résineux d'origine européenne, agglutinées avec une colle MDI, de 2510x635 mm et 16 mm d'épaisseur, selon NF EN 13171, résistance thermique 0,18 m²K/W, conductivité thermique 0,09 W/(mK), densité 570 kg/m³, coefficient de résistance à la diffusion de la vapeur d'eau 11 et Euroclasse E de réaction au feu selon NF EN 13501-1. (matériau) | 1 | 10 | 10.000 |
| mt15mbv020 | m | Ruban adhésif de 6 cm de largeur, avec structure renforcée, pour la fixation et le scellement de membranes pour le contrôle du flux de vapeur. (matériau) | 1.4 | 0.54 | 0.756 |
| mt15mbv010a | m² | Frein-vapeur hygrovariable de polyéthylène copolymère avec une armature de polypropylène non tissé, de 0,4 mm d'épaisseur et 110 g/m², de 0,25 à 25 m d'épaisseur de la couche d'air équivalente à la diffusion de la vapeur d'eau, selon NF EN 1931, Euroclasse E de réaction au feu selon NF EN 13501-1, intervalle de température de travail de -40 à 80°C. (matériau) | 1.1 | 2.4 | 2.640 |
| mt15mbv030 | U | Cartouche de 310 ml d'adhésif de scellement, pour l'étanchéité périphérique de membranes pour le contrôle du flux de vapeur. (matériau) | 0.07 | 8.03 | 0.562 |
| mt16fce010a | kg | Flocons de ouate de cellulose provenant de papier recyclé traité à l'acide borique, avec une résistance à la diffusion de la vapeur d'eau de 2, conductivité thermique 0,037 W/(mK) et Euroclasse E de réaction au feu selon NF EN 13501-1, très perspirant, imputrescible et résistante à l'attaque de micro-organismes, pour soufflage ou remplissage des espaces vides comme isolant thermique et acoustique. (matériau) | 5.86 | 0.98 | 5.743 |
| mt07mee202a | m | Latte de 20x20 mm de section, en bois de sapin rouge (Picea abies) traité en autoclave, avec classe d'emploi 3 selon NF EN 335. (matériau) | 2.2 | 0.68 | 1.496 |
| mt26pro010k | m | Grille antirongeurs formée de cornière en acier galvanisé, de 30x20 mm, pour éviter l'entrée de feuilles, insectes, de rongeurs et d'oiseaux, et garantir la ventilation des lames d'air des bardages ventilés, avec des fixations. (matériau) | 0.2 | 2.99 | 0.598 |
| mt22bar010g | m² | Lames en sapin nordique traité en autoclave, à bords à rainure et languette, finition verni, de 2350x120x19 mm, avec classe d'emploi 2 selon NF EN 335, pour bardage de façade. (matériau) | 1.05 | 35.9 | 37.695 |
| mq08mpa010 | h | Machine à insuffler l'isolant dans des lames d'air. (matériel) | 0.116 | 14.56 | 1.689 |
| mo011 | h | Compagnon professionnel III/CP2 monteur. (main-d'œuvre) | 2.071 | 30.2 | 62.544 |
| mo080 | h | Ouvrier professionnel II/OP monteur. (main-d'œuvre) | 1.611 | 26.02 | 41.918 |
| % | % | Frais de chantier des unités d'ouvrage | 2 % | 179.113 | 3.582 |
|  |  | Coûts directs |  |  | 182.695 |

Déchets:
- pose: mt16pdg040a; facteur de déchet 0.0599333
- pose: mt07mee300j; facteur de déchet 0.0135844
- pose: mt18mva085b Cheville expansive métallique et tire-fond, pour la fixation d'éléments en bois sur un support de base en béton; facteur de déchet 0.00252381
- pose: mt07mee300g; facteur de déchet 0.0135844
- pose: mt07mee300a; facteur de déchet 0.0135844
- pose: mt07mee300d; facteur de déchet 0.0135844
- pose: mt07mee300m; facteur de déchet 0.0135844
- pose: mt50spa101 Clous en acier; facteur de déchet 0.0045
- pose: mt16pwf010a; facteur de déchet 0.04032
- pose: mt15mbv010a; facteur de déchet 0.06
- pose: mt16fce010a; facteur de déchet 0.056
- pose: mt07mee202a; facteur de déchet 0.014
- pose: mt22bar010g; facteur de déchet 0.00774211

## Ressources

**mt16pdg040a** m Bande flexible de polyéthylène réticulé à cellules fermées
Données techniques: Coût énergétique 6.268 MJ; Émission de CO2 0.224 kg; Code CED 17 06 04; Masse de l'élément 0.045 kg; Volume 0.000075 m3
Déchets:
- emballage: re170203 Plastique. (composant de déchet); quantité 0.001 kg; Code CED 17 02 03; Masse de l'élément 1 kg; Volume 0.001667 m3

**mt07mee300j** m Lisse basse de 45x120 mm
Données techniques: Coût énergétique 330.291 MJ; Émission de CO2 -4.510 kg; Code CED 17 02 01; Masse de l'élément 2.43 kg; Volume 0.002209 m3
Déchets:
- emballage: re170203 Plastique; quantité 0.002 kg

**mt18mva085b** U Cheville expansive métallique et tire-fond, pour la fixation d'éléments en bois sur un support de base en béton
Données techniques: Coût énergétique 0.258 MJ; Émission de CO2 0.015 kg; Code CED 17 04 05; Masse de l'élément 0.021 kg; Volume 0.00001 m3
Déchets:
- emballage: re150101 Emballages en papier et en carton. (composant de déchet); quantité 0.002 kg; Code CED 15 01 01; Masse de l'élément 1 kg; Volume 0.001333 m3
- emballage: re170203 Plastique; quantité 0.001 kg

**mt07mee300g** m Traverse basse de 45x120 mm
Données techniques: Coût énergétique 330.291 MJ; Émission de CO2 -4.510 kg; Code CED 17 02 01; Masse de l'élément 2.43 kg; Volume 0.002209 m3
Déchets:
- emballage: re170203 Plastique; quantité 0.002 kg

**mt07mee300a** m Montant de 45x120 mm
Données techniques: Coût énergétique 330.291 MJ; Émission de CO2 -4.510 kg; Code CED 17 02 01; Masse de l'élément 2.43 kg; Volume 0.002209 m3
Déchets:
- emballage: re170203 Plastique; quantité 0.002 kg

**mt07mee300d** m Traverse haute de 45x120 mm
Données techniques: Coût énergétique 330.291 MJ; Émission de CO2 -4.510 kg; Code CED 17 02 01; Masse de l'élément 2.43 kg; Volume 0.002209 m3
Déchets:
- emballage: re170203 Plastique; quantité 0.002 kg

**mt07mee300m** m Lisse haute de chaînage de 45x120 mm
Données techniques: Coût énergétique 330.291 MJ; Émission de CO2 -4.510 kg; Code CED 17 02 01; Masse de l'élément 2.43 kg; Volume 0.002209 m3
Déchets:
- emballage: re170203 Plastique; quantité 0.002 kg

**mt50spa101** kg Clous en acier
Données techniques: Coût énergétique 9.830 MJ; Émission de CO2 0.510 kg; Code CED 17 04 05; Masse de l'élément 1 kg; Volume 0.000476 m3

**mt16pwf010a** m² Panneau de fibres en bois provenant de résineux d'origine européenne
Données techniques: Coût énergétique 96.754 MJ; Émission de CO2 2.411 kg; Code CED 17 06 04; Masse de l'élément 9.12 kg; Volume 0.0152 m3
Déchets:
- emballage: re170203 Plastique; quantité 0.027 kg

**mt15mbv010a** m² Frein-vapeur hygrovariable de polyéthylène copolymère avec une armature de polypropylène non tissé
Données techniques: Coût énergétique 17.400 MJ; Émission de CO2 0.650 kg; Code CED 17 06 04; Masse de l'élément 0.11 kg; Volume 0.000183 m3
Déchets:
- emballage: re170203 Plastique; quantité 0.024 kg

**mt16fce010a** kg Flocons de ouate de cellulose provenant de papier recyclé traité à l'acide borique
Données techniques: Coût énergétique 4.500 MJ; Émission de CO2 -1.210 kg; Code CED 17 06 04; Masse de l'élément 1 kg; Volume 0.001667 m3

**mt07mee202a** m Latte de 20x20 mm de section
Données techniques: Coût énergétique 2445.314 MJ; Émission de CO2 -33.470 kg; Code CED 17 02 01; Masse de l'élément 18 kg; Volume 0.016364 m3
Déchets:
- emballage: re170203 Plastique; quantité 0.002 kg

**mt22bar010g** m² Lames en sapin nordique traité en autoclave
Données techniques: Coût énergétique 614.672 MJ; Émission de CO2 -14.339 kg; Code CED 17 02 01; Masse de l'élément 8.55 kg; Volume 0.007773 m3
Déchets:
- emballage: re170203 Plastique; quantité 0.041 kg
