# Couverture en ardoise

- Propriété du fichier: CYPE Ingenieros S.A.
- Format: FIEBDC-3/2016
- Logiciel: Generador de precios de la construcción. CYPE Ingenieros, S.A.
- Date: 18/05/2024
- Devise: EUR
- Coûts indirects: 3 %
- Frais généraux: 13 %
- Bénéfice: 6 %
- TVA: 20 %

## E Enveloppe et finition extérieure

### EU Couvertures de toitures inclinées

#### EUA Ardoises

**EUA010** m² Couverture en ardoise.
Couverture d'ardoise naturelle, pose à pureau entier, avec une pente moyenne de 70%, constituée de: IMPERMÉABILISATION: membrane d'étanchéité et écran hautement perméable à la vapeur d'eau en polypropylène, de 500 µm d'épaisseur, fixée mécaniquement; COUVERTURE: pièces rectangulaires d'ardoise pour toiture, 32x22 cm fixées avec crochet à agrafe en acier inoxydable sur un litonnage en bois.
Critère d'évaluation économique: Le prix ne comprend pas la surface support.
Inclut: Mise en place de l'écran HPV. Situation et fixation du litonnage à intervalles réguliers. Fixation des pièces d'ardoise sur les liteaux avec des crochets.
Critère pour le métré: Surface du versant mesurée en grandeur réelle, selon documentation graphique du Projet.
Critère pour le mémoire: On mesurera, en grandeur réelle, la surface réellement exécutée selon les spécifications du Projet.

| Code | U | Désignation | Quantité | Prix | Montant |
|---|---|---|---|---|---|
| mt13piz200c | U | Pièce rectangulaire d'ardoise pour toiture, 32x22 cm, selon NF EN 12326-1. (matériau) | 45 | 0.29 | 13.050 |
| mt13blw020c | m | Liteau de 27x40 mm de section, en bois scié de pin, traité en autoclave, avec classe d'emploi 2, selon NF EN 335, finition brossée, avec une humidité inférieure à 20%. (matériau) | 10.476 | 0.34 | 3.562 |
| mt13blw020b | m | Liteau de 27x27 mm de section, en bois scié de pin, traité en autoclave, avec classe d'emploi 2, selon NF EN 335, finition brossée, avec une humidité inférieure à 20%. (matériau) | 1.833 | 0.26 | 0.477 |
| mt13eag022 | U | Clou en acier pour fixation d'éléments en bois au support en bois. (matériau) | 19.583 | 0.04 | 0.783 |
| mt15iso020b | m² | Membrane d'étanchéité et écran hautement perméable à la vapeur d'eau en polypropylène, de 500 µm d'épaisseur, Euroclasse E de réaction au feu, selon NF EN 13501-1. (matériau) | 1.3 | 4.63 | 6.019 |
| mt13piz053b | m² | Feuille de zinc naturel de 0,65 mm d'épaisseur, en bobine. (matériau) | 0.2 | 11.82 | 2.364 |
| mt13piz055q | U | Crochet à agrafe de 110 mm, en acier inoxydable X6Cr17 selon NF EN 10088-3, pour fixation d'ardoises dans les toitures inclinées. (matériau) | 45 | 0.05 | 2.250 |
| mo029 | h | Compagnon professionnel III/CP2 poseur de membranes d'étanchéité. (main-d'œuvre) | 0.328 | 29.25 | 9.594 |
| mo067 | h | Ouvrier professionnel II/OP poseur de membranes d'étanchéité. (main-d'œuvre) | 0.328 | 26.02 | 8.535 |
| mo074 | h | Ouvrier professionnel II/OP couvreur spécialisé en ardoise. (main-d'œuvre) | 0.756 | 26.02 | 19.671 |
| mo036 | h | Compagnon professionnel III/CP2 couvreur spécialisé en ardoise. (main-d'œuvre) | 0.756 | 29.25 | 22.113 |
| % | % | Frais de chantier des unités d'ouvrage | 2 % | 88.418 | 1.768 |
|  |  | Coûts directs |  |  | 90.186 |

Déchets:
- pose: mt13piz200c Pièce rectangulaire d'ardoise pour toiture, 32x22 cm, selon NF EN 12326-1; facteur de déchet 0.0385
- pose: mt13blw020c; facteur de déchet 0.014
- pose: mt13blw020b; facteur de déchet 0.014
- pose: mt15iso020b; facteur de déchet 0.035
- pose: mt13piz053b Feuille de zinc naturel de 0,65 mm d'épaisseur, en bobine; facteur de déchet 0.06

## Ressources

**mt13piz200c** U Pièce rectangulaire d'ardoise pour toiture, 32x22 cm, selon NF EN 12326-1
Données techniques: Coût énergétique 9.374 MJ; Émission de CO2 0.437 kg; Code CED 01 04 13; Masse de l'élément 0.67 kg; Volume 0.000447 m3
Déchets:
- emballage: re170201 Bois. (composant de déchet); quantité 0.001 kg; Code CED 17 02 01; Masse de l'élément 1 kg; Volume 0.000909 m3
- emballage: re170203 Plastique. (composant de déchet); quantité 0.08 kg; Code CED 17 02 03; Masse de l'élément 1 kg; Volume 0.001667 m3

**mt13blw020c** m Liteau de 27x40 mm de section
Données techniques: Coût énergétique 55.888 MJ; Émission de CO2 -0.753 kg; Code CED 17 02 01; Masse de l'élément 0.41 kg; Volume 0.000373 m3
Déchets:
- emballage: re170203 Plastique; quantité 0.002 kg

**mt13blw020b** m Liteau de 27x27 mm de section
Données techniques: Coût énergétique 38.229 MJ; Émission de CO2 -0.511 kg; Code CED 17 02 01; Masse de l'élément 0.28 kg; Volume 0.000255 m3
Déchets:
- emballage: re170203 Plastique; quantité 0.002 kg

**mt15iso020b** m² Membrane d'étanchéité et écran hautement perméable à la vapeur d'eau en polypropylène
Données techniques: Coût énergétique 18.627 MJ; Émission de CO2 0.644 kg; Code CED 17 06 04; Masse de l'élément 0.165 kg; Volume 0.000275 m3
Déchets:
- emballage: re170203 Plastique; quantité 0.034 kg

**mt13piz053b** m² Feuille de zinc naturel de 0,65 mm d'épaisseur, en bobine
Données techniques: Coût énergétique 227.615 MJ; Émission de CO2 14.372 kg; Code CED 17 04 07; Masse de l'élément 4.68 kg; Volume 0.00312 m3
Déchets:
- emballage: re170201 Bois; quantité 0.087 kg
- emballage: re170203 Plastique; quantité 0.015 kg
