# Paroi intérieure pour chambre froide, de panneaux sandwich isothermes, en acier

- Propriété du fichier: CYPE Ingenieros S.A.
- Format: FIEBDC-3/2016
- Logiciel: Generador de precios de la construcción. CYPE Ingenieros, S.A.
- Date: 15/06/2024
- Devise: EUR
- Coûts indirects: 3 %
- Frais généraux: 13 %
- Bénéfice: 6 %
- TVA: 20 %

## F Aménagements et finitions

### FC Cloisons

#### FCF Panneaux sandwich isothermes

**FCF010** m² Paroi intérieure pour chambre froide, de panneaux sandwich isothermes, en acier.
Paroi intérieure, pour chambre froide de produits réfrigérés, avec température ambiante supérieure à 0°C, avec panneaux sandwich isolants à rainure et languette en acier prélaqué, de 80 mm d'épaisseur et 1130 mm de largeur, Euroclasse B-s2, d0 de réaction au feu selon NF EN 13501-1, constitués de double face métallique en tôle d'acier prélaqué, finition avec peinture au polyester pour usage alimentaire, couleur blanche, d'épaisseur extérieure 0,5 mm et épaisseur intérieure 0,5 mm et âme isolante de polyuréthane de 40 kg/m³ de densité moyenne, fixés au profilé support en acier galvanisé avec des vis autoformeuses, préalablement fixé au plancher avec vis à tête hexagonale avec rondelle (4 U/m²). Comprend l'implantation, les chutes, les arrêts périmétriques avec des profilés sanitaires, l'emplacement de la plinthe sanitaire, la résolution des rencontres avec des pièces de coin et les accessoires de fixation. Totalement montée.
Inclut: Implantation des panneaux. Mise en place et fixation des panneaux. Arrêts.
Critère pour le métré: Surface mesurée selon documentation graphique du Projet, sans dupliquer les coins ni les rencontres, en déduisant les ouvertures de surface supérieure à 3 m².
Critère pour le mémoire: On mesurera la surface réellement exécutée selon les spécifications du Projet, sans dupliquer les coins ni les rencontres, en déduisant les ouvertures de surface supérieure à 3 m².

| Code | U | Désignation | Quantité | Prix | Montant |
|---|---|---|---|---|---|
| mt12ppa040ce | m² | Panneau sandwich isolant à rainure et languette en acier prélaqué, de 80 mm d'épaisseur et 1130 mm de largeur, Euroclasse B-s2, d0 de réaction au feu selon NF EN 13501-1, constitué de double face métallique en tôle d'acier prélaqué, finition avec peinture au polyester pour usage alimentaire, couleur blanche, d'épaisseur extérieure 0,5 mm et épaisseur intérieure 0,5 mm et âme isolante de polyuréthane de densité moyenne 40 kg/m³, arrêts et accessoires; pour chambres froides avec de conditions de température ambiante supérieure à 0°C. (matériau) | 1.05 | 28.63 | 30.062 |
| mt12psa060a | U | Répercussion, par m², de profilés en acier galvanisé, pour le montage de panneau sandwich isolant, en acier. (matériau) | 1 | 2.43 | 2.430 |
| mt26ahi103a | U | Vis à tête hexagonale avec rondelle, avec étoile intérieure à six points pour clé Torx, en acier galvanisé, 6x40 5, de 6 mm de diamètre et 40 mm de longueur, pour fixation sur des éléments en béton, fissurés ou non fissurés. (matériau) | 4 | 0.63 | 2.520 |
| mt12psa010 | m | Profilé sanitaire, concave, en PVC, couleur blanche, avec profilé de fixation en L en aluminium, de 1000 mm de largeur et 4000 mm de longueur, pour rencontre de panneaux sandwich isolants en chambres froides. (matériau) | 0.32 | 2.5 | 0.800 |
| mt12psa030 | m | Plinthe sanitaire, en PVC, couleur blanche, de 1000 mm de largeur et 4000 mm de longueur, pour chambres froides. (matériau) | 0.32 | 3.41 | 1.091 |
| mt12psa020a | U | Pièce de coin intérieur, en PVC, couleur blanche, pour rencontre de profilés sanitaires en chambres froides. (matériau) | 0.2 | 1.15 | 0.230 |
| mt12psa040a | U | Pièce de coin intérieur, en PVC, couleur blanche, pour rencontre de plinthes sanitaires en chambres froides. (matériau) | 0.2 | 2.28 | 0.456 |
| mt13ccg030e | U | Vis autoformeuse de 4,2x13 mm d'acier inoxydable, avec rondelle. (matériau) | 10 | 0.04 | 0.400 |
| mo053 | h | Compagnon professionnel III/CP2 plaquiste. (main-d'œuvre) | 0.171 | 30.2 | 5.164 |
| mo100 | h | Ouvrier professionnel II/OP plaquiste. (main-d'œuvre) | 0.171 | 26.02 | 4.449 |
| % | % | Frais de chantier des unités d'ouvrage | 2 % | 47.602 | 0.952 |
|  |  | Coûts directs |  |  | 48.554 |

Déchets:
- pose: mt12ppa040ce; facteur de déchet 0.0072
- pose: mt26ahi103a; facteur de déchet 0.0187778
- pose: mt13ccg030e Vis autoformeuse de 4,2x13 mm d'acier inoxydable, avec rondelle; facteur de déchet 0.005

## Ressources

**mt12ppa040ce** m² Panneau sandwich isolant à rainure et languette en acier prélaqué
Données techniques: Coût énergétique 209.383 MJ; Émission de CO2 10.524 kg; Code CED 17 04 05; Masse de l'élément 11.53 kg; Volume 0.00549 m3
Déchets:
- emballage: re170203 Plastique. (composant de déchet); quantité 0.032 kg; Code CED 17 02 03; Masse de l'élément 1 kg; Volume 0.001667 m3

**mt26ahi103a** U Vis à tête hexagonale avec rondelle
Données techniques: Coût énergétique 2.648 MJ; Émission de CO2 0.143 kg; Code CED 17 04 05; Masse de l'élément 0.009 kg; Volume 0.000004 m3
Déchets:
- emballage: re170203 Plastique; quantité 0.025 kg

**mt13ccg030e** U Vis autoformeuse de 4,2x13 mm d'acier inoxydable, avec rondelle
Données techniques: Coût énergétique 0.124 MJ; Émission de CO2 0.019 kg; Code CED 17 04 05; Masse de l'élément 0.0026 kg; Volume 0.000001 m3
Déchets:
- emballage: re150101 Emballages en papier et en carton. (composant de déchet); quantité 0.001 kg; Code CED 15 01 01; Masse de l'élément 1 kg; Volume 0.001333 m3
