# Contrecloison en plaques de plâtre

- Propriété du fichier: CYPE Ingenieros S.A.
- Format: FIEBDC-3/2016
- Logiciel: Generador de precios de la construcción. CYPE Ingenieros, S.A.
- Date: 15/06/2024
- Devise: EUR
- Coûts indirects: 3 %
- Frais généraux: 13 %
- Bénéfice: 6 %
- TVA: 20 %

## F Aménagements et finitions

### FD Doublages

#### FDP Contrecloisons en plaques de plâtre sur ossature métallique

**FDP120** m² Contrecloison en plaques de plâtre.
Contrecloison indépendante, avec résistance au feu EI 20, de 105 mm d'épaisseur, avec niveau de qualité de la finition Q2, constitué de plaque de plâtre type coupe-feu de 15 mm d'épaisseur, boulonnée directement sur une ossature autoportante en acier galvanisé constituée de rails horizontaux, solidement fixés au plancher et au plafond et montants verticaux de 90 mm et 0,6 mm d'épaisseur avec une modulation de 600 mm et avec disposition normale "N", montés sur rails près de la paroi verticale. Comprend bande acoustique; les fixations pour l'ancrage des rails et des montants métalliques; la visserie pour la fixation des plaques; le ruban en papier avec renfort métallique et la pâte et la bande pour le traitement des joints.
Critère d'évaluation économique: Le prix comprend la résolution des rencontres et des points singuliers, mais il ne comprend pas l'isolation à placer entre les plaques et le parement.
Inclut: Implantation et tracé sur les planchers inférieur et supérieur des profilés. Mise en place d'une bande d'étanchéité et de rails inférieurs, sur le revêtement de sol terminé ou la base d'assise. Mise en place d'une bande d'étanchéité et de rails supérieurs, sous planchers. Mise en place et fixation des montants sur les éléments horizontaux. Découpe des plaques. Fixation des plaques. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12psg070e | m | Rail de profilé en acier galvanisé de 90 mm de largeur, selon NF DTU 25.41 P1-2 et NF EN 14195. (matériau) | 0.8 | 2.05 | 1.640 |
| mt12psg060e | m | Montant en profilé en acier galvanisé de 90 mm de largeur, selon NF DTU 25.41 P1-2 et NF EN 14195. (matériau) | 2 | 2.54 | 5.080 |
| mt12psg041d | m | Bande autoadhésive désolidarisante en mousse de polyuréthane à cellules fermées, de 3,2 mm d'épaisseur et 95 mm de largeur, résistance thermique 0,10 m²K/W, conductivité thermique 0,032 W/(mK). (matériau) | 1.2 | 0.44 | 0.528 |
| mt12psg010g | m² | Plaque de plâtre DF / NF EN 520 - 1200 / longueur / 15 / à bords longitudinaux amincis, avec fibre de verre textile dans la masse de plâtre qui lui confère stabilité face au feu. (matériau) | 3.15 | 7.48 | 23.562 |
| mt12psg081c | U | Vis autoforeuse 3,5x25 mm. (matériau) | 15 | 0.01 | 0.150 |
| mt12psg030a | kg | Pâte à joints, selon NF EN 13963. (matériau) | 0.7 | 0.9 | 0.630 |
| mt12psg040a | m | Bande microperforée en papier, selon NF EN 13963. (matériau) | 1.6 | 0.04 | 0.064 |
| mt12psg040b | m | Ruban en papier avec renfort métallique, selon NF EN 14353. (matériau) | 0.15 | 0.42 | 0.063 |
| mo053 | h | Compagnon professionnel III/CP2 plaquiste. (main-d'œuvre) | 0.231 | 30.2 | 6.976 |
| mo100 | h | Ouvrier professionnel II/OP plaquiste. (main-d'œuvre) | 0.231 | 26.02 | 6.011 |
| % | % | Frais de chantier des unités d'ouvrage | 2 % | 44.704 | 0.894 |
|  |  | Coûts directs |  |  | 45.598 |

Déchets:
- pose: mt12psg070e Rail de profilé en acier galvanisé de 90 mm de largeur, selon NF DTU 25.41 P1-2 et NF EN 14195; facteur de déchet 0.0158352
- pose: mt12psg060e Montant en profilé en acier galvanisé de 90 mm de largeur, selon NF DTU 25.41 P1-2 et NF EN 14195; facteur de déchet 0.0138714
- pose: mt12psg041d; facteur de déchet 0.06
- pose: mt12psg010g; facteur de déchet 0.018
- pose: mt12psg081c Vis autoforeuse 3,5x25 mm; facteur de déchet 0.00533333
- pose: mt12psg030a Pâte à joints, selon NF EN 13963; facteur de déchet 0.03
- pose: mt12psg040a Bande microperforée en papier, selon NF EN 13963; facteur de déchet 0.0440299
- pose: mt12psg040b Ruban en papier avec renfort métallique, selon NF EN 14353; facteur de déchet 0.044

## Ressources

**mt12psg070e** m Rail de profilé en acier galvanisé de 90 mm de largeur, selon NF DTU 25.41 P1-2 et NF EN 14195
Données techniques: Coût énergétique 121.196 MJ; Émission de CO2 3.713 kg; Code CED 17 04 05; Masse de l'élément 0.91 kg; Volume 0.000433 m3
Déchets:
- emballage: re170203 Plastique. (composant de déchet); quantité 0.006 kg; Code CED 17 02 03; Masse de l'élément 1 kg; Volume 0.001667 m3

**mt12psg060e** m Montant en profilé en acier galvanisé de 90 mm de largeur, selon NF DTU 25.41 P1-2 et NF EN 14195
Données techniques: Coût énergétique 121.238 MJ; Émission de CO2 3.715 kg; Code CED 17 04 05; Masse de l'élément 0.91 kg; Volume 0.000433 m3
Déchets:
- emballage: re170203 Plastique; quantité 0.006 kg

**mt12psg041d** m Bande autoadhésive désolidarisante en mousse de polyuréthane à cellules fermées
Données techniques: Coût énergétique 3.168 MJ; Émission de CO2 0.154 kg; Code CED 17 06 04; Masse de l'élément 0.0213 kg; Volume 0.000036 m3
Déchets:
- emballage: re170203 Plastique; quantité 0.001 kg

**mt12psg010g** m² Plaque de plâtre DF / NF EN 520 - 1200 / longueur / 15 / à bords longitudinaux amincis
Données techniques: Coût énergétique 66.373 MJ; Émission de CO2 4.105 kg; Code CED 17 08 02; Masse de l'élément 12.38 kg; Volume 0.01238 m3
Déchets:
- emballage: re170203 Plastique; quantité 0.004 kg

**mt12psg081c** U Vis autoforeuse 3,5x25 mm
Données techniques: Coût énergétique 0.015 MJ; Émission de CO2 0.002 kg; Code CED 17 04 05; Masse de l'élément 0.0015 kg
Déchets:
- emballage: re150101 Emballages en papier et en carton. (composant de déchet); quantité 0.001 kg; Code CED 15 01 01; Masse de l'élément 1 kg; Volume 0.001333 m3

**mt12psg030a** kg Pâte à joints, selon NF EN 13963
Données techniques: Coût énergétique 12.798 MJ; Émission de CO2 0.436 kg; Code CED 17 08 02; Masse de l'élément 1 kg; Volume 0.001 m3
Déchets:
- emballage: re170203 Plastique; quantité 0.02 kg

**mt12psg040a** m Bande microperforée en papier, selon NF EN 13963
Données techniques: Coût énergétique 0.004 MJ; Émission de CO2 0.006 kg; Code CED 20 01 01; Masse de l'élément 0.0067 kg; Volume 0.000009 m3

**mt12psg040b** m Ruban en papier avec renfort métallique, selon NF EN 14353
Données techniques: Coût énergétique 4.511 MJ; Émission de CO2 0.348 kg; Code CED 20 01 01; Masse de l'élément 0.06 kg; Volume 0.00008 m3
