# Point singulier avec profilé dans un carrelage mural

- Propriété du fichier: CYPE Ingenieros S.A.
- Format: FIEBDC-3/2016
- Logiciel: Generador de precios de la construcción. CYPE Ingenieros, S.A.
- Date: 15/06/2024
- Devise: EUR
- Coûts indirects: 3 %
- Frais généraux: 13 %
- Bénéfice: 6 %
- TVA: 20 %

## F Aménagements et finitions

### FM Revêtements de murs

#### FMC Carrelage

**FMC170** m Point singulier avec profilé dans un carrelage mural.
Coin extérieur avec profilé en angle droit en PVC, couleur blanche, dans un carrelage mural de 10 mm d'épaisseur. SUPPORT: parement vertical, jusqu'à 3 m de hauteur. POSE: avec le même matériau que les pièces en terre cuite.
Inclut: Implantation. Découpe du profilé. Mise en place du profilé. Nettoyage final.
Critère pour le métré: Longueur mesurée selon documentation graphique du Projet.
Critère pour le mémoire: On mesurera la longueur réellement exécutée selon les spécifications du Projet.

| Code | U | Désignation | Quantité | Prix | Montant |
|---|---|---|---|---|---|
| mt19awa110ia | m | Profilé en angle droit en PVC, couleur blanche de 2,5 m de longueur, pour la protection de coins extérieurs dans les carrelages avec des pièces en terre cuite de 10 mm d'épaisseur. (matériau) | 1.05 | 1.6 | 1.680 |
| mo024 | h | Compagnon professionnel III/CP2 carreleur en revêtements muraux. (main-d'œuvre) | 0.118 | 29.25 | 3.452 |
| % | % | Frais de chantier des unités d'ouvrage | 2 % | 5.132 | 0.103 |
|  |  | Coûts directs |  |  | 5.235 |
