# Plinthe en bois

- Propriété du fichier: CYPE Ingenieros S.A.
- Format: FIEBDC-3/2016
- Logiciel: Generador de precios de la construcción. CYPE Ingenieros, S.A.
- Date: 01/06/2024
- Devise: EUR
- Coûts indirects: 3 %
- Frais généraux: 13 %
- Bénéfice: 6 %
- TVA: 20 %

## F Aménagements et finitions

### FS Revêtements de sols

#### FSB Bois

**FSB070** m Plinthe en bois.
Plinthe en fibres de bois et résines synthétiques de densité moyenne (MDF) hydrofuge replaqué avec bois de sapelli, de 60x10 mm, finition vernie en atelier, fixé au parement via adhésif.
Inclut: Implantation. Découpe des pièces. Fixation des pièces sur le parement. Résolution des coins et des rencontres.
Critère pour le métré: Longueur mesurée selon documentation graphique du Projet, sans inclure les largeurs de passage. Le métré par casses et découpes n'a pas été augmenté, puisque 5% de pièces de plus ont été considérées dans la décomposition.
Critère pour le mémoire: On mesurera la longueur réellement exécutée selon les spécifications du Projet.

| Code | U | Désignation | Quantité | Prix | Montant |
|---|---|---|---|---|---|
| mt18rma030c | m | Plinthe en fibres de bois et résines synthétiques de densité moyenne (MDF) hydrofuge replaqué avec bois de sapelli, de 60x10 mm, finition vernie en atelier. (matériau) | 1.05 | 2.65 | 2.783 |
| mt18mva070 | l | Adhésif, avec classe de sollicitation D3 selon NF EN 204. (matériau) | 0.05 | 3.59 | 0.180 |
| mo025 | h | Compagnon professionnel III/CP2 parqueteur. (main-d'œuvre) | 0.119 | 29.25 | 3.481 |
| % | % | Frais de chantier des unités d'ouvrage | 2 % | 6.444 | 0.129 |
|  |  | Coûts directs |  |  | 6.573 |

Déchets:
- pose: mt18rma030c; facteur de déchet 0.0132615
- pose: mt18mva070 Adhésif, avec classe de sollicitation D3 selon NF EN 204; facteur de déchet 0.06

## Ressources

**mt18rma030c** m Plinthe en fibres de bois et résines synthétiques de densité moyenne (MDF) hydrofuge replaqué avec bois de sapelli
Données techniques: Coût énergétique 59.430 MJ; Émission de CO2 -0.801 kg; Code CED 17 02 01; Masse de l'élément 0.436 kg; Volume 0.000396 m3
Déchets:
- emballage: re170203 Plastique. (composant de déchet); quantité 0.002 kg; Code CED 17 02 03; Masse de l'élément 1 kg; Volume 0.001667 m3

**mt18mva070** l Adhésif, avec classe de sollicitation D3 selon NF EN 204
Données techniques: Coût énergétique 0.413 MJ; Émission de CO2 0.021 kg; Code CED 17 09 04; Masse de l'élément 1.2 kg; Volume 0.0008 m3
Déchets:
- emballage: re150104 Emballages métalliques. (composant de déchet); quantité 0.042 kg; Code CED 15 01 04; Masse de l'élément 1 kg; Volume 0.001667 m3
