# Revêtement de sol intérieur en pièces de granito. Pose en couche épaisse

- Propriété du fichier: CYPE Ingenieros S.A.
- Format: FIEBDC-3/2016
- Logiciel: Generador de precios de la construcción. CYPE Ingenieros, S.A.
- Date: 19/05/2024
- Devise: EUR
- Coûts indirects: 3 %
- Frais généraux: 13 %
- Bénéfice: 6 %
- TVA: 20 %

## F Aménagements et finitions

### FS Revêtements de sols

#### FSG Ciment/Granito

**FSG010** m² Revêtement de sol intérieur en pièces de granito. Pose en couche épaisse.
Revêtement de sol intérieur en pièces de granito micrograin (inférieur ou égal à 6 mm), usage industriel selon NF EN 13748-1, de 40x40 cm, couleur Ivoire et en possession de certificats d'essais, avec un polissage initial en usine, pour polir et rendre brillant sur chantier. POSE: en couche épaisse, à coup de maillet sur lit de mortier de ciment, industriel, M-10, de 3 cm d'épaisseur. JOINTOIEMENT: avec du mortier de ciment blanc coloré dans des joints de 1 à 1,5 mm d'épaisseur.
Inclut: Implantation et marquage des niveaux. Humidification des pièces. Préparation des joints. Réalisation de joints de mouvement. Extension de la couche de mortier de fixation. Mise en place des pièces. Remplissage des joints de séparation des pièces.
Critère pour le métré: Surface mesurée selon documentation graphique du Projet. Le métré par casses et découpes n'a pas été augmenté, puisque 5% de pièces de plus ont été considérées dans la décomposition.
Critère pour le mémoire: On mesurera la surface réellement exécutée selon les spécifications du Projet.

| Code | U | Désignation | Quantité | Prix | Montant |
|---|---|---|---|---|---|
| mt08aaa010a | m³ | Eau. (matériau) | 0.011 | 1.5 | 0.017 |
| mt09mif010ea | t | Mortier industriel pour maçonnerie, de ciment, couleur grise, catégorie M-10 (résistance à la compression 10 N/mm²), fourni en sacs, selon NF EN 998-2. (matériau) | 0.06 | 61.98 | 3.719 |
| mt18btl010go | m² | Pièces de granito pour intérieur, usage industriel, micrograin (inférieur ou égal à 6 mm), format nominal 40x40 cm, couleur Ivoire, avec un premier polissage en usine, pour polissage et rendu final brillant sur site, selon NF EN 13748-1. (matériau) | 1.05 | 12.03 | 12.632 |
| mt18btl100a | kg | Lait coloré de la même tonalité que les dalles, pour revêtement de sol en granito. (matériau) | 1.6 | 1.15 | 1.840 |
| mo023 | h | Compagnon professionnel III/CP2 carreleur en revêtements de sols. (main-d'œuvre) | 0.226 | 29.25 | 6.611 |
| mo061 | h | Ouvrier professionnel II/OP carreleur en revêtements de sols. (main-d'œuvre) | 0.416 | 26.02 | 10.824 |
| % | % | Frais de chantier des unités d'ouvrage | 2 % | 35.643 | 0.713 |
|  |  | Coûts directs |  |  | 36.356 |

Déchets:
- pose: mt09mif010ea; facteur de déchet 0.0189
- pose: mt18btl010go; facteur de déchet 0.0123
- pose: mt18btl100a Lait coloré de la même tonalité que les dalles, pour revêtement de sol en granito; facteur de déchet 0.03875

## Ressources

**mt08aaa010a** m³ Eau
Données techniques: Coût énergétique 60.000 MJ; Émission de CO2 30.000 kg

**mt09mif010ea** t Mortier industriel pour maçonnerie
Données techniques: Coût énergétique 2050.870 MJ; Émission de CO2 177.583 kg; Code CED 17 01 01; Masse de l'élément 1000 kg; Volume 0.666667 m3
Déchets:
- emballage: re150101 Emballages en papier et en carton. (composant de déchet); quantité 8.571 kg; Code CED 15 01 01; Masse de l'élément 1 kg; Volume 0.001333 m3
- emballage: re170201 Bois. (composant de déchet); quantité 0.463 kg; Code CED 17 02 01; Masse de l'élément 1 kg; Volume 0.000909 m3
- emballage: re170203 Plastique. (composant de déchet); quantité 0.241 kg; Code CED 17 02 03; Masse de l'élément 1 kg; Volume 0.001667 m3

**mt18btl010go** m² Pièces de granito pour intérieur
Données techniques: Coût énergétique 10.126 MJ; Émission de CO2 8.952 kg; Code CED 17 01 07; Masse de l'élément 59.5 kg; Volume 0.0476 m3
Déchets:
- emballage: re170201 Bois; quantité 0.045 kg
- emballage: re170203 Plastique; quantité 0.023 kg

**mt18btl100a** kg Lait coloré de la même tonalité que les dalles, pour revêtement de sol en granito
Données techniques: Coût énergétique 0.262 MJ; Émission de CO2 0.013 kg; Code CED 17 09 04; Masse de l'élément 1 kg; Volume 0.000667 m3
Déchets:
- emballage: re170203 Plastique; quantité 0.003 kg
