# Sol industriel, système MasterTop PG "MBCC de Sika"

- Propriété du fichier: CYPE Ingenieros S.A.
- Format: FIEBDC-3/2016
- Logiciel: Generador de precios de la construcción. CYPE Ingenieros, S.A.
- Date: 23/05/2024
- Devise: EUR
- Coûts indirects: 3 %
- Frais généraux: 13 %
- Bénéfice: 6 %
- TVA: 20 %

## F Aménagements et finitions

### FS Revêtements de sols

#### FSM Béton et mortier

**FSM060** m² Sol industriel, système MasterTop PG "MBCC de Sika".
Sol industriel, réalisé avec le système MasterTop 450 PG "MBCC de Sika", apte pour hangars, à l'intérieur, constitué de dallage en béton avec ajout de fibres de 20 cm d'épaisseur, réalisé avec béton C25/30 (X0(F); D10; S3; Cl 0,4) prêt à l'emploi et coulage depuis le camion avec un contenu de fibres sans fonction structurale, fibres en polypropylène MasterFiber 022 "MBCC de Sika" de 0,6 kg/m³, extension et vibrage manuel via règle vibrante; application sur le béton frais de couche de roulement de 10 mm d'épaisseur en mortier fluide renforcé avec des fibres et à prise rapide, MasterTop 450 PG "MBCC de Sika", CT - C60 - F10 - A3, selon NF EN 13813, couleur Gris Naturel (20 kg/m²) et finition superficielle via lissage et polissage mécaniques.
Critère d'évaluation économique: Le prix ne comprend ni la base du dallage ni l'exécution et le scellement des joints.
Inclut: Préparation de la surface d'appui du béton. Implantation des joints de construction et de dilatation. Application des niveaux à l'aide de guides en béton ou de règles. Arrosage de la surface de base. Mélange dans le camion malaxeur. Coulage, extension et vibrage du béton. Résolution des rencontres et des points singuliers. Application de la couche de roulement. Extension du liquide réducteur de l'évaporation et améliorateur de surface. Finition à la lisseuse mécanique sur la surface. Polissage mécanique. Séchage du béton. Nettoyage final du revêtement.
Critère pour le métré: Surface mesurée en projection horizontale, selon documentation graphique du Projet.
Critère pour le mémoire: On mesurera, en projection horizontale, la surface réellement exécutée selon les spécifications du Projet.

| Code | U | Désignation | Quantité | Prix | Montant |
|---|---|---|---|---|---|
| mt10hmf030t | m³ | Béton massif C25/30 (X0(F); D10; S3; Cl 0,4), prêt à l'emploi, selon NF EN 206. (matériau) | 0.21 | 115.98 | 24.356 |
| mt08frb010a | kg | Fibres en polypropylène MasterFiber 022 "MBCC de Sika", de 12 mm de longueur et entre 31 et 35 microns de diamètre, selon NF EN 14889-2, pour prévenir les fissures par retrait dans les éléments en béton. (matériau) | 0.12 | 2.53 | 0.304 |
| mt09bnc035d | kg | Mortier fluide renforcé avec des fibres et à prise rapide, MasterTop 450 PG "MBCC de Sika", CT - C60 - F10 - A3, selon NF EN 13813, couleur Gris Naturel, composé de ciment, granulats sélectionnés de corindon, additifs et fibres synthétiques de polyacrylonitrile, avec résistance aux sulfates et à l'eau de mer et avec une résistance à l'abrasion selon la méthode Böhme NF EN 13892-3 de 3 cm³ / 50 cm². (matériau) | 20 | 1.26 | 25.200 |
| mq04dua020b | h | Dumper à décharge frontale de 2 t de charge utile. (matériel) | 0.045 | 10.38 | 0.467 |
| mq06vib020 | h | Règle vibrante de 3 m. (matériel) | 0.037 | 5.23 | 0.194 |
| mq06fra010 | h | Lisseuse mécanique à béton. (matériel) | 0.29 | 5.68 | 1.647 |
| mq06pym020 | h | Mélangeuse-pompeuse pour mortiers autonivelants. (matériel) | 0.232 | 10.91 | 2.531 |
| mq06aca030 | h | Polisseuse pour revêtements en béton, composée de plateaux rotationnels auxquels est couplée une série de meules abrasives diamantées, refroidies avec de l'eau, avec système d'aspiration. (matériel) | 0.232 | 14.18 | 3.290 |
| mo121 | h | Compagnon professionnel III/CP2 chapiste spécialisé en revêtements de sols industriels. (main-d'œuvre) | 1.033 | 29.25 | 30.215 |
| mo122 | h | Ouvrier professionnel II/OP chapiste spécialisé en revêtements de sols industriels. (main-d'œuvre) | 1.033 | 26.02 | 26.879 |
| % | % | Frais de chantier des unités d'ouvrage | 2 % | 115.083 | 2.302 |
|  |  | Coûts directs |  |  | 117.385 |

Déchets:
- pose: mt10hmf030t Béton massif C25/30 (X0(F); D10; S3; Cl 0,4), prêt à l'emploi, selon NF EN 206; facteur de déchet 0.00106529
- pose: mt08frb010a; facteur de déchet 0.0275
- pose: mt09bnc035d; facteur de déchet 0.0063

## Ressources

**mt10hmf030t** m³ Béton massif C25/30 (X0(F); D10; S3; Cl 0,4), prêt à l'emploi, selon NF EN 206
Données techniques: Coût énergétique 1840.000 MJ; Émission de CO2 230.000 kg; Code CED 17 01 01; Masse de l'élément 2300 kg; Volume 1.533333 m3

**mt08frb010a** kg Fibres en polypropylène MasterFiber 022 "MBCC de Sika"
Données techniques: Coût énergétique 93.221 MJ; Émission de CO2 2.924 kg; Code CED 17 02 03; Masse de l'élément 1 kg; Volume 0.001667 m3
Déchets:
- emballage: re170203 Plastique. (composant de déchet); quantité 0.003 kg; Code CED 17 02 03; Masse de l'élément 1 kg; Volume 0.001667 m3

**mt09bnc035d** kg Mortier fluide renforcé avec des fibres et à prise rapide
Données techniques: Coût énergétique 7.204 MJ; Émission de CO2 0.454 kg; Code CED 17 01 01; Masse de l'élément 1 kg; Volume 0.000667 m3
Déchets:
- emballage: re150101 Emballages en papier et en carton. (composant de déchet); quantité 0.014 kg; Code CED 15 01 01; Masse de l'élément 1 kg; Volume 0.001333 m3
- emballage: re170201 Bois. (composant de déchet); quantité 0.001 kg; Code CED 17 02 01; Masse de l'élément 1 kg; Volume 0.000909 m3
- emballage: re170203 Plastique; quantité 0.003 kg
