# Revêtement de sol industriel, système "COMPOSAN INDUSTRIAL Y TECNOLOGÍA"

- Propriété du fichier: CYPE Ingenieros S.A.
- Format: FIEBDC-3/2016
- Logiciel: Generador de precios de la construcción. CYPE Ingenieros, S.A.
- Date: 15/06/2024
- Devise: EUR
- Coûts indirects: 3 %
- Frais généraux: 13 %
- Bénéfice: 6 %
- TVA: 20 %

## F Aménagements et finitions

### FS Revêtements de sols

#### FSM Béton et mortier

**FSM100** m² Revêtement de sol industriel, système "COMPOSAN INDUSTRIAL Y TECNOLOGÍA".
Revêtement de sol industriel, avec finition rugueuse, avec résistance au glissement entre 35 et 45 selon DIN CEN/TS 12633, Euroclasse Bfl-s1 de réaction au feu, selon NF EN 13501-1, de 3 mm d'épaisseur totale approximative, réalisé sur base en béton durci, avec le système Compodur EP Multicapa 3.0 Cuarzo Color "COMPOSAN INDUSTRIAL Y TECNOLOGÍA", apte pour entrepôts, à l'intérieur, par application successive de: une couche, d'impression à deux composants Compodur EP Imprimación "COMPOSAN INDUSTRIAL Y TECNOLOGÍA", incolore, à base de résines époxy sans dissolvants (0,3 kg/m²), durcie superficiel par saupoudrage avec granulats de quartz, Natural Sand D7, "COMPOSAN INDUSTRIAL Y TECNOLOGÍA", de granulométrie comprise entre 0,4 et 0,8 mm (0,5 kg/m²); une couche de base de revêtement Compodur EP Multicapa "COMPOSAN INDUSTRIAL Y TECNOLOGÍA", incolore, à base de résines époxy sans dissolvants, pigments, filler, fibres synthétiques et granulats sélectionnés (1,5 kg/m²), durcie superficiel par saupoudrage avec granulats de quartz, Natural Sand Color D7, "COMPOSAN INDUSTRIAL Y TECNOLOGÍA", de granulométrie comprise entre 0,4 et 0,8 mm (3 kg/m²) et une couche de scellement de liant incolore bicomposant, Compodur EP, à base de résines époxy sans dissolvants (0,5 kg/m²).
Critère d'évaluation économique: Le prix ne comprend ni la surface support ni l'exécution et le scellement des joints.
Inclut: Nettoyage de la surface support. Implantation des joints et des pans. Application de la couche d'apprêt. Répartition de la couche de granulats, sur la couche précédente encore humide. Ponçage de la surface après son séchage. Balayage et aspiration des granulats excédents. Application de la couche de base. Répartition de la couche de granulats, sur la couche précédente encore humide. Ponçage de la surface après son séchage. Balayage et aspiration des granulats excédents. Application de la couche de scellement. Nettoyage final du revêtement.
Critère pour le métré: Surface mesurée en projection horizontale, selon documentation graphique du Projet.
Critère pour le mémoire: On mesurera, en projection horizontale, la surface réellement exécutée selon les spécifications du Projet.

| Code | U | Désignation | Quantité | Prix | Montant |
|---|---|---|---|---|---|
| mt28com010a | kg | Impression à deux composants Compodur EP Imprimación "COMPOSAN INDUSTRIAL Y TECNOLOGÍA", incolore, à base de résines époxy sans dissolvants. (matériau) | 0.3 | 11.85 | 3.555 |
| mt01aci050b | kg | Granulats de quartz, Natural Sand D7, "COMPOSAN INDUSTRIAL Y TECNOLOGÍA", de granulométrie comprise entre 0,4 et 0,8 mm, fournis en sacs. (matériau) | 0.5 | 0.17 | 0.085 |
| mt47cit356a | kg | Revêtement Compodur EP Multicapa "COMPOSAN INDUSTRIAL Y TECNOLOGÍA", incolore, à base de résines époxy sans dissolvants, pigments, filler, fibres synthétiques et granulats sélectionnés; à appliquer à la truelle. (matériau) | 1.5 | 8.1 | 12.150 |
| mt01aci060a | kg | Granulats de quartz, Natural Sand Color D7, "COMPOSAN INDUSTRIAL Y TECNOLOGÍA", de granulométrie comprise entre 0,4 et 0,8 mm, fournis en sacs. (matériau) | 3 | 1.61 | 4.830 |
| mt47cit141a | kg | Liant incolore bicomposant, Compodur EP "COMPOSAN INDUSTRIAL Y TECNOLOGÍA", à base de résines époxy sans dissolvants. (matériau) | 0.5 | 13.45 | 6.725 |
| mo121 | h | Compagnon professionnel III/CP2 chapiste spécialisé en revêtements de sols industriels. (main-d'œuvre) | 0.416 | 29.25 | 12.168 |
| mo122 | h | Ouvrier professionnel II/OP chapiste spécialisé en revêtements de sols industriels. (main-d'œuvre) | 0.416 | 26.02 | 10.824 |
| % | % | Frais de chantier des unités d'ouvrage | 2 % | 50.337 | 1.007 |
|  |  | Coûts directs |  |  | 51.344 |

Déchets:
- pose: mt47cit356a; facteur de déchet 0.03
- pose: mt47cit141a Liant incolore bicomposant, Compodur EP "COMPOSAN INDUSTRIAL Y TECNOLOGÍA", à base de résines époxy sans dissolvants; facteur de déchet 0.03

## Ressources

**mt47cit356a** kg Revêtement Compodur EP Multicapa "COMPOSAN INDUSTRIAL Y TECNOLOGÍA"
Données techniques: Coût énergétique 144.471 MJ; Émission de CO2 7.014 kg; Code CED 17 09 04; Masse de l'élément 1 kg; Volume 0.000667 m3
Déchets:
- emballage: re170203 Plastique. (composant de déchet); quantité 0.003 kg; Code CED 17 02 03; Masse de l'élément 1 kg; Volume 0.001667 m3

**mt47cit141a** kg Liant incolore bicomposant, Compodur EP "COMPOSAN INDUSTRIAL Y TECNOLOGÍA", à base de résines époxy sans dissolvants
Données techniques: Coût énergétique 86.761 MJ; Émission de CO2 3.294 kg; Code CED 17 09 04; Masse de l'élément 1 kg; Volume 0.000667 m3
Déchets:
- emballage: re170203 Plastique; quantité 0.003 kg
