# Revêtement de sol industriel, système "COMPOSAN INDUSTRIAL Y TECNOLOGÍA"

- Propriété du fichier: CYPE Ingenieros S.A.
- Format: FIEBDC-3/2016
- Logiciel: Generador de precios de la construcción. CYPE Ingenieros, S.A.
- Date: 15/06/2024
- Devise: EUR
- Coûts indirects: 3 %
- Frais généraux: 13 %
- Bénéfice: 6 %
- TVA: 20 %

## F Aménagements et finitions

### FS Revêtements de sols

#### FSM Béton et mortier

**FSM100** m² Revêtement de sol industriel, système "COMPOSAN INDUSTRIAL Y TECNOLOGÍA".
Revêtement de sol industriel, avec texture lisse, avec résistance au glissement entre 15 et 35 selon DIN CEN/TS 12633, Euroclasse Bfl-s1 de réaction au feu, selon NF EN 13501-1, de 1 mm d'épaisseur totale approximative, réalisé sur base en béton durci, avec le système Compodur EP Paint 1.0 "COMPOSAN INDUSTRIAL Y TECNOLOGÍA", apte pour ateliers, à l'intérieur, par application successive de: une couche, d'impression à deux composants Compodur EP Imprimación "COMPOSAN INDUSTRIAL Y TECNOLOGÍA", incolore, à base de résines époxy sans dissolvants (0,3 kg/m²); et deux couches de scellement de peinture bicomposant, Compodur EP Paint "COMPOSAN INDUSTRIAL Y TECNOLOGÍA", couleur à choisir, à base de résines époxy sans dissolvants, filler et pigments (0,3 kg/m² chaque couche), appliquées au rouleau ou au râteau en caoutchouc.
Critère d'évaluation économique: Le prix ne comprend ni la surface support ni l'exécution et le scellement des joints.
Inclut: Nettoyage de la surface support. Implantation des joints et des pans. Application de la couche d'apprêt. Application, au rouleau ou au râteau en caoutchouc, des couches de scellement. Nettoyage final du revêtement.
Critère pour le métré: Surface mesurée en projection horizontale, selon documentation graphique du Projet.
Critère pour le mémoire: On mesurera, en projection horizontale, la surface réellement exécutée selon les spécifications du Projet.

| Code | U | Désignation | Quantité | Prix | Montant |
|---|---|---|---|---|---|
| mt28com010a | kg | Impression à deux composants Compodur EP Imprimación "COMPOSAN INDUSTRIAL Y TECNOLOGÍA", incolore, à base de résines époxy sans dissolvants. (matériau) | 0.3 | 11.85 | 3.555 |
| mt27pic080a | kg | Peinture bicomposant, Compodur EP Paint "COMPOSAN INDUSTRIAL Y TECNOLOGÍA", couleur à choisir, à base de résines époxy sans dissolvants, filler et pigments; à appliquer au rouleau ou au râteau en caoutchouc. (matériau) | 0.6 | 10.74 | 6.444 |
| mo121 | h | Compagnon professionnel III/CP2 chapiste spécialisé en revêtements de sols industriels. (main-d'œuvre) | 0.169 | 29.25 | 4.943 |
| mo122 | h | Ouvrier professionnel II/OP chapiste spécialisé en revêtements de sols industriels. (main-d'œuvre) | 0.169 | 26.02 | 4.397 |
| % | % | Frais de chantier des unités d'ouvrage | 2 % | 19.339 | 0.387 |
|  |  | Coûts directs |  |  | 19.726 |

Déchets:
- pose: mt27pic080a; facteur de déchet 0.0275

## Ressources

**mt27pic080a** kg Peinture bicomposant
Données techniques: Coût énergétique 28.330 MJ; Émission de CO2 1.266 kg; Code CED 08 01 11; Masse de l'élément 1 kg; Volume 0.001111 m3
Déchets:
- emballage: re170203 Plastique. (composant de déchet); quantité 0.045 kg; Code CED 17 02 03; Masse de l'élément 1 kg; Volume 0.001667 m3
