# Revêtement de sol industriel, système "COMPOSAN INDUSTRIAL Y TECNOLOGÍA"

- Propriété du fichier: CYPE Ingenieros S.A.
- Format: FIEBDC-3/2016
- Logiciel: Generador de precios de la construcción. CYPE Ingenieros, S.A.
- Date: 14/08/2024
- Devise: EUR
- Coûts indirects: 3 %
- Frais généraux: 13 %
- Bénéfice: 6 %
- TVA: 20 %

## F Aménagements et finitions

### FS Revêtements de sols

#### FSM Béton et mortier

**FSM100** m² Revêtement de sol industriel, système "COMPOSAN INDUSTRIAL Y TECNOLOGÍA".
Revêtement de sol industriel, avec finition lisse, avec résistance au glissement entre 15 et 35 selon DIN CEN/TS 12633, Euroclasse Bfl-s1 de réaction au feu, selon NF EN 13501-1, de 2 mm d'épaisseur totale approximative, réalisé sur base en béton durci, avec le système Compodur EP Level 2.0 Autonivelante "COMPOSAN INDUSTRIAL Y TECNOLOGÍA", apte pour secteur chimique et pharmaceutique, à l'intérieur, par application successive de: une couche, d'impression à deux composants Compodur EP Imprimación "COMPOSAN INDUSTRIAL Y TECNOLOGÍA", incolore, à base de résines époxy sans dissolvants (0,3 kg/m²); et une couche de scellement de revêtement Compodur EP Level 2.0 "COMPOSAN INDUSTRIAL Y TECNOLOGÍA", à base de résines époxy sans dissolvants, pigments, filler, fibres synthétiques et granulats sélectionnés (3 kg/m²).
Critère d'évaluation économique: Le prix ne comprend ni la surface support ni l'exécution et le scellement des joints.
Inclut: Nettoyage de la surface support. Implantation des joints et des pans. Application de la couche d'apprêt. Application de la couche de scellement. Nettoyage final du revêtement.
Critère pour le métré: Surface mesurée en projection horizontale, selon documentation graphique du Projet.
Critère pour le mémoire: On mesurera, en projection horizontale, la surface réellement exécutée selon les spécifications du Projet.

| Code | U | Désignation | Quantité | Prix | Montant |
|---|---|---|---|---|---|
| mt28com010a | kg | Impression à deux composants Compodur EP Imprimación "COMPOSAN INDUSTRIAL Y TECNOLOGÍA", incolore, à base de résines époxy sans dissolvants. (matériau) | 0.3 | 11.85 | 3.555 |
| mt47cit355a | kg | Revêtement Compodur EP Level 2.0 "COMPOSAN INDUSTRIAL Y TECNOLOGÍA", à base de résines époxy sans dissolvants, pigments, filler, fibres synthétiques et granulats sélectionnés; à appliquer à la truelle. (matériau) | 3 | 9.92 | 29.760 |
| mo121 | h | Compagnon professionnel III/CP2 chapiste spécialisé en revêtements de sols industriels. (main-d'œuvre) | 0.285 | 29.25 | 8.336 |
| mo122 | h | Ouvrier professionnel II/OP chapiste spécialisé en revêtements de sols industriels. (main-d'œuvre) | 0.285 | 26.02 | 7.416 |
| % | % | Frais de chantier des unités d'ouvrage | 2 % | 49.067 | 0.981 |
|  |  | Coûts directs |  |  | 50.048 |

Déchets:
- pose: mt47cit355a; facteur de déchet 0.03

## Ressources

**mt47cit355a** kg Revêtement Compodur EP Level 2.0 "COMPOSAN INDUSTRIAL Y TECNOLOGÍA"
Données techniques: Coût énergétique 144.471 MJ; Émission de CO2 7.014 kg; Code CED 17 09 04; Masse de l'élément 1 kg; Volume 0.000667 m3
Déchets:
- emballage: re170203 Plastique. (composant de déchet); quantité 0.003 kg; Code CED 17 02 03; Masse de l'élément 1 kg; Volume 0.001667 m3
