# Réparation de la partie inférieure du plancher

- Propriété du fichier: CYPE Ingenieros S.A.
- Format: FIEBDC-3/2016
- Logiciel: Generador de precios de la construcción. CYPE Ingenieros, S.A.
- Date: 15/06/2024
- Devise: EUR
- Coûts indirects: 3 %
- Frais généraux: 13 %
- Bénéfice: 6 %
- TVA: 20 %

## G Structure et gros oeuvre

### GA Transformations et réparations

#### GAE Réparation d'éléments en béton

**GAE300** m² Réparation de la partie inférieure du plancher.
Réparation de la partie inférieure du plancher par remplacement des parties rompues ou fissurées des entrevous par brique creuse en terre cuite (súper mahón), à revêtir, 50x20x4 cm, mis en place avec du mortier de ciment, industriel, M-5, à prise rapide.
Critère d'évaluation économique: Le prix comprend la suppression des parties d'entrevous instables.
Inclut: Préparation de la surface support. Mise en place du panneau céramique. Nettoyage. Retrait et stockage des décombres. Chargement manuel des décombres dans le camion ou la benne.
Critère pour le métré: Surface mesurée selon documentation graphique du Projet.
Critère pour le mémoire: On mesurera la surface réellement exécutée selon les spécifications du Projet.

| Code | U | Désignation | Quantité | Prix | Montant |
|---|---|---|---|---|---|
| mt04lcg010a | U | Brique creuse en terre cuite (súper mahón), à revêtir, 50x20x4 cm, pour utilisation en maçonnerie protégée (pièce en P), densité 845 kg/m³, selon NF EN 771-1. (matériau) | 12 | 0.46 | 5.520 |
| mt08aaa010a | m³ | Eau. (matériau) | 0.006 | 1.5 | 0.009 |
| mt09mif010ca | t | Mortier industriel pour maçonnerie, de ciment, couleur grise, catégorie M-5 (résistance à la compression 5 N/mm²), fourni en sacs, selon NF EN 998-2. (matériau) | 0.019 | 53.48 | 1.016 |
| mt09var040 | kg | Accélérateur de prise, exempt de chlorures, pour mortiers et bétons massif. (matériau) | 0.2 | 1.15 | 0.230 |
| mo020 | h | Compagnon professionnel III/CP2 construction. (main-d'œuvre) | 0.739 | 29.25 | 21.616 |
| mo113 | h | Ouvrier d'exécution I/OE1 construction. (main-d'œuvre) | 0.801 | 24.51 | 19.633 |
| % | % | Frais de chantier des unités d'ouvrage | 2 % | 48.024 | 0.960 |
|  |  | Coûts directs |  |  | 48.984 |

Déchets:
- pose: mt04lcg010a; facteur de déchet 0.0126
- pose: mt09mif010ca; facteur de déchet 0.0189
- pose: mt09var040 Accélérateur de prise, exempt de chlorures, pour mortiers et bétons massif; facteur de déchet 0.03875

## Ressources

**mt04lcg010a** U Brique creuse en terre cuite (súper mahón)
Données techniques: Coût énergétique 11.458 MJ; Émission de CO2 0.717 kg; Code CED 17 01 02; Masse de l'élément 3.1 kg; Volume 0.00248 m3
Déchets:
- emballage: re170201 Bois. (composant de déchet); quantité 0.017 kg; Code CED 17 02 01; Masse de l'élément 1 kg; Volume 0.000909 m3
- emballage: re170203 Plastique. (composant de déchet); quantité 0.001 kg; Code CED 17 02 03; Masse de l'élément 1 kg; Volume 0.001667 m3

**mt08aaa010a** m³ Eau
Données techniques: Coût énergétique 60.000 MJ; Émission de CO2 30.000 kg

**mt09mif010ca** t Mortier industriel pour maçonnerie
Données techniques: Coût énergétique 2050.870 MJ; Émission de CO2 177.583 kg; Code CED 17 01 01; Masse de l'élément 1000 kg; Volume 0.666667 m3
Déchets:
- emballage: re150101 Emballages en papier et en carton. (composant de déchet); quantité 8.571 kg; Code CED 15 01 01; Masse de l'élément 1 kg; Volume 0.001333 m3
- emballage: re170201 Bois; quantité 0.463 kg
- emballage: re170203 Plastique; quantité 0.241 kg

**mt09var040** kg Accélérateur de prise, exempt de chlorures, pour mortiers et bétons massif
Données techniques: Coût énergétique 0.262 MJ; Émission de CO2 0.013 kg; Code CED 17 09 04; Masse de l'élément 1 kg; Volume 0.000667 m3
Déchets:
- emballage: re170203 Plastique; quantité 0.003 kg
