# Remblai manuel d'excavations, dans la reprise en sous-oeuvre de fondations

- Propriété du fichier: CYPE Ingenieros S.A.
- Format: FIEBDC-3/2016
- Logiciel: Generador de precios de la construcción. CYPE Ingenieros, S.A.
- Date: 15/06/2024
- Devise: EUR
- Coûts indirects: 3 %
- Frais généraux: 13 %
- Bénéfice: 6 %
- TVA: 20 %

## G Structure et gros oeuvre

### GA Transformations et réparations

#### GAO Reprises en sous-oeuvre

**GAO040** m³ Remblai manuel d'excavations, dans la reprise en sous-oeuvre de fondations.
Remblai manuel des excavations dans la reprise en sous-oeuvre de fondations, avec grave naturelle calcaire, et compactage en couches successives de 20 cm d'épaisseur maximale avec une pilonneuse vibrante à guidage manuel, jusqu'à atteindre une densité sèche au moins égale à 100% de la maximale obtenue par essai Proctor Modifié.
Critère d'évaluation économique: Le prix ne comprend pas la réalisation de l'essai Proctor Modifié.
Inclut: Extension du matériau de remblai en couches d'épaisseurs uniformes. Humectage de chaque couche. Compactage.
Critère pour le métré: Volume moyen sur les sections théoriques de l'excavation, selon documentation graphique du Projet.
Critère pour le mémoire: On mesurera, en profil compacté, le volume réellement exécuté selon les spécifications du Projet, sans inclure les augmentations par excès d'excavation non autorisés.

| Code | U | Désignation | Quantité | Prix | Montant |
|---|---|---|---|---|---|
| mt01zah010a | t | Grave naturelle calcaire. (matériau) | 2.2 | 10 | 22.000 |
| mq04dua020b | h | Dumper à décharge frontale de 2 t de charge utile. (matériel) | 0.116 | 10.38 | 1.204 |
| mq02rop020 | h | Pilonneuse vibrante à guidage manuel, de 80 kg, avec plaque de 30x30 cm. (matériel) | 0.869 | 3.92 | 3.406 |
| mq02cia020j | h | Camion citerne, de 8 m³ de capacité. (matériel) | 0.012 | 118.9 | 1.427 |
| mo113 | h | Ouvrier d'exécution I/OE1 construction. (main-d'œuvre) | 0.77 | 24.51 | 18.873 |
| % | % | Frais de chantier des unités d'ouvrage | 2 % | 46.910 | 0.938 |
|  |  | Coûts directs |  |  | 47.848 |

Déchets:
- pose: mt01zah010a Grave naturelle calcaire; facteur de déchet 0.00729141

## Ressources

**mt01zah010a** t Grave naturelle calcaire
Données techniques: Coût énergétique 127.000 MJ; Émission de CO2 7.000 kg; Code CED 01 04 08; Masse de l'élément 1000 kg; Volume 0.666667 m3
