# Reprise en sous-oeuvre via l'agrandissement latéral de la fondation existante, en augmentant sa hauteur

- Propriété du fichier: CYPE Ingenieros S.A.
- Format: FIEBDC-3/2016
- Logiciel: Generador de precios de la construcción. CYPE Ingenieros, S.A.
- Date: 26/05/2024
- Devise: EUR
- Coûts indirects: 3 %
- Frais généraux: 13 %
- Bénéfice: 6 %
- TVA: 20 %

## G Structure et gros oeuvre

### GA Transformations et réparations

#### GAO Reprises en sous-oeuvre

**GAO190** m³ Reprise en sous-oeuvre via l'agrandissement latéral de la fondation existante, en augmentant sa hauteur.
Reprise en sous-oeuvre via l'agrandissement latéral de la fondation existante, en augmentant sa hauteur, avec une nouvelle fondation en béton armé, de 60x40 cm de section, réalisée par parties alternées, en phases successives, avec béton C25/30 (XC1(F); D10; S3; Cl 0,4) prêt à l'emploi, et coulage à la benne, et acier Fe E 500, avec une quantité approximative de 30 kg/m³; montage, démontage et retrait du système de coffrage et de tout le matériel auxiliaire, une fois la fondation en état de reprendre les efforts. Comprend le fil de fer à lier et les séparateurs.
Critère d'évaluation économique: Le prix comprend le ferraillage de l'armature (coupe, façonnage et assemblage des éléments) en atelier et la pose en coffrage sur site, mais il ne comprend pas l'excavation, le remblai, le compactage du terrain ni la connexion entre la nouvelle fondation et celle existante.
Inclut: Nettoyage et préparation de la surface de contact du béton durci. Montage du système de coffrage. Mise en place des séparateurs et fixation des armatures. Coulage et compactage du béton. Couronnement et arase des fondations. Séchage du béton. Démontage et enlèvement du système de coffrage.
Critère pour le métré: Volume moyen sur les sections théoriques de l'excavation, selon documentation graphique du Projet.
Critère pour le mémoire: On mesurera le volume théorique exécuté selon les spécifications du Projet, sans inclure les augmentations par excès d'excavation non autorisés.

| Code | U | Désignation | Quantité | Prix | Montant |
|---|---|---|---|---|---|
| mt08ema100 | m² | Système de coffrage récupérable de panneaux en bois, pour les travaux de reprise en sous-oeuvre de fondation, allant jusqu'à 2 m de profondeur de la base d'appui. (matériau) | 1 | 18 | 18.000 |
| mt07aco020a | U | Séparateur homologué pour fondations. (matériau) | 8 | 0.15 | 1.200 |
| mt07aco050a | kg | Ferraille élaborée en atelier industriel avec barres en acier haute adhérence, Fe E 500, de divers diamètres. (matériau) | 30 | 2.62 | 78.600 |
| mt08var050 | kg | Fil de fer galvanisé pour attacher, de 1,30 mm de diamètre. (matériau) | 0.12 | 1.5 | 0.180 |
| mt10haf030fOEc | m³ | Béton C25/30 (XC1(F); D10; S3; Cl 0,4), prêt à l'emploi, selon NF EN 206. (matériau) | 1.1 | 144.97 | 159.467 |
| mo043 | h | Compagnon professionnel III/CP2 ferrailleur. (main-d'œuvre) | 0.071 | 30.72 | 2.181 |
| mo090 | h | Ouvrier professionnel II/OP ferrailleur. (main-d'œuvre) | 0.107 | 27.32 | 2.923 |
| mo045 | h | Compagnon professionnel III/CP2 bétonneur. (main-d'œuvre) | 0.059 | 30.72 | 1.812 |
| mo092 | h | Ouvrier professionnel II/OP bétonneur. (main-d'œuvre) | 0.535 | 27.32 | 14.616 |
| % | % | Frais de chantier des unités d'ouvrage | 2 % | 278.979 | 5.580 |
|  |  | Coûts directs |  |  | 284.559 |

Déchets:
- pose: mt08ema100; facteur de déchet 1
- pose: mt07aco050a Ferraille élaborée en atelier industriel avec barres en acier haute adhérence, Fe E 500, de divers diamètres; facteur de déchet 0.0075
- pose: mt08var050 Fil de fer galvanisé pour attacher, de 1,30 mm de diamètre; facteur de déchet 0.0038

## Ressources

**mt08ema100** m² Système de coffrage récupérable de panneaux en bois
Données techniques: Coût énergétique 205.118 MJ; Émission de CO2 -2.809 kg; Code CED 17 02 01; Masse de l'élément 1.51 kg; Volume 0.001373 m3

**mt07aco020a** U Séparateur homologué pour fondations
Données techniques: Coût énergétique 1.105 MJ; Émission de CO2 0.114 kg
Déchets:
- emballage: re150101 Emballages en papier et en carton. (composant de déchet); quantité 0.072 kg; Code CED 15 01 01; Masse de l'élément 1 kg; Volume 0.001333 m3

**mt07aco050a** kg Ferraille élaborée en atelier industriel avec barres en acier haute adhérence, Fe E 500, de divers diamètres
Données techniques: Coût énergétique 9.830 MJ; Émission de CO2 0.510 kg; Code CED 17 04 05; Masse de l'élément 1 kg; Volume 0.000476 m3

**mt08var050** kg Fil de fer galvanisé pour attacher, de 1,30 mm de diamètre
Données techniques: Coût énergétique 25.100 MJ; Émission de CO2 2.560 kg; Code CED 17 04 05; Masse de l'élément 1 kg; Volume 0.000476 m3

**mt10haf030fOEc** m³ Béton C25/30 (XC1(F); D10; S3; Cl 0,4), prêt à l'emploi, selon NF EN 206
Données techniques: Coût énergétique 1840.000 MJ; Émission de CO2 230.000 kg; Code CED 17 01 01; Masse de l'élément 2300 kg; Volume 1.533333 m3
