# Ancrage d'une barre à haute adhérence en acier, pour connexion entre fondations, en reprise en sous-oeuvre de fondation

- Propriété du fichier: CYPE Ingenieros S.A.
- Format: FIEBDC-3/2016
- Logiciel: Generador de precios de la construcción. CYPE Ingenieros, S.A.
- Date: 23/05/2024
- Devise: EUR
- Coûts indirects: 3 %
- Frais généraux: 13 %
- Bénéfice: 6 %
- TVA: 20 %

## G Structure et gros oeuvre

### GA Transformations et réparations

#### GAO Reprises en sous-oeuvre

**GAO200** U Ancrage d'une barre à haute adhérence en acier, pour connexion entre fondations, en reprise en sous-oeuvre de fondation.
Ancrage dans une fondation existante en béton, d'une barre à haute adhérence en acier Fe E 500 de 16 mm de diamètre, avec résine de vinylester, sans styrène, appliquée par pistolet manuel ou pneumatique, avec un tube de dosage et de mélange automatique, placée dans un trou de 24 mm de diamètre et 400 mm de profondeur, pour la connexion latérale entre la fondation existante et la nouvelle fondation en béton, en reprise en sous-oeuvre de fondation.
Critère d'évaluation économique: Le prix ne comprend pas la nouvelle fondation.
Inclut: Implantation de l'ancrage. Réalisation du trou. Nettoyage de la surface avec un équipement à air sous pression. Application de la résine. Mise en place de l'armature.
Critère pour le métré: Nombre d'unités prévues, selon documentation graphique du Projet.
Critère pour le mémoire: On mesurera le nombre d'unités réellement exécutées selon les spécifications du Projet.

| Code | U | Désignation | Quantité | Prix | Montant |
|---|---|---|---|---|---|
| mt26wur010a | U | Cartouche à base de résine de vinylester, sans styrène, à deux composants, de 330 ml, avec canule mélangeuse. (matériau) | 0.448 | 44.67 | 20.012 |
| mt07aco050a | kg | Ferraille élaborée en atelier industriel avec barres en acier haute adhérence, Fe E 500, de divers diamètres. (matériau) | 1.8 | 2.62 | 4.716 |
| mo089 | h | Ouvrier professionnel II/OP du béton. (main-d'œuvre) | 0.408 | 27.32 | 11.147 |
| % | % | Frais de chantier des unités d'ouvrage | 2 % | 35.875 | 0.718 |
|  |  | Coûts directs |  |  | 36.593 |

Déchets:
- pose: mt26wur010a Cartouche à base de résine de vinylester, sans styrène, à deux composants, de 330 ml, avec canule mélangeuse; facteur de déchet 0.03
- pose: mt07aco050a Ferraille élaborée en atelier industriel avec barres en acier haute adhérence, Fe E 500, de divers diamètres; facteur de déchet 0.0075

## Ressources

**mt26wur010a** U Cartouche à base de résine de vinylester, sans styrène, à deux composants, de 330 ml, avec canule mélangeuse
Données techniques: Coût énergétique 69.356 MJ; Émission de CO2 2.858 kg; Code CED 17 09 04; Masse de l'élément 0.578 kg; Volume 0.000385 m3
Déchets:
- emballage: re170203 Plastique. (composant de déchet); quantité 0.2 kg; Code CED 17 02 03; Masse de l'élément 1 kg; Volume 0.001667 m3

**mt07aco050a** kg Ferraille élaborée en atelier industriel avec barres en acier haute adhérence, Fe E 500, de divers diamètres
Données techniques: Coût énergétique 9.830 MJ; Émission de CO2 0.510 kg; Code CED 17 04 05; Masse de l'élément 1 kg; Volume 0.000476 m3
