# Unité compacte eau-air-eau pompe à chaleur à production simultanée d'eau froide et d'eau chaude, système 4 tubes, pour installation en extérieur

- Propriété du fichier: CYPE Ingenieros S.A.
- Format: FIEBDC-3/2016
- Logiciel: Generador de precios de la construcción. CYPE Ingenieros, S.A.
- Date: 15/06/2024
- Devise: EUR
- Coûts indirects: 3 %
- Frais généraux: 13 %
- Bénéfice: 6 %
- TVA: 20 %

## R Rénovation énergétique

### RC Chauffage, climatisation et E.C.S.

#### RCV Unités centralisées de climatisation

**RCV010** U Unité compacte eau-air-eau pompe à chaleur à production simultanée d'eau froide et d'eau chaude, système 4 tubes, pour installation en extérieur.
Rénovation énergétique des bâtiments via la mise en place, en remplacement d'un équipement existant, d'unité compacte eau-air-eau pompe à chaleur de production simultanée en eau froide et en eau chaude, système à quatre tubes, puissance frigorifique nominale de 37,4 kW et puissance calorifique nominale de 52,4 kW, (température de sortie de l'eau froide: 7°C, écart de température: 5°C, et température de sortie de l'eau chaude: 50°C), débit d'eau nominal de 6,4 m³/h, débit d'air nominal de 16000 m³/h et puissance sonore de 65,3 dBA; avec interrupteur de débit, avec réfrigérant R-407C, avec manomètres, thermomètres, vanne de sécurité, purgeur, filtre, pour installation en extérieur. Totalement montée, connectée et mise en marche par l'entreprise installatrice pour le contrôle de son bon fonctionnement.
Inclut: Implantation de l'unité. Mise en place et fixation de l'unité et de ses accessoires. Connecté aux réseaux de conduction d'eau, électrique et de récupération des condensats. Mise en marche.
Critère pour le métré: Nombre d'unités prévues, selon documentation graphique du Projet.
Critère pour le mémoire: On mesurera le nombre d'unités réellement exécutées selon les spécifications du Projet.

| Code | U | Désignation | Quantité | Prix | Montant |
|---|---|---|---|---|---|
| mt42bcc200c | U | Unité compacte eau-air-eau pompe à chaleur de production simultanée en eau froide et en eau chaude, système à quatre tubes, puissance frigorifique nominale de 37,4 kW et puissance calorifique nominale de 52,4 kW, (température de sortie de l'eau froide: 7°C, écart de température: 5°C, et température de sortie de l'eau chaude: 50°C), débit d'eau nominal de 6,4 m³/h, débit d'air nominal de 16000 m³/h et puissance sonore de 65,3 dBA; avec interrupteur de débit. (matériau) | 1 | 13413.19 | 13413.190 |
| mt37www060g | U | Clapet antipollution de laiton, avec tamis en acier inoxydable avec perforations de 0,5 mm de diamètre, avec filet de 1 1/2", pour une pression maximale de travail de 16 bar et une température maximale de 110°C. (matériau) | 2 | 24.23 | 48.460 |
| mt42www040 | U | Manomètre avec bain de glycérine et diamètre de sphère de 100 mm, avec prise verticale, pour montage fileté de 1/2", échelle de pression de 0 à 5 bar. (matériau) | 4 | 43.29 | 173.160 |
| mt42www050 | U | Thermomètre bimétallique, diamètre de sphère de 100 mm, avec prise verticale, avec tube plongeur en 1/2", échelle de température de 0 à 120°C. (matériau) | 4 | 54.7 | 218.800 |
| mt37svs010h | U | Vanne de sécurité, en laiton, avec filet de 3/4" de diamètre, réglé à 4 bar de pression. (matériau) | 2 | 8.49 | 16.980 |
| mt37sgl020d | U | Purgeur d'air automatique avec flotteur et filet de 1/2" de diamètre, corps et couvercle en laiton, pour une pression maximale de travail de 10 bar et une température maximale de 110°C. (matériau) | 2 | 8.75 | 17.500 |
| mt37www050f | U | Manchon antivibration, en caoutchouc, avec filet de 1 1/2", pour une pression maximale de travail de 10 bar. (matériau) | 4 | 44.65 | 178.600 |
| mo005 | h | Compagnon professionnel III/CP2 installateur de climatisation. (main-d'œuvre) | 16.335 | 30.2 | 493.317 |
| mo104 | h | Ouvrier professionnel II/OP installateur de climatisation. (main-d'œuvre) | 16.335 | 25.99 | 424.547 |
| % | % | Frais de chantier des unités d'ouvrage | 2 % | 14984.554 | 299.691 |
|  |  | Coûts directs |  |  | 15284.245 |

## Ressources

**mt37www060g** U Clapet antipollution de laiton
Données techniques: Coût énergétique 1001.562 MJ; Émission de CO2 70.973 kg
Déchets:
- emballage: re150101 Emballages en papier et en carton. (composant de déchet); quantité 0.072 kg; Code CED 15 01 01; Masse de l'élément 1 kg; Volume 0.001333 m3

**mt37svs010h** U Vanne de sécurité, en laiton, avec filet de 3/4" de diamètre, réglé à 4 bar de pression
Données techniques: Coût énergétique 511.326 MJ; Émission de CO2 34.399 kg
Déchets:
- emballage: re150101 Emballages en papier et en carton; quantité 0.072 kg

**mt37sgl020d** U Purgeur d'air automatique avec flotteur et filet de 1/2" de diamètre
Données techniques: Coût énergétique 35.179 MJ; Émission de CO2 2.421 kg
Déchets:
- emballage: re150101 Emballages en papier et en carton; quantité 0.072 kg

**mt37www050f** U Manchon antivibration, en caoutchouc, avec filet de 1 1/2", pour une pression maximale de travail de 10 bar
Données techniques: Coût énergétique 218.117 MJ; Émission de CO2 19.384 kg
Déchets:
- emballage: re150101 Emballages en papier et en carton; quantité 0.072 kg
