# Chaudière charbon ou bois

- Propriété du fichier: CYPE Ingenieros S.A.
- Format: FIEBDC-3/2016
- Logiciel: Generador de precios de la construcción. CYPE Ingenieros, S.A.
- Date: 24/05/2024
- Devise: EUR
- Coûts indirects: 3 %
- Frais généraux: 13 %
- Bénéfice: 6 %
- TVA: 20 %

## T Équipements techniques

### TC ECS et chauffage

#### TCN Bois et charbon

**TCN010** U Chaudière charbon ou bois.
Chaudière à bois, puissance nominale de 9,9 à 22 kW, avec corps de 1590x670x1370 mm, isolation thermique, chambre de combustion, à double tourbillon, de béton réfractaire, régulation de puissance par contrôle de température de fumées, ventilateur extracteur avec contrôle de révolutions, échangeur de chaleur à tubes verticaux avec mécanisme de nettoyage automatique, tiroir pour la récupération et l'extraction des cendres sur le devant de la chaudière, contrôle de la combustion par sonde intégrée, utilisation de la chaleur résiduelle, équipement de nettoyage, système de commande intégré, pour le contrôle du ballon tampon et du système d'élévation de la température de retour, ouverture de la porte par la droite, système d'élévation de la température de retour au-dessus de 55°C, composé de vanne motorisée à 3 voies de 1" de diamètre et pompe de circulation, limiteur thermique de sécurité, réglé à 95°C, régulateur de tirage de 150 mm de diamètre, avec clapet coupe-feu, connexion antivibration pour conduit de fumées de 150 mm de diamètre, allumage automatique. Ne comprend pas le conduit pour l'évacuation des produits de la combustion. Totalement montée, connectée et mise en marche par l'entreprise installatrice pour le contrôle de son bon fonctionnement.
Inclut: Implantation à l'aide d'un plan. Présentation des éléments. Montage de la chaudière et de ses accessoires. Connexion au conduit d'évacuation. Mise en marche.
Critère pour le métré: Nombre d'unités prévues, selon documentation graphique du Projet.
Critère pour le mémoire: On mesurera le nombre d'unités réellement exécutées selon les spécifications du Projet.

| Code | U | Désignation | Quantité | Prix | Montant |
|---|---|---|---|---|---|
| mt38cbh310aa | U | Chaudière à bois, puissance nominale de 9,9 à 22 kW, avec corps de 1590x670x1370 mm, isolation thermique, chambre de combustion, à double tourbillon, de béton réfractaire, régulation de puissance par contrôle de température de fumées, ventilateur extracteur avec contrôle de révolutions, échangeur de chaleur à tubes verticaux avec mécanisme de nettoyage automatique, tiroir pour la récupération et l'extraction des cendres sur le devant de la chaudière, contrôle de la combustion par sonde intégrée, utilisation de la chaleur résiduelle, équipement de nettoyage, système de commande intégré, pour le contrôle du ballon tampon et du système d'élévation de la température de retour, ouverture de la porte par la droite. (matériau) | 1 | 6287.78 | 6287.780 |
| mt38cbh085aab | U | Système d'élévation de la température de retour au-dessus de 55°C, composé de vanne motorisée à 3 voies de 1" de diamètre et pompe de circulation, pour éviter les condensations et les dépositions de suie à l'intérieur de la chaudière, avec pressostat digital et câble d'alimentation de 5 m de longueur. (matériau) | 1 | 1039.7 | 1039.700 |
| mt38cbh096a | U | Régulateur de tirage de 150 mm de diamètre, avec clapet coupe-feu, pour chaudière. (matériau) | 1 | 312 | 312.000 |
| mt38cbh091b | U | Connexion antivibration pour conduit de fumées de 150 mm de diamètre. (matériau) | 1 | 211.58 | 211.580 |
| mt38cbh098a | U | Allumage automatique, pour chaudière à bois. (matériau) | 1 | 897 | 897.000 |
| mt38cbh100h | U | Mise en marche et formation au maniement de chaudière à bois. (matériau) | 1 | 341.25 | 341.250 |
| mo004 | h | Compagnon professionnel III/CP2 chauffagiste. (main-d'œuvre) | 4.356 | 30.2 | 131.551 |
| mo103 | h | Ouvrier professionnel II/OP chauffagiste. (main-d'œuvre) | 4.356 | 25.99 | 113.212 |
| % | % | Frais de chantier des unités d'ouvrage | 2 % | 9334.073 | 186.681 |
|  |  | Coûts directs |  |  | 9520.754 |

## Ressources

**mt38cbh310aa** U Chaudière à bois
Données techniques: Coût énergétique 17679.552 MJ; Émission de CO2 1498.411 kg
Déchets:
- emballage: re150101 Emballages en papier et en carton. (composant de déchet); quantité 2.771 kg; Code CED 15 01 01; Masse de l'élément 1 kg; Volume 0.001333 m3
- emballage: re170201 Bois. (composant de déchet); quantité 0.679 kg; Code CED 17 02 01; Masse de l'élément 1 kg; Volume 0.000909 m3
