# Système de détection des gaz

- Propriété du fichier: CYPE Ingenieros S.A.
- Format: FIEBDC-3/2016
- Logiciel: Generador de precios de la construcción. CYPE Ingenieros, S.A.
- Date: 15/06/2024
- Devise: EUR
- Coûts indirects: 3 %
- Frais généraux: 13 %
- Bénéfice: 6 %
- TVA: 20 %

## T Équipements techniques

### TG Installations de gaz

#### TGL Détection et alarme

**TGL040** U Système de détection des gaz.
Système de détection automatique de gaz naturel pour 2 zones de détection composé de centrale de détection automatique de gaz, analogique, pour 2 zones, de 355x260x85 mm, avec degré de protection IP43, 2 barres de DELs indiquant l'état de fonctionnement, l'état des détecteurs et la concentration de gaz mesurée par le détecteur de chaque zone, 3 niveaux d'alarme, 3 relais de sortie, un de 230 V, un de 12 Vdc et un avec les contacts libres de tension, pour chaque niveau d'alarme et source d'alimentation de 230 V; 2 détecteurs catalytiques de gaz naturel, pour alimentation à 12 ou 24 Vcc, de 140x162x91 mm, avec degré de protection IP66, apte pour les atmosphères explosives (zones ATEX), selon NF EN 60079-29-1; 1 sirène avec signal optique et acoustique et la canalisation de protection de câblage encastrée constituée de tube en PVC flexible, annelé, avec IP545. Comprend le câble non propagateur de flamme libre d'halogènes, les éléments de fixation et les accessoires nécessaires pour être correctement installée.
Critère d'évaluation économique: Le prix ne comprend pas les travaux auxiliaires de maçonnerie pour installations.
Inclut: Implantation et tracé de l'installation. Mise en place et fixation du tube protecteur et des boîtes. Pose des câbles. Mise en place et fixation des équipements. Montage, connexion et contrôle de son bon fonctionnement.
Critère pour le métré: Nombre d'unités prévues, selon documentation graphique du Projet.
Critère pour le mémoire: On mesurera le nombre d'unités réellement exécutées selon les spécifications du Projet.

| Code | U | Désignation | Quantité | Prix | Montant |
|---|---|---|---|---|---|
| mt41dce040a | U | Centrale de détection automatique de gaz, analogique, pour 2 zones, de 355x260x85 mm, avec degré de protection IP43, 2 barres de DELs indiquant l'état de fonctionnement, l'état des détecteurs et la concentration de gaz mesurée par le détecteur de chaque zone, 3 niveaux d'alarme, 3 relais de sortie, un de 230 V, un de 12 Vdc et un avec les contacts libres de tension, pour chaque niveau d'alarme et source d'alimentation de 230 V, selon NF EN 60079-29-1. (matériau) | 1 | 879.14 | 879.140 |
| mt41rte030c | U | Batterie de 12 V et 3 Ah. (matériau) | 2 | 20.37 | 40.740 |
| mt41die061a | U | Détecteur catalytique de gaz naturel, pour alimentation à 12 ou 24 Vcc, de 140x162x91 mm, avec degré de protection IP66, apte pour les atmosphères explosives (zones ATEX), selon NF EN 60079-29-1. (matériau) | 2 | 553.61 | 1107.220 |
| mt41apu040 | U | Sirène pour système de détection de gaz, avec signal optique et acoustique, avec éléments de fixation. (matériau) | 1 | 171 | 171.000 |
| mt35aia010a | m | Tube souple en PVC, annelé, de couleur noire, de 16 mm de diamètre nominal, pour canalisation encastrée dans des parois maçonnées (horizontales et verticales). Résistance à la compression 320 N, résistance à l'impact 1 joule, température de travail -5°C jusqu'à 60°C, avec degré de protection IP545 selon NF EN 60529, non propagateur de la flamme. Selon NF EN 61386-1 et NF EN 61386-22. (matériau) | 50 | 0.37 | 18.500 |
| mt35cun020a | m | Câble unipolaire H07Z1-K (AS), sa tension assignée étant de 450/750 V, réaction au feu classe Cca-s1a,d1,a1 selon FR EN 50575, avec conducteur multifilaire de cuivre classe 5 (-K) de 1,5 mm² de section, avec isolation de composé thermoplastique à base de polyoléfine sans halogènes à faible émission de fumées et de gaz corrosifs (Z1). (matériau) | 109 | 0.41 | 44.690 |
| mo006 | h | Compagnon professionnel III/CP2 installateur de réseaux et d'équipements de détection et de sécurité. (main-d'œuvre) | 2.684 | 30.2 | 81.057 |
| mo105 | h | Ouvrier professionnel II/OP installateur de réseaux et d'équipements de détection et de sécurité. (main-d'œuvre) | 2.684 | 25.99 | 69.757 |
| % | % | Frais de chantier des unités d'ouvrage | 2 % | 2412.104 | 48.242 |
|  |  | Coûts directs |  |  | 2460.346 |

Déchets:
- pose: mt35aia010a; facteur de déchet 0.0275
- pose: mt35cun020a; facteur de déchet 0.0165

## Ressources

**mt41apu040** U Sirène pour système de détection de gaz, avec signal optique et acoustique, avec éléments de fixation
Données techniques: Coût énergétique 0.021 MJ; Émission de CO2 0.032 kg
Déchets:
- emballage: re150101 Emballages en papier et en carton. (composant de déchet); quantité 0.038 kg; Code CED 15 01 01; Masse de l'élément 1 kg; Volume 0.001333 m3

**mt35aia010a** m Tube souple en PVC
Données techniques: Coût énergétique 11.626 MJ; Émission de CO2 0.577 kg; Code CED 17 02 03; Masse de l'élément 0.12 kg; Volume 0.0002 m3

**mt35cun020a** m Câble unipolaire H07Z1-K (AS)
Données techniques: Coût énergétique 2.663 MJ; Émission de CO2 0.201 kg; Code CED 17 04 11; Masse de l'élément 0.02 kg; Volume 0.000013 m3
Déchets:
- emballage: re150101 Emballages en papier et en carton; quantité 0.065 kg
