# Citerne préfabriquée pour eau potable, à enterrer

- Propriété du fichier: CYPE Ingenieros S.A.
- Format: FIEBDC-3/2016
- Logiciel: Generador de precios de la construcción. CYPE Ingenieros, S.A.
- Date: 15/06/2024
- Devise: EUR
- Coûts indirects: 3 %
- Frais généraux: 13 %
- Bénéfice: 6 %
- TVA: 20 %

## T Équipements techniques

### TP Installations de distribution de l'eau

#### TPS Réservoirs/surpresseurs

**TPS050** U Citerne préfabriquée pour eau potable, à enterrer.
Citerne verticale en polyester renforcé de fibre de verre, de 12000 l, avec bouche d'accès de 560 mm de diamètre, entrée d'air et trop-plein, d'eau potable, à enterrer; vanne d'isolement à opercule en laiton fondu de 3/4" DN 20 mm pour l'entrée; mécanisme de coupure de remplissage constitué de vanne à flotteur; vanne d'isolement à opercule en laiton fondu de 1" DN 25 mm pour la sortie. Comprend les produits complémentaires. Totalement montée, connectée et testée. Ne comprend pas l'ouvrage civil.
Inclut: Implantation. Nettoyage de la base d'appui de la citerne. Introduction de la citerne. Fixation et montage de la citerne. Mise en place et montage des vannes. Mise en place et fixation des tuyauteries et des accessoires.
Critère pour le métré: Nombre d'unités prévues, selon documentation graphique du Projet.
Critère pour le mémoire: On mesurera le nombre d'unités réellement exécutées selon les spécifications du Projet.

| Code | U | Désignation | Quantité | Prix | Montant |
|---|---|---|---|---|---|
| mt37svc010c | U | Vanne à opercule en laiton fondu, à visser, de 3/4". (matériau) | 1 | 5.89 | 5.890 |
| mt37vfl010b | U | Vanne à flotteur de 3/4" de diamètre, pour une pression maximum de 6 bar, avec corps en laiton, flotteur sphérique fileté en laiton et obturateur en caoutchouc. (matériau) | 1 | 49.8 | 49.800 |
| mt37dps050i | U | Citerne verticale en polyester renforcé de fibre de verre, de 12000 l, avec bouche d'accès de 560 mm de diamètre, entrée d'air et trop-plein, à enterrer. (matériau) | 1 | 6567.02 | 6567.020 |
| mt37svc010f | U | Vanne à opercule en laiton fondu, à visser, de 1". (matériau) | 1 | 9.14 | 9.140 |
| mt37www010 | U | Produits complémentaires pour installations de plomberie. (matériau) | 1 | 1.4 | 1.400 |
| mq04cag010a | h | Camion grue jusqu'à 6 t de charge maximale. (matériel) | 0.232 | 55.38 | 12.848 |
| mo008 | h | Compagnon professionnel III/CP2 plombier. (main-d'œuvre) | 3.641 | 30.2 | 109.958 |
| mo107 | h | Ouvrier professionnel II/OP plombier. (main-d'œuvre) | 3.641 | 25.99 | 94.630 |
| % | % | Frais de chantier des unités d'ouvrage | 2 % | 6850.686 | 137.014 |
|  |  | Coûts directs |  |  | 6987.700 |

## Ressources

**mt37svc010c** U Vanne à opercule en laiton fondu, à visser, de 3/4"
Données techniques: Coût énergétique 491.999 MJ; Émission de CO2 33.101 kg
Déchets:
- emballage: re150101 Emballages en papier et en carton. (composant de déchet); quantité 0.072 kg; Code CED 15 01 01; Masse de l'élément 1 kg; Volume 0.001333 m3

**mt37vfl010b** U Vanne à flotteur de 3/4" de diamètre
Données techniques: Coût énergétique 224.935 MJ; Émission de CO2 15.165 kg
Déchets:
- emballage: re150101 Emballages en papier et en carton; quantité 0.072 kg

**mt37dps050i** U Citerne verticale en polyester renforcé de fibre de verre
Données techniques: Coût énergétique 20318.405 MJ; Émission de CO2 911.696 kg
Déchets:
- emballage: re150101 Emballages en papier et en carton; quantité 1.584 kg

**mt37svc010f** U Vanne à opercule en laiton fondu, à visser, de 1"
Données techniques: Coût énergétique 597.419 MJ; Émission de CO2 40.181 kg
Déchets:
- emballage: re150101 Emballages en papier et en carton; quantité 0.072 kg
