# Unité extérieure d'air conditionné, pompe à chaleur

- Propriété du fichier: CYPE Ingenieros S.A.
- Format: FIEBDC-3/2016
- Logiciel: Generador de precios de la construcción. CYPE Ingenieros, S.A.
- Date: 15/06/2024
- Devise: EUR
- Coûts indirects: 3 %
- Frais généraux: 13 %
- Bénéfice: 6 %
- TVA: 20 %

## T Équipements techniques

### TV Climatisation et ventilation

#### TVL Système Mitsubishi Electric à débit de réfrigérant variable

**TVL010** U Unité extérieure d'air conditionné, pompe à chaleur.
Unité extérieure d'air conditionné, pour système air-air multisplit, avec débit variable de réfrigérant, pompe à chaleur, pour gaz R-410A, alimentation monophasée (230V/50Hz), gamme City Multi, série Multi-S, modèle PUMY-SP112VKM2 "MITSUBISHI ELECTRIC", puissance frigorifique nominale 12,5 kW (température de bulbe humide de l'air intérieur 19°C, température de bulbe sec de l'air extérieur 35°C), EER 4,03, SEER 7,24, consommation électrique nominale en refroidissement 4,46 kW, intervalle de fonctionnement de température de bulbe sec de l'air extérieur en refroidissement de -5 à 52°C, puissance calorifique nominale 14 kW (température de bulbe sec de l'air intérieur 20°C, température de bulbe humide de l'air extérieur 6°C), COP 4,42, SCOP 5,07, consommation électrique nominale en chauffage 3,66 kW, intervalle de fonctionnement de température de bulbe sec de l'air extérieur en chauffage de -20 à 15°C, connectibilité d'au maximum 9 unités intérieures avec un pourcentage de capacité minimum de 50% et maximum de 130%, compresseur scroll hermétiquement scellé avec contrôle Inverter, 1050x981x330 mm, poids 93 kg, pression sonore 52 dBA, puissance sonore 72 dBA, débit d'air 77 m³/min, longueur totale maximale d'une tuyauterie frigorifique 300 m, différence maximale de hauteur d'installation 50 m si l'unité extérieure se trouve au-dessus des unités intérieures et 40 m si elle se trouve en dessous. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42mee012a | U | Unité extérieure d'air conditionné, pour système air-air multisplit, avec débit variable de réfrigérant, pompe à chaleur, pour gaz R-410A, alimentation monophasée (230V/50Hz), gamme City Multi, série Multi-S, modèle PUMY-SP112VKM2 "MITSUBISHI ELECTRIC", puissance frigorifique nominale 12,5 kW (température de bulbe humide de l'air intérieur 19°C, température de bulbe sec de l'air extérieur 35°C), EER 4,03, SEER 7,24, consommation électrique nominale en refroidissement 4,46 kW, intervalle de fonctionnement de température de bulbe sec de l'air extérieur en refroidissement de -5 à 52°C, puissance calorifique nominale 14 kW (température de bulbe sec de l'air intérieur 20°C, température de bulbe humide de l'air extérieur 6°C), COP 4,42, SCOP 5,07, consommation électrique nominale en chauffage 3,66 kW, intervalle de fonctionnement de température de bulbe sec de l'air extérieur en chauffage de -20 à 15°C, connectibilité d'au maximum 9 unités intérieures avec un pourcentage de capacité minimum de 50% et maximum de 130%, compresseur scroll hermétiquement scellé avec contrôle Inverter, 1050x981x330 mm, poids 93 kg, pression sonore 52 dBA, puissance sonore 72 dBA, débit d'air 77 m³/min, longueur totale maximale d'une tuyauterie frigorifique 300 m, différence maximale de hauteur d'installation 50 m si l'unité extérieure se trouve au-dessus des unités intérieures et 40 m si elle se trouve en dessous. (matériau) | 1 | 6431 | 6431.000 |
| mt42www080 | U | Kit d'amortisseurs antivibration de sol, composé de quatre amortisseurs en caoutchouc, avec leurs vis, écrous et rondelles correspondants. (matériau) | 1 | 8 | 8.000 |
| mo005 | h | Compagnon professionnel III/CP2 installateur de climatisation. (main-d'œuvre) | 4.186 | 30.2 | 126.417 |
| mo104 | h | Ouvrier professionnel II/OP installateur de climatisation. (main-d'œuvre) | 4.186 | 25.99 | 108.794 |
| % | % | Frais de chantier des unités d'ouvrage | 2 % | 6674.211 | 133.484 |
|  |  | Coûts directs |  |  | 6807.695 |

## Ressources

**mt42mee012a** U Unité extérieure d'air conditionné
Données techniques: Coût énergétique 4278.316 MJ; Émission de CO2 292.773 kg
Déchets:
- emballage: re150101 Emballages en papier et en carton. (composant de déchet); quantité 0.18 kg; Code CED 15 01 01; Masse de l'élément 1 kg; Volume 0.001333 m3
- emballage: re170203 Plastique. (composant de déchet); quantité 0.09 kg; Code CED 17 02 03; Masse de l'élément 1 kg; Volume 0.001667 m3
