# Pieu géothermique

- Propriété du fichier: CYPE Ingenieros S.A.
- Format: FIEBDC-3/2016
- Logiciel: Generador de precios de la construcción. CYPE Ingenieros, S.A.
- Date: 23/05/2024
- Devise: EUR
- Coûts indirects: 3 %
- Frais généraux: 13 %
- Bénéfice: 6 %
- TVA: 20 %

## T Équipements techniques

### TV Climatisation et ventilation

#### TVS Géothermie

**TVS060** U Pieu géothermique.
Tuyauterie pour réalisation d'un pieu géothermique, constituée de tube de polyéthylène réticulé (PE-Xa), de 50 mm de diamètre extérieur et 4,6 mm d'épaisseur, SDR11, avec, flexibles de fixation à l'armature du pieu (non comprise dans ce prix), bouchons pour les tubes. Comprend les connexions de conduites et les arrêts. Totalement monté, connecté et testé.
Inclut: Mise en place de tuyauteries, d'accessoires et de pièces spéciales. Connexion de tous les circuits.
Critère pour le métré: Nombre d'unités prévues, selon documentation graphique du Projet.
Critère pour le mémoire: On mesurera le nombre d'unités réellement exécutées selon les spécifications du Projet.

| Code | U | Désignation | Quantité | Prix | Montant |
|---|---|---|---|---|---|
| mt37tpu075ec | m | Tube de polyéthylène réticulé (PE-Xa), de 50 mm de diamètre extérieur et 4,6 mm d'épaisseur, SDR11, selon NF EN ISO 15875-2, avec le prix augmenté de 10% pour cause d'accessoires et pièces spéciales. (matériau) | 82 | 16.16 | 1325.120 |
| mt37tpu705a | U | Flexible en polyamide pour fixation de la tuyauterie. (matériau) | 80 | 0.08 | 6.400 |
| mt37sgu033e | U | Couvercle pour tube en polyéthylène réticulé (PE-Xa) de 50 mm de diamètre, SDR11. (matériau) | 8 | 3.96 | 31.680 |
| mo004 | h | Compagnon professionnel III/CP2 chauffagiste. (main-d'œuvre) | 1.027 | 30.2 | 31.015 |
| mo103 | h | Ouvrier professionnel II/OP chauffagiste. (main-d'œuvre) | 1.027 | 25.99 | 26.692 |
| % | % | Frais de chantier des unités d'ouvrage | 2 % | 1420.907 | 28.418 |
|  |  | Coûts directs |  |  | 1449.325 |

Déchets:
- pose: mt37tpu075ec; facteur de déchet 0.026053
- pose: mt37tpu705a Flexible en polyamide pour fixation de la tuyauterie; facteur de déchet 0.028
- pose: mt37sgu033e Couvercle pour tube en polyéthylène réticulé (PE-Xa) de 50 mm de diamètre, SDR11; facteur de déchet 0.04325

## Ressources

**mt37tpu075ec** m Tube de polyéthylène réticulé (PE-Xa)
Données techniques: Coût énergétique 60.356 MJ; Émission de CO2 2.997 kg; Code CED 17 02 03; Masse de l'élément 0.623 kg; Volume 0.001038 m3

**mt37tpu705a** U Flexible en polyamide pour fixation de la tuyauterie
Données techniques: Coût énergétique 0.116 MJ; Émission de CO2 0.035 kg; Code CED 17 02 03; Masse de l'élément 0.001 kg; Volume 0.000002 m3
Déchets:
- emballage: re150101 Emballages en papier et en carton. (composant de déchet); quantité 0.035 kg; Code CED 15 01 01; Masse de l'élément 1 kg; Volume 0.001333 m3

**mt37sgu033e** U Couvercle pour tube en polyéthylène réticulé (PE-Xa) de 50 mm de diamètre, SDR11
Données techniques: Coût énergétique 5.501 MJ; Émission de CO2 0.224 kg; Code CED 17 02 03; Masse de l'élément 0.04 kg; Volume 0.000067 m3
Déchets:
- emballage: re150101 Emballages en papier et en carton; quantité 0.035 kg
