# Tuyauterie pour circuit de distribution d'eau

- Propriété du fichier: CYPE Ingenieros S.A.
- Format: FIEBDC-3/2016
- Logiciel: Generador de precios de la construcción. CYPE Ingenieros, S.A.
- Date: 05/06/2024
- Devise: EUR
- Coûts indirects: 3 %
- Frais généraux: 13 %
- Bénéfice: 6 %
- TVA: 20 %

## T Équipements techniques

### TV Climatisation et ventilation

#### TVS Géothermie

**TVS090** m Tuyauterie pour circuit de distribution d'eau.
Tuyauterie pour circuit de connexion d'une pompe à chaleur avec un collecteur, enterrée, constituée de tube en polyéthylène haute densité (PE 80), de 50 mm de diamètre extérieur, PN=8 atm et 3 mm d'épaisseur, SDR11. Comprend les accessoires et les pièces spéciales. Totalement montée, connectée et testée.
Inclut: Implantation du parcours des tuyaux, des accessoires et des pièces spéciales. Mise en place et fixation de la tuyauterie, des accessoires et des pièces spéciales. Connexion de tous les circuits.
Critère pour le métré: Longueur mesurée selon documentation graphique du Projet.
Critère pour le mémoire: On mesurera la longueur réellement exécutée selon les spécifications du Projet.

| Code | U | Désignation | Quantité | Prix | Montant |
|---|---|---|---|---|---|
| mt37sgg060dc | m | Tube en polyéthylène haute densité (PE 80), de 50 mm de diamètre extérieur, PN=8 atm et 3 mm d'épaisseur, SDR11, selon NF EN 12201-2, avec le prix augmenté de 10% pour cause d'accessoires et pièces spéciales. (matériau) | 1 | 4.48 | 4.480 |
| mo004 | h | Compagnon professionnel III/CP2 chauffagiste. (main-d'œuvre) | 0.476 | 30.2 | 14.375 |
| mo103 | h | Ouvrier professionnel II/OP chauffagiste. (main-d'œuvre) | 0.476 | 25.99 | 12.371 |
| % | % | Frais de chantier des unités d'ouvrage | 2 % | 31.226 | 0.625 |
|  |  | Coûts directs |  |  | 31.851 |
