# Tuyauterie pour circuit de distribution d'eau

- Propriété du fichier: CYPE Ingenieros S.A.
- Format: FIEBDC-3/2016
- Logiciel: Generador de precios de la construcción. CYPE Ingenieros, S.A.
- Date: 28/05/2024
- Devise: EUR
- Coûts indirects: 3 %
- Frais généraux: 13 %
- Bénéfice: 6 %
- TVA: 20 %

## T Équipements techniques

### TV Climatisation et ventilation

#### TVS Géothermie

**TVS090** m Tuyauterie pour circuit de distribution d'eau.
Tuyauterie pour circuit de connexion d'une pompe à chaleur avec un collecteur, enterrée, constituée de tube de polyéthylène réticulé (PE-Xa), recouvert d'une couche de polyéthylène noir résistant aux rayons UV, de 20 mm de diamètre extérieur et 1,9 mm d'épaisseur, SDR11. Comprend les accessoires et les pièces spéciales. Totalement montée, connectée et testée.
Inclut: Implantation du parcours des tuyaux, des accessoires et des pièces spéciales. Mise en place et fixation de la tuyauterie, des accessoires et des pièces spéciales. Connexion de tous les circuits.
Critère pour le métré: Longueur mesurée selon documentation graphique du Projet.
Critère pour le mémoire: On mesurera la longueur réellement exécutée selon les spécifications du Projet.

| Code | U | Désignation | Quantité | Prix | Montant |
|---|---|---|---|---|---|
| mt37tpu060ac | m | Tube de polyéthylène réticulé (PE-Xa), recouvert d'une couche de polyéthylène noir résistant aux rayons UV, de 20 mm de diamètre extérieur et 1,9 mm d'épaisseur, SDR11, selon NF EN ISO 15875-2, avec le prix augmenté de 10% pour cause d'accessoires et pièces spéciales. (matériau) | 1 | 2.7 | 2.700 |
| mo004 | h | Compagnon professionnel III/CP2 chauffagiste. (main-d'œuvre) | 0.426 | 30.2 | 12.865 |
| mo103 | h | Ouvrier professionnel II/OP chauffagiste. (main-d'œuvre) | 0.426 | 25.99 | 11.072 |
| % | % | Frais de chantier des unités d'ouvrage | 2 % | 26.637 | 0.533 |
|  |  | Coûts directs |  |  | 27.170 |

Déchets:
- pose: mt37tpu060ac; facteur de déchet 0.0275049

## Ressources

**mt37tpu060ac** m Tube de polyéthylène réticulé (PE-Xa)
Données techniques: Coût énergétique 9.979 MJ; Émission de CO2 0.495 kg; Code CED 17 02 03; Masse de l'élément 0.103 kg; Volume 0.000172 m3
