# Regard de visite préfabriqué en PVC annelé

- Propriété du fichier: CYPE INGENIEROS, S.A.
- Format: FIEBDC-3/2002
- Devise: EUR
- Coûts indirects: 3.00 %
- Frais généraux: 13.00 %
- Bénéfice: 6.00 %
- TVA: 20.00 %

## A VRD et aménagements extérieurs

### AA Assainissement

#### AAB Regards

**AAB080** U Regard de visite préfabriqué en PVC annelé.
Réalisation d'un regard de visite avec échelle à diamètre nominal 1000 mm et hauteur nominale 3 m, totalement étanche selon la norme EN 476, composé de corps en PVC à double paroi, celle extérieure annelée et celle intérieur lisse, couleur tuile RAL 8023, rigidité annulaire nominale 8 kN/m², avec les pattes installées, pièce raccord intégral au collecteur (permet la visita du collecteur) de 630 mm de diamètre, en polyéthylène haute densité, équipée d'un joint d'étanchéité, et cône réducteur en polyéthylène haute densité, de 600 mm de diamètre nominal dans la bouche, à placer sur le corps du puits, sur dalle de 30 cm d'épaisseur en béton armé C35/45 (XC3(F) + XA2(F); D20; S2; Cl 0,2), encastrement du corps du collecteur 10 cm dans la dalle, légèrement armée avec un treillis soudé ST 35 100x300 mm en acier FE E 500, et dalle autour de la bouche du cône de 150x150 cm et 20 cm d'épaisseur en béton massif C30/37 (X0(F); D20; S2; Cl 0,4); avec fermeture de couvercle circulaire avec blocage et cadre en fonte classe D-400 selon NF EN 124, installé dans revêtement de rues, y compris celles piétonnes, ou zones de stationnement pour tout type de véhicules.
Critère d'évaluation économique: Le prix comprend les équipements, la machinerie et les matériels nécessaires pour le déplacement et la disposition des éléments sur chantier, mais il ne comprend ni l'excavation ni le remblai de l'arrière.
Inclut: Implantation. Mise en place du treillis soudé pour le dallage. Coulage et compactage du béton pour la réalisation du dallage. Montage. Connexion des collecteurs au regard. Coulage et compactage du béton pour la réalisation de la dalle autour de la bouche du cône. Mise en place d'un cadre, d'un tampon et d'accessoires. Contrôle de son bon fonctionnement.
Critère pour le métré: Nombre d'unités prévues, selon documentation graphique du Projet.
Critère pour le mémoire: On mesurera le nombre d'unités réellement exécutées selon les spécifications du Projet.

| Code | U | Désignation | Quantité | Prix | Montant |
|---|---|---|---|---|---|
| mt10haf030hOog | m³ | Béton C35/45 (XC3(F) + XA2(F); D20; S2; Cl 0,2), prêt à l'emploi, selon NF EN 206. (matériau) | 0.530 | 154.24 | 81.75 |
| mt07ame030dkc | m² | Treillis soudé ST 35 100x300 mm, avec fils de fer longitudinaux de 7 mm de diamètre et fils de fer transversaux de 7 mm de diamètre, acier Fe E 500, selon NF A35-080-2. (matériau) | 1.767 | 9.91 | 17.51 |
| mt11ade050ac | U | Regard de visite avec échelle à diamètre nominal 1000 mm et hauteur nominale 3 m, totalement étanche selon la norme EN 476, composé de corps en PVC à double paroi, celle extérieure annelée et celle intérieur lisse, couleur tuile RAL 8023, rigidité annulaire nominale 8 kN/m², avec les pattes installées, pièce raccord intégral au collecteur (permet la visita du collecteur) de 630 mm de diamètre, en polyéthylène haute densité, équipée d'un joint d'étanchéité, et cône réducteur en polyéthylène haute densité, de 600 mm de diamètre nominal dans la bouche, à placer sur le corps du puits. (matériau) | 1.000 | 1606.22 | 1606.22 |
| mt10hmf030B | m³ | Béton massif C30/37 (X0(F); D20; S2; Cl 0,4), prêt à l'emploi, selon NF EN 206. (matériau) | 0.293 | 115.43 | 33.82 |
| mt46tpr010q | U | Couvercle circulaire avec blocage via trois languettes et cadre en fonte ductile de 850 mm de diamètre extérieur et 100 mm de hauteur, passage libre de 600 mm, pour puits, classe D-400 selon NF EN 124. Couvercle revêtu d'une peinture bitumineuse et un cadre pourvu d'un joint d'insonorisation en polyéthylène et d'un dispositif antivol. (matériau) | 1.000 | 115.00 | 115.00 |
| mq04cag010a | h | Camion grue jusqu'à 6 t de charge maximale. (matériel) | 0.278 | 55.38 | 15.40 |
| au00auh020 |  | Rigole pour le coulage du béton. | 1.000 | 0.00 | 0.00 |
| au00auh040 |  | Vibreur de béton, électrique. | 1.000 | 0.00 | 0.00 |
| mo041 | h | Compagnon professionnel III/CP2 VRD espaces publics. (main-d'œuvre) | 2.621 | 29.25 | 76.66 |
| mo087 | h | Ouvrier professionnel II/OP VRD espaces publics. (main-d'œuvre) | 1.311 | 26.02 | 34.11 |
| % | % | Frais de chantier des unités d'ouvrage | 2 % | 1980.47 | 39.61 |
|  |  | Coûts directs |  |  | 2020.08 |
