# Porte intérieure d'entrée au logement, en bois

- Propriété du fichier: CYPE INGENIEROS, S.A.
- Format: FIEBDC-3/2002
- Devise: EUR
- Coûts indirects: 3.00 %
- Frais généraux: 13.00 %
- Bénéfice: 6.00 %
- TVA: 20.00 %

## E Enveloppe et finition extérieure

### EM Menuiseries extérieures

#### EME Portes d'entrée

**EME020** U Porte intérieure d'entrée au logement, en bois.
Porte intérieure avec blindage d'entrée au logement de 203x82,5x4,5 cm, avec deux plaques en acier galvanisées de 0,80 mm, vantail de panneau aggloméré, plaqué avec bois national, vernie en atelier; cadre en bois massif. Comprend couvre-joints du même matériau et de même finition que le vantail, les ferrures d'attache, de fermeture et la béquille sur garniture plaque longue en laiton, couleur noire, finition brillant, série basique.
Inclut: Mise en place, aplomb et nivellement des cadres. Mise en place des éléments de fixation d'encadrements. Mise en place des ferrures d'attache. Mise en place du vantail. Mise en place des ferrures de fermeture. Mise en place des accessoires.
Critère pour le métré: Nombre d'unités prévues, selon documentation graphique du Projet.
Critère pour le mémoire: On mesurera le nombre d'unités réellement exécutées selon les spécifications du Projet.

| Code | U | Désignation | Quantité | Prix | Montant |
|---|---|---|---|---|---|
| mt22aap012a | U | Cadre en bois massif, pour porte à un vantail, avec éléments de fixation. (matériau) | 1.000 | 24.80 | 24.80 |
| mt22ata010buf | m | Couvre-joint de MDF, avec contreplaqué en bois, 70x10 mm, avec vernissage en atelier. (matériau) | 10.400 | 1.29 | 13.42 |
| mt23ppa020a | U | Serrure haute sécurité, à larder (verrous), à trois points d'ancrage, verrou renforcé au point de fermeture centrale. Verrou à trois pênes en acier dans les autres points de fermeture, cylindre type monobloc, têtière, plaque protectrice, accessoires et vis de liaison, pour porte d'entrée au logement avec blindage. Selon NF EN 12209. (matériau) | 1.000 | 99.57 | 99.57 |
| mt22pxh011nb | U | Porte d'entrée avec blindage de panneau aggloméré, plaqué avec bois national, vernie en atelier, de 203x82,5x4,5 cm. (matériau) | 1.000 | 159.71 | 159.71 |
| mt23ppa030 | U | Charnière haute sécurité, anti-dégondage, avec 8 roulements, de hauteur 2030/2110 mm et de largeur 40/45 mm, pour porte d'entrée au logement avec blindage, selon NF EN 1935. (matériau) | 1.000 | 46.45 | 46.45 |
| mt23hal010aa | U | Jeu de béquille et garniture plaque longue en laiton, couleur noire, finition brillant, série basique, pour porte d'entrée au logement. (matériau) | 1.000 | 11.78 | 11.78 |
| mt23hal020a | U | Poignée extérieure avec garniture, en laiton, couleur noire, finition brillant, série basique, pour porte d'entrée au logement. (matériau) | 1.000 | 8.56 | 8.56 |
| mt23hal100a | U | Judas optique grand angle de 14 mm de diamètre et de 35 à 60 mm de longueur, avec volet obturateur incorporé, en laiton, couleur noire, finition brillant, série basique, pour porte d'entrée au logement. (matériau) | 1.000 | 1.08 | 1.08 |
| op00cla010 |  | Cloueuse pneumatique. | 1.000 | 0.00 | 0.00 |
| op00gra010 |  | Agrafeuse. | 1.000 | 0.00 | 0.00 |
| op00sie010 |  | Scie sauteuse. | 1.000 | 0.00 | 0.00 |
| op00cep010 |  | Varlope. | 1.000 | 0.00 | 0.00 |
| op00ato010 |  | Tournevis. | 1.000 | 0.00 | 0.00 |
| mo017 | h | Compagnon professionnel III/CP2 menuisier bois. (main-d'œuvre) | 2.271 | 29.77 | 67.61 |
| mo058 | h | Ouvrier professionnel II/OP menuisier bois. (main-d'œuvre) | 2.271 | 26.23 | 59.57 |
| % | % | Frais de chantier des unités d'ouvrage | 2 % | 492.55 | 9.85 |
|  |  | Coûts directs |  |  | 502.40 |
