# Menuiserie extérieure en aluminium "CORTIZO"

- Propriété du fichier: CYPE INGENIEROS, S.A.
- Format: FIEBDC-3/2002
- Devise: EUR
- Coûts indirects: 3.00 %
- Frais généraux: 13.00 %
- Bénéfice: 6.00 %
- TVA: 20.00 %

## E Enveloppe et finition extérieure

### EM Menuiseries extérieures

#### EMU Aluminium

**EMU030** U Menuiserie extérieure en aluminium "CORTIZO".
Fenêtre en aluminium, série Cor-80 Industrial "CORTIZO", avec rupture de pont thermique, deux vantaux battants, s'ouvrant vers l'intérieur, dimensions 800x1300 mm, finition laquée couleur blanche, avec le tampon QUALICOAT, qui garantit l'épaisseur et la qualité du processus de laquage, composée de vantail de 88 mm et cadre de 80 mm, parcloses, dormant, joints d'étanchéité en EPDM, poignée Arch Invisible et ferrures, selon NF EN 14351-1; transmittance thermique du cadre: Uh,m = à partir de 1,3 W/(m²K); épaisseur maximale du vitrage: 65 mm, avec classification à la perméabilité à l'air classe 4, selon NF EN 12207, classification à l'étanchéité à l'eau classe E1950, selon NF EN 12208, et classification à la résistance à la charge du vent classe C5, selon NF EN 12210, sans précadre et sans volet roulant. Comprend les pattes d'ancrage pour la fixation de la menuiserie, le mastic adhésif et le silicone neutre pour le scellement des joints périphériques extérieur et intérieur, entre la menuiserie et l'ouvrage. TSAC.
Critère d'évaluation économique: Le prix ne comprend pas la mise en place sur site de la menuiserie.
Inclut: Ajustement final des vantaux. Scellement du joint périphérique entre la menuiserie extérieure et le parement.
Critère pour le métré: Nombre d'unités prévues, selon documentation graphique du Projet.
Critère pour le mémoire: On mesurera le nombre d'unités réellement exécutées selon les spécifications du Projet.

| Code | U | Désignation | Quantité | Prix | Montant |
|---|---|---|---|---|---|
| mt25pfz280aagc | U | Fenêtre en aluminium, série Cor-80 Industrial "CORTIZO", avec rupture de pont thermique, deux vantaux battants, s'ouvrant vers l'intérieur, dimensions 800x1300 mm, finition laquée couleur blanche, avec le tampon QUALICOAT, qui garantit l'épaisseur et la qualité du processus de laquage, composée de vantail de 88 mm et cadre de 80 mm, parcloses, dormant, joints d'étanchéité en EPDM, poignée Arch Invisible et ferrures, selon NF EN 14351-1; transmittance thermique du cadre: Uh,m = à partir de 1,3 W/(m²K); épaisseur maximale du vitrage: 65 mm, avec classification à la perméabilité à l'air classe 4, selon NF EN 12207, classification à l'étanchéité à l'eau classe E1950, selon NF EN 12208, et classification à la résistance à la charge du vent classe C5, selon NF EN 12210. TSAC. (matériau) | 1.000 | 555.52 | 555.52 |
| mt22www010a | U | Cartouche de 290 ml de mastic adhésif monocomposant, neutre, super-élastique, à base de polymère MS, couleur blanche, avec résistance aux intempéries et aux rayons UV et élongation jusqu'à rupture 750%. (matériau) | 0.714 | 5.29 | 3.78 |
| mt22www050a | U | Cartouche de 300 ml de silicone neutre oxymique, à élasticité permanente et séchage rapide, couleur blanche, intervalle de température de travail de -60 à 150°C, avec résistance aux rayons UV, dureté Shore A approchée de 22, selon NF EN ISO 868 et élongation à la rupture >= 800%, selon NF EN ISO 8339. (matériau) | 0.336 | 4.73 | 1.59 |
| op00ato010 |  | Tournevis. | 1.000 | 0.00 | 0.00 |
| mo018 | h | Compagnon professionnel III/CP2 menuisier PVC et métal. (main-d'œuvre) | 1.595 | 29.71 | 47.39 |
| mo059 | h | Ouvrier professionnel II/OP menuisier PVC et métal. (main-d'œuvre) | 1.039 | 26.10 | 27.12 |
| % | % | Frais de chantier des unités d'ouvrage | 2 % | 635.40 | 12.71 |
|  |  | Coûts directs |  |  | 648.11 |
