# Démontage d'une couverture de plaques de fibrociment avec amiante en toiture inclinée

- Propriété du fichier: CYPE INGENIEROS, S.A.
- Format: FIEBDC-3/2002
- Devise: EUR
- Coûts indirects: 3.00 %
- Frais généraux: 13.00 %
- Bénéfice: 6.00 %
- TVA: 20.00 %

## E Enveloppe et finition extérieure

### EU Couvertures de toitures inclinées

#### EUD Démolition

**EUD030** m² Démontage d'une couverture de plaques de fibrociment avec amiante en toiture inclinée.
Démontage d'une couverture de plaques de fibrociment avec amiante, fixée mécaniquement sur panne structurale à moins de 20 m de hauteur, par une entreprise qualifiée, en toiture inclinée en L avec une pente moyenne de 30%, pour une surface moyenne à démonter d'entre 26 et 50 m²; avec des moyens et des équipements adaptés, et chargement mécanique dans le camion.
Critère d'évaluation économique: Le prix comprend le démontage des éléments de fixation, des arrêts, des gouttières et des descentes et les mesures d'amiantes (environnementales et personnelles).
Inclut: Humidification des plaques avec une solution aqueuse. Démontage de l'élément. Plastification, étiquetage et palettisation des plaques dans la zone délimitée et protégée. Chargement du matériau démonté et des restes d'ouvrage dans le camion.
Critère pour le métré: Surface mesurée selon documentation graphique du Projet.
Critère pour le mémoire: On mesurera la surface réellement démontée selon les spécifications du Projet.

| Code | U | Désignation | Quantité | Prix | Montant |
|---|---|---|---|---|---|
| mt51cub020mab | m² | Démontage de couverture de plaques en fibrociment avec amiante et éléments de fixation, fixée mécaniquement sur une panne structurale à moins de 20 m de hauteur, en toiture inclinée en L avec une pente moyenne de 30%, pour une surface moyenne à démonter d'entre 26 et 50 m²; plastifié, étiqueté et palettisé des plaques avec des moyens et des équipements adaptés et chargement mécanique du matériau démonté dans le camion ou la benne. (matériau) | 1.000 | 100.73 | 100.73 |
| % | % | Frais de chantier des unités d'ouvrage | 2 % | 100.73 | 2.01 |
|  |  | Coûts directs |  |  | 102.74 |
