# Réparation d'un arêtier de toiture inclinée de tuiles

- Propriété du fichier: CYPE INGENIEROS, S.A.
- Format: FIEBDC-3/2002
- Devise: EUR
- Coûts indirects: 3.00 %
- Frais généraux: 13.00 %
- Bénéfice: 6.00 %
- TVA: 20.00 %

## E Enveloppe et finition extérieure

### EU Couvertures de toitures inclinées

#### EUR Réparations et renforts

**EUR060** m Réparation d'un arêtier de toiture inclinée de tuiles.
Réparation d'un arêtier à une hauteur de jusqu'à 20 m de toiture inclinée de tuiles, en supprimant les parties détériorées et en le reconstruisant avec 3 U/m de tuile canal en terre cuite, finition avec engobe couleur rouge, 40,8x15x11,6 cm et les tuiles restantes récupérées de l'avant-toit, en bon état de conservation, fixées avec vis filet-bois sur liteaux en bois de pin; et chargement des décombres dans le camion ou la benne.
Inclut: Démontage de l'arêtier détérioré. Récupération des tuiles en bon état de conservation. Nettoyage et préparation de la surface. Fixation du litonnage à intervalles réguliers. Fixation des tuiles sur les liteaux avec des vis. Chargement des décombres dans le camion ou la benne.
Critère pour le métré: Longueur mesurée selon documentation graphique du Projet.
Critère pour le mémoire: On mesurera la longueur réellement exécutée selon les spécifications du Projet.

| Code | U | Désignation | Quantité | Prix | Montant |
|---|---|---|---|---|---|
| mt13tac050a | U | Tuile canal en terre cuite, finition avec engobe couleur rouge, 40,8x15x11,6 cm, selon NF EN 1304. (matériau) | 3.000 | 0.88 | 2.64 |
| mt13blw103 | U | Vis filetage bois pour fixation des tuiles au liteau. (matériau) | 2.250 | 0.06 | 0.14 |
| mt13blw020c | m | Liteau de 27x40 mm de section, en bois scié de pin, traité en autoclave, avec classe d'emploi 2, selon NF EN 335, finition brossée, avec une humidité inférieure à 20%. (matériau) | 1.500 | 0.34 | 0.51 |
| mt13blw131 | U | Vis pour fixation d'éléments en bois. (matériau) | 9.000 | 0.11 | 0.99 |
| mo020 | h | Compagnon professionnel III/CP2 construction. (main-d'œuvre) | 0.337 | 29.25 | 9.86 |
| mo113 | h | Ouvrier d'exécution I/OE1 construction. (main-d'œuvre) | 0.337 | 24.51 | 8.26 |
| % | % | Frais de chantier des unités d'ouvrage | 2 % | 22.40 | 0.45 |
|  |  | Coûts directs |  |  | 22.85 |
