# Habillage en plaques d'argile

- Propriété du fichier: CYPE INGENIEROS, S.A.
- Format: FIEBDC-3/2002
- Devise: EUR
- Coûts indirects: 3.00 %
- Frais généraux: 13.00 %
- Bénéfice: 6.00 %
- TVA: 20.00 %

## F Aménagements et finitions

### FD Doublages

#### FDA Habillages en plaques d'argile

**FDA010** m² Habillage en plaques d'argile.
Habillage, de 20,55 mm d'épaisseur totale, constitué de plaque d'argile type standard de 20 mm d'épaisseur, vissée sur une ossature métallique en acier galvanisé de fourrures de 80x15 et 0,55 mm d'épaisseur, préalablement ancrée au parement vertical tous les 600 mm, avec boulons en acier. Comprend la mise en place, l'ancrage au parement support et le nivellement des profilés auxiliaires; la visserie pour la fixation des plaques et le filet en fibres de jute et le mortier naturel d'argile sans additifs, pour régularisation des surfaces.
Critère d'évaluation économique: Le prix comprend la résolution des rencontres et des points singuliers, mais il ne comprend pas l'isolation à placer entre les plaques et le parement.
Inclut: Implantation et tracé sur les planchers inférieur et supérieur des profilés. Implantation sur le parement des fourrures. Mise en place et ancrage au parement support des profilés auxiliaires. Découpe des plaques. Fixation des plaques. Implantation des boîtes d'encastrement de l'appareillage électrique et de dérivation pour le passage des installations, et perforation postérieure des plaques. Traitement des joints. Préparation du mortier. Application du mortier.
Critère pour le métré: Surface mesurée selon documentation graphique du Projet, sans dupliquer les coins ni les rencontres.
Critère pour le mémoire: On mesurera la surface réellement exécutée selon les spécifications du Projet, sans dupliquer les coins ni les rencontres.

| Code | U | Désignation | Quantité | Prix | Montant |
|---|---|---|---|---|---|
| mt12psg050d | m | Fourrure Omega en tôle d'acier galvanisé, de 80 mm de largeur, selon NF DTU 25.41 P1-2 et NF EN 14195. (matériau) | 2.150 | 1.51 | 3.25 |
| mt12ply010a | m² | Plaque d'argile avec fibres végétales, de 20 mm d'épaisseur, 600 mm de largeur et 1200 mm de longueur, renforcée avec maille en jute sur les deux faces, Euroclasse A2-s1, d0 de réaction au feu, selon NF EN 13501-1, avec accessoires de fixation. (matériau) | 1.020 | 26.77 | 27.31 |
| mt12psg081d | U | Vis autoforeuse 3,5x35 mm. (matériau) | 14.000 | 0.01 | 0.14 |
| mt12psg220 | U | Fixation composée d'une cheville et d'une vis 5x27. (matériau) | 6.110 | 0.06 | 0.37 |
| mt28mca005a | m² | Filet en fibres de jute apprêté avec de l'amidon de maïs, de 135 g/m² de masse surfacique. (matériau) | 0.260 | 2.57 | 0.67 |
| mt28mca015a | kg | Mortier naturel d'argile sans additifs, composé de granulats sélectionnés avec granulométrie allant jusqu'à 3 mm de diamètre, densité 1800 kg/m³, résistance à la compression 1,9 N/mm², fourni en sacs, pour régularisation des surfaces. (matériau) | 4.200 | 0.19 | 0.80 |
| op00fre010 |  | Fraiseuse. | 1.000 | 0.00 | 0.00 |
| op00sie010 |  | Scie sauteuse. | 1.000 | 0.00 | 0.00 |
| op00tal010 |  | Perceuse. | 1.000 | 0.00 | 0.00 |
| op00ato010 |  | Tournevis. | 1.000 | 0.00 | 0.00 |
| mo053 | h | Compagnon professionnel III/CP2 plaquiste. (main-d'œuvre) | 0.385 | 30.20 | 11.63 |
| mo100 | h | Ouvrier professionnel II/OP plaquiste. (main-d'œuvre) | 0.385 | 26.02 | 10.02 |
| % | % | Frais de chantier des unités d'ouvrage | 2 % | 54.19 | 1.08 |
|  |  | Coûts directs |  |  | 55.27 |
