# Porte acoustique, en acier

- Propriété du fichier: CYPE INGENIEROS, S.A.
- Format: FIEBDC-3/2002
- Devise: EUR
- Coûts indirects: 3.00 %
- Frais généraux: 13.00 %
- Bénéfice: 6.00 %
- TVA: 20.00 %

## F Aménagements et finitions

### FK Menuiseries intérieures et meubles

#### FKO Portes acoustiques

**FKO010** U Porte acoustique, en acier.
Porte acoustique intérieure d'un vantail battant, constituée de deux tôles d'acier, de 700x2000 mm de largeur et hauteur de passage et 50 mm d'épaisseur, laquées de couleur à choisir, avec renforts intérieurs longitudinaux, entre lesquels est placé un complexe isolant multicouche, absorbant acoustique, avec isolation au bruit aérien de 56 dBA; y compris cadre métallique, joint en néoprène pour joint périphérique d'étanchéité, deux charnières et poignée de fermeture à pression. Comprend le silicone neutre pour le scellement des joints périphériques.
Inclut: Marquage des points de fixation et aplomb du cadre. Fixation du cadre au parement. Scellement des joints périphériques. Mise en place du vantail. Mise en place des ferrures de fermeture et des accessoires.
Critère pour le métré: Nombre d'unités prévues, selon documentation graphique du Projet.
Critère pour le mémoire: On mesurera le nombre d'unités réellement exécutées selon les spécifications du Projet.

| Code | U | Désignation | Quantité | Prix | Montant |
|---|---|---|---|---|---|
| mt26pac010y | U | Porte acoustique intérieure d'un vantail battant, constituée de deux tôles d'acier, de 700x2000 mm de largeur et hauteur de passage et 50 mm d'épaisseur, laquées de couleur à choisir, avec renforts intérieurs longitudinaux, entre lesquels est placé un complexe isolant multicouche, absorbant acoustique, avec isolation au bruit aérien de 56 dBA; y compris cadre métallique, joint en néoprène pour joint périphérique d'étanchéité, deux charnières et poignée de fermeture à pression. (matériau) | 1.000 | 1301.80 | 1301.80 |
| mt22www050b | U | Cartouche de 300 ml de silicone neutre oxymique, à élasticité permanente et séchage rapide, couleur grise, intervalle de température de travail de -60 à 150°C, avec résistance aux rayons UV, dureté Shore A approchée de 22, selon NF EN ISO 868 et élongation à la rupture >= 800%, selon NF EN ISO 8339. (matériau) | 0.864 | 4.73 | 4.09 |
| op00ato010 |  | Tournevis. | 1.000 | 0.00 | 0.00 |
| mo020 | h | Compagnon professionnel III/CP2 construction. (main-d'œuvre) | 0.596 | 29.25 | 17.43 |
| mo077 | h | Ouvrier professionnel II/OP construction. (main-d'œuvre) | 0.596 | 26.02 | 15.51 |
| % | % | Frais de chantier des unités d'ouvrage | 2 % | 1338.83 | 26.78 |
|  |  | Coûts directs |  |  | 1365.61 |
