# Faux plafond continu en plaques silico-calcaires autoclavées

- Propriété du fichier: CYPE INGENIEROS, S.A.
- Format: FIEBDC-3/2002
- Devise: EUR
- Coûts indirects: 3.00 %
- Frais généraux: 13.00 %
- Bénéfice: 6.00 %
- TVA: 20.00 %

## F Aménagements et finitions

### FL Revêtements de plafonds

#### FLQ Plafonds suspendus non démontables, en plaques silico-calcaires

**FLQ010** m² Faux plafond continu en plaques silico-calcaires autoclavées.
Faux plafond continu suspendu, lisse, 20+20+20+54, situé à une hauteur inférieure à 4 m, résistance au feu EI 180, selon NF EN 1364-2, constitué de: OSSATURE: structure métallique en acier galvanisé de fourrures primaires 60/27 mm avec une modulation de 600 mm et suspendues du plancher ou de l'élément porteur en béton avec ancrages directs de 125 mm, pour fourrure 60/27, et tiges tous les 1200 mm, et fourrures secondaires fixées perpendiculairement aux fourrures primaires avec raccords type éclisse avec une modulation de 1000 mm; PLAQUES: trois couches de plaques silico-calcaires autoclavées, de 1200x2500 mm et 20 mm d'épaisseur, à bords carrés. Comprend les fixations pour l'ancrage des profilés, la visserie pour la fixation des plaques, la pâte pour le traitement des joints, le matelas en silicate et les accessoires de montage.
Inclut: Implantation des axes de la structure métallique. Nivellement et fixation des profilés périmétriques. Signalisation des points d'ancrage au plancher ou à l'élément support. Nivellement et suspension des profilés primaires et secondaires de la structure. Découpe des plaques. Fixation des plaques. Résolution des rencontres et des points singuliers. Traitement des joints. Scellement des rencontres.
Critère pour le métré: Surface mesurée entre les parements, selon documentation graphique du Projet, sans déduire les trémies pour les installations.
Critère pour le mémoire: On mesurera la surface réellement exécutée selon les spécifications du Projet, sans déduire les ouvertures de surface inférieure à 1 m².

| Code | U | Désignation | Quantité | Prix | Montant |
|---|---|---|---|---|---|
| mt12psg160d | m | Profilé en L, en acier galvanisé, de 30 mm. (matériau) | 0.400 | 0.86 | 0.34 |
| mt12psg220 | U | Fixation composée d'une cheville et d'une vis 5x27. (matériau) | 2.400 | 0.06 | 0.14 |
| mt12pek020fa | U | Ancrage direct de 125 mm, pour fourrure 60/27. (matériau) | 2.000 | 0.40 | 0.80 |
| mt12psg081a | U | Vis autoforeuse 3,5x9,5 mm. (matériau) | 4.000 | 0.01 | 0.04 |
| mt12psg050c | m | Fourrure 60/27 en tôle d'acier galvanisé, de 60 mm de largeur, selon NF DTU 25.41 P1-2 et NF EN 14195. (matériau) | 3.900 | 0.84 | 3.28 |
| mt12pek020la | U | Connecteur, pour fourrure 60/27. (matériau) | 0.800 | 0.19 | 0.15 |
| mt12pek020da | U | Raccord type éclisse, pour fourrure 60/27. (matériau) | 3.400 | 0.23 | 0.78 |
| mt12plo010ak | m² | Plaque silico-calcaire autoclavée, de 1200x2500 mm et 20 mm d'épaisseur, à bords carrés; Euroclasse A1 de réaction au feu, selon NF EN 13501-1. (matériau) | 3.150 | 27.91 | 87.92 |
| mt12psg081d | U | Vis autoforeuse 3,5x35 mm. (matériau) | 20.000 | 0.01 | 0.20 |
| mt12psg081g | U | Vis autoforeuse 4,2x70 mm. (matériau) | 20.000 | 0.03 | 0.60 |
| mt12ppo010a | kg | Pâte à joints. (matériau) | 0.250 | 1.67 | 0.42 |
| mt41php100a | m² | Matelas en silicate. (matériau) | 0.050 | 1.22 | 0.06 |
| op00fre010 |  | Fraiseuse. | 1.000 | 0.00 | 0.00 |
| op00ato010 |  | Tournevis. | 1.000 | 0.00 | 0.00 |
| mo015 | h | Compagnon professionnel III/CP2 monteur de faux plafonds en plaques de plâtre. (main-d'œuvre) | 1.019 | 30.20 | 30.77 |
| mo082 | h | Ouvrier professionnel II/OP monteur de faux plafonds en plaques de plâtre. (main-d'œuvre) | 1.019 | 26.02 | 26.51 |
| % | % | Frais de chantier des unités d'ouvrage | 2 % | 152.01 | 3.04 |
|  |  | Coûts directs |  |  | 155.05 |
