# Carrelage mural avec des plaquettes en briques apparentes en terre cuite montées sur une maille. Pose en couche mince

- Propriété du fichier: CYPE INGENIEROS, S.A.
- Format: FIEBDC-3/2002
- Devise: EUR
- Coûts indirects: 3.00 %
- Frais généraux: 13.00 %
- Bénéfice: 6.00 %
- TVA: 20.00 %

## F Aménagements et finitions

### FM Revêtements de murs

#### FMC Carrelage

**FMC110** m² Carrelage mural avec des plaquettes en briques apparentes en terre cuite montées sur une maille. Pose en couche mince.
Carrelage mural avec des plaquettes de briques pleines apparentes en terre cuite, élaborées mécaniquement, de 230x37x15 mm, couleur blanche montées sur une maille de 600x250 mm. SUPPORT: parement en plaques de plâtre, vertical, jusqu'à 3 m de hauteur. POSE: en couche mince avec du mortier-colle amélioré, C2 TE, selon NF EN 12004, avec résistance au glissement et temps ouvert allongé. JOINTOIEMENT: avec du mortier de ciment, industriel, M-7,5, couleur blanche, dans des joints de 16 mm d'épaisseur.
Critère d'évaluation économique: Le prix ne comprend ni les pièces spéciales ni la résolution des points singuliers.
Inclut: Préparation de la surface support. Implantation des niveaux, de la disposition des pièces et des joints. Découpe des mailles. Préparation et application du matériau de mise en place. Réalisation de joints de mouvement. Mise en place des pièces. Jointoiement. Finition et nettoyage final.
Critère pour le métré: Surface mesurée selon documentation graphique du Projet, en déduisant les ouvertures de surface supérieure à 3 m². Le métré par casses et découpes n'a pas été augmenté, puisque 5% de pièces de plus ont été considérées dans la décomposition.
Critère pour le mémoire: On mesurera la surface réellement exécutée selon les spécifications du Projet, en déduisant les ouvertures de surface supérieure à 3 m².

| Code | U | Désignation | Quantité | Prix | Montant |
|---|---|---|---|---|---|
| mt09mcp100d | kg | Mortier-colle amélioré, C2 TE, selon NF EN 12004, avec résistance au glissement et temps ouvert allongé, couleur blanche, à base de ciment à haute résistance, granulats sélectionnés, additifs et résines synthétiques, pour la pose en couche mince de tut type de pièces céramiques en parements verticaux intérieurs et revêtements intérieurs et extérieurs. (matériau) | 4.000 | 0.50 | 2.00 |
| mt19pel010a | m² | Plaquettes de briques pleines apparentes en terre cuite, élaborées mécaniquement, de 230x37x15 mm, couleur blanche, montées sur une maille de 600x250 mm, avec un joint de séparation entre les plaquettes de 16 mm, selon NF EN 771-1. (matériau) | 1.050 | 34.82 | 36.56 |
| mt09mif010pa | t | Mortier industriel pour maçonnerie, de ciment, couleur blanche, catégorie M-7,5 (résistance à la compression 7,5 N/mm²), fourni en sacs, selon NF EN 998-2. (matériau) | 0.010 | 81.97 | 0.82 |
| op00sie030 |  | Scie à disque de diamant, pour table de travail, à coupe humide. | 1.000 | 0.00 | 0.00 |
| op00amo010 |  | Rectifieuse ou scie radiale. | 1.000 | 0.00 | 0.00 |
| op00tal010 |  | Perceuse. | 1.000 | 0.00 | 0.00 |
| mo024 | h | Compagnon professionnel III/CP2 carreleur en revêtements muraux. (main-d'œuvre) | 0.592 | 29.25 | 17.32 |
| mo062 | h | Ouvrier professionnel II/OP carreleur en revêtements muraux. (main-d'œuvre) | 0.296 | 26.02 | 7.70 |
| % | % | Frais de chantier des unités d'ouvrage | 2 % | 64.40 | 1.29 |
|  |  | Coûts directs |  |  | 65.69 |
