# Plancher massif traditionnel sur lambourdes

- Propriété du fichier: CYPE INGENIEROS, S.A.
- Format: FIEBDC-3/2002
- Devise: EUR
- Coûts indirects: 3.00 %
- Frais généraux: 13.00 %
- Bénéfice: 6.00 %
- TVA: 20.00 %

## F Aménagements et finitions

### FS Revêtements de sols

#### FSB Bois

**FSB010** m² Plancher massif traditionnel sur lambourdes.
Plancher massif traditionnel constitué de planches assemblées en bois massif de pin galicien, de 70x22 mm, pose à bâtons rompus sur lambourdes en bois de pin de 50x25 mm, fixées mécaniquement au support et séparées entre eux 25 cm. Comprend les joints, le ponçage, le polissage, le rebouchage, l'application de couches de fond, le vernis final avec trois couches de vernis de polyuréthane de deux composants P-6/8, les découpes, les cales de nivellement et les éléments de fixation.
Inclut: Implantation des axes des lambourdes et marquage des niveaux. Mise en place, nivellement et fixation des lambourdes. Mise en place des planches de bois. Ponçage et lissage de la surface. Rebouchage et application de la couche de fond. Verni.
Critère pour le métré: Surface utile, mesurée selon documentation graphique du Projet. Le métré par casses et découpes n'a pas été augmenté, puisque 5% de pièces de plus ont été considérées dans la décomposition.
Critère pour le mémoire: On mesurera la surface réellement exécutée selon les spécifications du Projet.

| Code | U | Désignation | Quantité | Prix | Montant |
|---|---|---|---|---|---|
| mt18mva015f | m | Lambourde de 70x20 mm de section, en bois de pin maritime (Pinus pinaster), traité en autoclave, avec classe d'emploi 4, selon NF EN 335, finition brossée, avec une humidité inférieure à 20%. (matériau) | 4.000 | 1.49 | 5.96 |
| mt18mva020 | U | Matériau auxiliaire pour la mise en place d'un plancher massif en bois sur lambourdes. (matériau) | 1.000 | 3.15 | 3.15 |
| mt18mta010j | m² | Planche à rainure et à languette en bois massif de pin galicien, 70x22 mm, selon NF EN 13226 et NF EN 14342. (matériau) | 1.050 | 16.22 | 17.03 |
| mt27tmp010 | l | Vernis de polyuréthane à deux composants P-6/8. (matériau) | 0.900 | 9.89 | 8.90 |
| mq08war160 | h | Ponceuse pour revêtements en bois, équipée de rouleaux à poncer et d'un système d'aspiration. (matériel) | 0.174 | 4.76 | 0.83 |
| op00cla010 |  | Cloueuse pneumatique. | 1.000 | 0.00 | 0.00 |
| op00tro010 |  | Scie à tronçonner. | 1.000 | 0.00 | 0.00 |
| mo025 | h | Compagnon professionnel III/CP2 parqueteur. (main-d'œuvre) | 1.853 | 29.25 | 54.20 |
| mo063 | h | Ouvrier professionnel II/OP parqueteur. (main-d'œuvre) | 0.428 | 26.02 | 11.14 |
| % | % | Frais de chantier des unités d'ouvrage | 2 % | 101.21 | 2.02 |
|  |  | Coûts directs |  |  | 103.23 |
