# Revêtement de sol intérieur en pièces de granito. Pose en couche épaisse

- Propriété du fichier: CYPE INGENIEROS, S.A.
- Format: FIEBDC-3/2002
- Devise: EUR
- Coûts indirects: 3.00 %
- Frais généraux: 13.00 %
- Bénéfice: 6.00 %
- TVA: 20.00 %

## F Aménagements et finitions

### FS Revêtements de sols

#### FSG Ciment/Granito

**FSG010** m² Revêtement de sol intérieur en pièces de granito. Pose en couche épaisse.
Revêtement de sol intérieur en pièces de granito micrograin (inférieur ou égal à 6 mm), usage normal selon NF EN 13748-1, de 60x60 cm, couleur Ivoire et en possession de certificats d'essais, avec un polissage initial en usine, pour polir et rendre brillant sur chantier. POSE: en couche épaisse, à coup de maillet sur lit de mortier de ciment, industriel, M-5, de 3 cm d'épaisseur. JOINTOIEMENT: avec du mortier de ciment blanc coloré dans des joints de 1 à 1,5 mm d'épaisseur.
Inclut: Implantation et marquage des niveaux. Humidification des pièces. Préparation des joints. Réalisation de joints de mouvement. Extension de la couche de mortier de fixation. Mise en place des pièces. Remplissage des joints de séparation des pièces.
Critère pour le métré: Surface mesurée selon documentation graphique du Projet. Le métré par casses et découpes n'a pas été augmenté, puisque 5% de pièces de plus ont été considérées dans la décomposition.
Critère pour le mémoire: On mesurera la surface réellement exécutée selon les spécifications du Projet.

| Code | U | Désignation | Quantité | Prix | Montant |
|---|---|---|---|---|---|
| mt08aaa010a | m³ | Eau. (matériau) | 0.011 | 1.50 | 0.02 |
| mt09mif010ca | t | Mortier industriel pour maçonnerie, de ciment, couleur grise, catégorie M-5 (résistance à la compression 5 N/mm²), fourni en sacs, selon NF EN 998-2. (matériau) | 0.060 | 53.48 | 3.21 |
| mt18btl010gf | m² | Pièces de granito pour intérieur, usage normal, micrograin (inférieur ou égal à 6 mm), format nominal 60x60 cm, couleur Ivoire, avec un premier polissage en usine, pour polissage et rendu final brillant sur site, selon NF EN 13748-1. (matériau) | 1.050 | 12.19 | 12.80 |
| mt18btl100a | kg | Lait coloré de la même tonalité que les dalles, pour revêtement de sol en granito. (matériau) | 1.600 | 1.15 | 1.84 |
| op00sie030 |  | Scie à disque de diamant, pour table de travail, à coupe humide. | 1.000 | 0.00 | 0.00 |
| mo023 | h | Compagnon professionnel III/CP2 carreleur en revêtements de sols. (main-d'œuvre) | 0.202 | 29.25 | 5.91 |
| mo061 | h | Ouvrier professionnel II/OP carreleur en revêtements de sols. (main-d'œuvre) | 0.392 | 26.02 | 10.20 |
| % | % | Frais de chantier des unités d'ouvrage | 2 % | 33.98 | 0.68 |
|  |  | Coûts directs |  |  | 34.66 |
