# Revêtement de sol industriel, système "COMPOSAN INDUSTRIAL Y TECNOLOGÍA"

- Propriété du fichier: CYPE INGENIEROS, S.A.
- Format: FIEBDC-3/2002
- Devise: EUR
- Coûts indirects: 3.00 %
- Frais généraux: 13.00 %
- Bénéfice: 6.00 %
- TVA: 20.00 %

## F Aménagements et finitions

### FS Revêtements de sols

#### FSM Béton et mortier

**FSM100** m² Revêtement de sol industriel, système "COMPOSAN INDUSTRIAL Y TECNOLOGÍA".
Revêtement de sol industriel, avec finition rugueuse, avec résistance au glissement entre 15 et 35 selon DIN CEN/TS 12633, Euroclasse Bfl-s1 de réaction au feu, selon NF EN 13501-1, de 3 mm d'épaisseur totale approximative, réalisé sur base en béton durci, avec le système Compodur Compacto "COMPOSAN INDUSTRIAL Y TECNOLOGÍA", apte pour secteur alimentaire, à l'intérieur, par application successive de: une couche de régularisation et de conditionnement de la surface, de liant incolore bicomposant, Compodur PR, à base de résines époxy (0,4 kg/m²); une couche de gravier siliceux incolore, lavé, de granulométrie comprise entre 0,2 et 0,4 mm (0,6 kg/m²), répartie sur la couche précédente encore humide; une couche de liant incolore bicomposant, Compodur PR, à base de résines époxy (1,2 kg/m²) et graviers micronisé, Filler (0,6 kg/m²); une couche de granulat de quartz coloré, de granulométrie comprise entre 0,4 et 0,8 mm, Cuarzo Color (5 kg/m²), étendue sur la couche précédente encore humide, avec finition à la lisseuse mécanique; et une couche de scellement de liant incolore bicomposant, Compodur PR, à base de résines époxy (0,4 kg/m²).
Critère d'évaluation économique: Le prix ne comprend ni la surface support ni l'exécution et le scellement des joints.
Inclut: Nettoyage de la surface support. Implantation des joints et des pans. Application de la couche de régularisation et de conditionnement de la surface. Répartition de la couche de granulats, sur la couche précédente encore humide. Ponçage de la surface après son séchage. Balayage et aspiration des granulats excédents. Application de la couche de mélange. Répartition de la couche de granulats, sur la couche précédente encore humide. Finition à la lisseuse mécanique sur la surface. Ponçage de la surface après son séchage. Balayage et aspiration des granulats excédents. Application de la couche de scellement. Nettoyage final du revêtement.
Critère pour le métré: Surface mesurée en projection horizontale, selon documentation graphique du Projet.
Critère pour le mémoire: On mesurera, en projection horizontale, la surface réellement exécutée selon les spécifications du Projet.

| Code | U | Désignation | Quantité | Prix | Montant |
|---|---|---|---|---|---|
| mt47cit140a | kg | Liant incolore bicomposant, Compodur PR "COMPOSAN INDUSTRIAL Y TECNOLOGÍA", à base de résines époxy. (matériau) | 2.000 | 10.16 | 20.32 |
| mt47cit002a | kg | Gravier siliceux incolore, lavé, de granulométrie comprise entre 0,2 et 0,4 mm, fournis en sacs. (matériau) | 0.600 | 0.22 | 0.13 |
| mt47cit001a | kg | Graviers micronisé, Filler "COMPOSAN INDUSTRIAL Y TECNOLOGÍA", comme charge minérale sélectionnée, fournis en sacs. (matériau) | 0.600 | 0.36 | 0.22 |
| mt47cit003a | kg | Granulat de quartz coloré, de granulométrie comprise entre 0,4 et 0,8 mm, Cuarzo Color "COMPOSAN INDUSTRIAL Y TECNOLOGÍA", fournis en sacs. (matériau) | 5.000 | 1.60 | 8.00 |
| mo121 | h | Compagnon professionnel III/CP2 chapiste spécialisé en revêtements de sols industriels. (main-d'œuvre) | 0.309 | 29.25 | 9.04 |
| mo122 | h | Ouvrier professionnel II/OP chapiste spécialisé en revêtements de sols industriels. (main-d'œuvre) | 0.309 | 26.02 | 8.04 |
| % | % | Frais de chantier des unités d'ouvrage | 2 % | 45.75 | 0.92 |
|  |  | Coûts directs |  |  | 46.67 |
